# I.14.1218.500, ARD aktuell Studio A1
Angebotsaufforderung (GAEB DA XML 3.1, DA83)
Projekt: Projekt
Währung: EUR
Erstellt mit: AVAnce XML [25.01], 02.09.2026

## Deckblatt nach GAEB Muster-LV
Projekt-Daten:

Projektname:  I.14.1218.500, ARD aktuell Studio A1

Vergabe-Daten:

Art der Ausschreibung:

Ort der Angebotsabgabe:
Datum der Angebotseröffnung:
Uhrzeit der Angebotseröffnung:  :
Zuschlagsfrist:

Ausführungstermine:

Ausführungsbeginn:  (Soll)
Ausführungsende:  (Soll)

Auftraggeber-Daten:

Firma:
Strasse:
Ort:

LV-Daten:

LV Gewerk:  076
LV Bezeichnung:  Raumlufttechn. Anlagen -Einzelgeräte-

Angebotssumme (netto):  __________________ €

zzgl.  % Mehrwertsteuer  __________________ €

Angebotssumme (brutto):  __________________ €

##  zusätzlicher Text am Anfang des LV
NORDDEUTSCHER RUNDFUNK

Gemeinnützige Anstalt
Des Öffentlichen Rechts

BAUVORHABEN:  I.14.12.18.500
  FS-Studio Lokstedt
  Haus 18
  Erneuerung RLT-Gerät L18L01

BAUHERR:  Norddeutscher Rundfunk
  Hugh-Greene-Weg 1
  22529 Hamburg

PLANUNG:  NDR Abteilung Gebäudeplanung
  040 / 4156 - 4593

GEWERK:  Klima- und Lüftungstechnik

AUFGESTELLT:  August 2026

Aufgrund der Ausschreibungsunterlagen werden die Leistungen wie folgt
angeboten:

Angebot Leistungsverzeichnis  ungeprüft  geprüft

Netto-Angebotssumme:  ...............................  ...............................

+  19% Mehrwertsteuer:  ...............................  ..............................

Brutto-Angebotssumme:  ...............................  ...............................

Gewährte Nachlässe ohne Bedingungen in Prozent:  .....................  %

Nachlässe, die nicht an dieser Stelle aufgeführt werden, bleiben unberücksichtigt  (VOB/A § 16, Abs. 9).

..........................., den ...............................................................................................
(Ort und Datum)  (Stempel / Unterschrift des Bieters)

..........................., den ...............................................................................................
(Ort und Datum)  (Stempel /Unterschrift des Prüfers)

## 076 Raumlufttechn. Anlagen -Einzelgeräte-

### Hauptabschnitt 01 Erneu. RLT-Gerät L01 KG (I.14.1218.500)

*Hinweis: Hinweis...*
Die bestehende RLT-Anlage, eine Vollklimaanlage, wird
im Rahmen der Sanierung gem. Planung ausgetauscht.
Schnittstelle der Anlagendemontage sind die
Kanalanschlüssen an den Zu- und Abluftkanäle. Diese
sind das letzte Bauteil der Demontage. Kanalteile der
Fort- und Außenluft sind in Absprache für die
Einbringung der neuen Anlage auszubauen und nach der
Geräteeinbringung wiederzuverwenden.

Andere Gewerke:
Das Projekt soll in Absprache mit der MSR-Technik
stattfinden, da parallel zur Sanierung RLT das
MSR-Projekt - Erneuerung MSR für Anlage L18L01- ,
stattfindet. Feldgeräte werden z.T. beschafft und
übergeben oder vom AN angebaut.

Schadstoffsanierung nach Handlungsanweisung des
Gutachters:
Es handelt sich hierbei um eine fachgerecht
vorzunehmende Entsorgung der KMF-Dämmstoffe an Kanälen
und Rohren. Dazu liegt eine Anleitung vor.

Rückbau:
Der Rückbau  erfolgt bis zur festgelegten
Schnittstelle an den Zu- und Abluftkanälen. Die Anlage
in ihre Bauteile zu zerlegen.

Kanalteile der Fort- und Außenluft sind in Absprache
für die Einbringung der neuen Anlage auszubauen und
nach der Geräteeinbringung wiederzuverwenden. Offene
Kanalenden, die im Bestand bleiben, sind provisiorisch
bis zum Umschluss auf die neue RLT-Anlage zu
verdeckeln.

Alle Heizungs.- und Kälteleitungen der abgängigen
Anlage werden bis zu einer vor Ort festgelegten
Schnittstell zurückgebaut.

Für die Kalkulation sind die Planungsunterlage des NDR
zu berücksichtigen. Die Einheitspreise sollen das
"bauen im Bestand" und die "abschnittsweise
Bearbeitung" im laufenden Anlagenbetreib mit
berücksichtigt werden.

Lärmintensive Arbeiten sind mit der Bauleitung vor Ort
abzustimmen.

Die einzelnen Arbeitschritte erfolgen mit z.T.
erheblichen Unterbrechungen.

Fertigstellungstermin bis 15. Mai 2027

#### Abschnitt 01.01 Baustelleneinrichtung

*Hinweis: Hinweis...*
Baustelleneinrichtung

Die BE muss an die Projektgröße und den
Personaleinsatz angepasst sein.

An- und Abtransport, Aufbau, Umsetzten, Betrieb und
Instandhaltung aller Maschinen, Geräte, Container und
Hilfsmittel sind zu kalkulieren.

BE muss an den vom Auftraggeber (AG) zugewiesenen
Stellen aufgebaut und betrieben werden.

Kosten für Absperrungen, Beschilderung und sichere
Lagerung von Material und Abfall zur Vermeidung
unbefugten Zutritts sind zu berücksichtigen.

Der Auftragnehmer (AN) trägt das Risiko für Diebstahl
oder Beschädigung der BE.

Die Kalkulation muss sich auf die spezifischen
Bereiche (Haus 18, Untergeschoss, Raum K.105) beziehen.

Zugänge, Transportwege und Lagerflächen werden vom AG
vorgegeben, was in der Kalkulation zu berücksichtigen
ist.

**01.01.0001 Baustelleneinrichtung**
Baustelleneinrichtung bestehend aus:
Anfahren, Aufbauen, Einrichten der zur Durchführung
der Leistungen erforderlichen Baustelleneinrichtung
für denGesamtauftrag wie:
Maschinen und Geräte nach Abstimmung mit dem NDR
Transporthilfen und Hilfskonstunktionen
Benutzung eines Aufzuges ist die Kabine zuschützen
Abbau einschl. Wiederherstellen des Urzustandes
Anbauen und zwischenlagern von Traversen, Trassen usw.
Mit dieser Position werden alle zur Durchführung der
Baumaßnahme erforderlichen Einrichtungen abgegolten.
Vom Auftragnehmer ist ein Plan über die vorgesehene
Baustelleneinrichtung vorzulegen.
Menge: 1,000 psch

**01.01.0002 Hebezeug und Materialtransport**
Es gibt einen Fortluftschacht, der gleichzeitig eine
Einbringöffnung für Materialtrasport in die Zentrale
darstellt. Die Schachtsohle befindet sich auf -5,85 m von
Baunull. Eine lichte Grundfläche von 3,0 m x 3,0 m
steht zur Verfügung. Zwischen Schacht und
Technikzentrale ist als Flutungsschutz eine Schwelle
vorhanden. Diese weist eine Höhe von 40 cm von OK
Schachtsohle und in der Lüftungszentrale eine Höhe von
ca. 35 cm von OKFF auf. Für den Materialtransport in die Lüftungszentrale hinein, ist eine Hubeinrichtung erforderlich.
Mit dieser Position werden alle zur Durchführung der
Baumaßnahme erforderlichen Einrichtungen abgegolten.
Vom Auftragnehmer ist ein Plan über die vorgesehene
Baustelleneinrichtung vorzulegen.
Menge: 1,000 psch

**01.01.0003 Hinweis- und Warnschilder**
Hinweis- und Warnschilder in ausreichender Anzahl und
gemäß den gesetzlichen Bestimmungen für die
Baustelle, Gefahrstoffsanierung und die Abbrucharbeiten.
Liefern und für die Ausführungszeit anbringen.
Menge: 10,000 St

**01.01.0004 Errichten staubdichter Abschottungen, Einhausungen, Abklebungen**
In der Klimazentrale sind zahlreiche Bauteile
(umfangreiches Rohrleitungssystem, Klimakanäle,
Gestelle, Steuerungs- und Regeltechnik, Armaturen,
etc. vorhanden, die nicht zurückgebaut werden.
Diese Bauteile sind für die Dauer der Abbrucharbeiten
durch Errichten staubdichter Abschottungen,
Einhausungen, Abklebungen aus reißfetsen Folien,
schwerem Industrieklebeband und ggf. Hartplatten zu
schützen.
Nach Beendigung der Abbrucharbeiten und der Freigabe
des Sanierungsbereiches sind die
Abschottungsmaterialien wenn möglich zu reinigen, ggf.
als kontaminiert zu verpacken, abzubauen und
abzutransportieren.
Menge: 300,000 m²

**01.01.0005 Industriestaubsauger, baumustergeprüft**
Industriestaubsauger, baumustergeprüft und behördlich
oder von den Trägern der gesetzlichen
Unfallversicherungen anerkannt. Anforderungen an zum
Einsatz bei ASI-Arbeiten nach Nummer 8.2, Absatz 6 der
TRGS 519 geeignete Industriestaubsauger und
ortsveränderliche Entstauber gemäß Anlage 7 der TRGS
519. Sauger für Reinigungsarbeiten im Zusammenhang mit
dem Abbruch und Rückbau von Bauteilen mit krebserzeugenden
KMF-Dämmstoffen und für die reinigungsarbeiten nach
den konventionellen Rückbauarbeiten.
Betriebsbereit für die Zeit der Baumaßnahme zur Verfühgung
stelle.
Menge: 1,000 psch

**01.01.0006 Abluftfilterung**
Abluftgerät für eine gerichtete Luftführung (5-facher
Luftwechsel/h) im Sanierungsbereich zum Abbruch der
Bauteile mit krebserzeugenden KMF-Dämmstoffen.
Abluftgerät bestehend aus  Unterdruckhaltegerät,
benötigte Kapazität für den Sanierungsbereich 10.000
m³/h, Filtereinrichtung (maximaler Fasergehalt in der
Abluft < 500 Fasern/m³), Schlauchleitungen mit allen
erforderlichen Verbindungsmitteln, errichten, für die
Gesamtdauer der Maßnahme vorhalten, bei Notwendigkeit
umsetzen, fortlaufend dekontaminieren, inkl. aller
erforderlichen Wechsel von Vor- und Hauptfiltern. Nach
Abschluss der Arbeiten wieder entfernen.
Menge: 1,000 psch

**01.01.0007 2-Kammer-Personaldekontaminationseinheit**
Personenschleuse, bestehend aus zwei Kammern, mit
folgenden Anforderungen für den Sanierungsbereich zum
Abbruch von krebserzeugenden KMF-Dämmstoffen:
Decken und Wände aus festem, glattem und abwaschbarem
Material,
Böden aus rutschhemmendem, abwaschbarem Material,
diagonale Durchlüftung aller Kammern, in Richtung
Schwarzbereich mit mind. 10-fachem Luftwechsel pro
Stunde in Kammer 2 (angrenzend an Schwarzbereich),
Ausführung der Zu- und Abluftöffnungen als
Rückschlagklappen,
selbst schließende Kammertüren,
Ausstattung in Anlehnung an die Anforderung des §6
Arbeitsstättenverordnung und Anhang 4.1.3
sowieArbeitsstättenrichtlinien ASR 47/1-3,
einschließlich der notwendigen Installation am Zugang
zur Klimazentrale errichten, staubdicht andocken über
die gesamte Dauer der Sanierungsmaßnahme
einschließlich arbeitstäglicher Reinigung vorhalten,
bei Notwendigkeit umsetzen, abschließend
dekontaminieren und wieder entfernen.
Menge: 2,000 St

**01.01.0008 Hifsmittel für Abbruch und Gefahrstoffsanierung**
Alle über die konventionelle BE hinausgehenden, bisher
nicht genannten sonstigen Maschinen, Geräte, Werkzeuge
und Hilfsmittel, die zur Durchführung der
Abbrucharbeiten und Gefahrstoffsanierung notwendig
sind; hierzu zählen u.a.:
Stromerzeuger, Stromaggregate,
Druckluftkompressoren für Reinigungsarbeiten,
geprüfte und zugelassene Raum- und Rollgerüste,
Stemm-/Meißelhämmer,
Diamantsägen, Flexgeräte, Tiegersäge,
geprüfte und zugelassene Gerüste,
Hebezeuge,
Leitern,
schwere Betonfräsen,
Airlessgeräte,
Sprechfunkgeräte,
Schutzausrüstung für die Sanierungsfacharbeiter,
Schutzausrüstung für Behördenvertreter und Bauleitung.
Menge: 1,000 psch

**01.01.0009 Schutz bauseits vorh. techn. Einrichtungen**
Schutz bauseits vorh. techn. Einrichtungen.
Bei den Arbeiten im Umbaubereich sind die technischen
Einrichtungen und gebäudetechnischen Einrichtungen in
Abstimmung mit der örtlichen Bauleitung vor Staub und
allen mechanischen Einwirkungen mit einer geeigneten,
festen Folienabdeckung und, wenn nötig mit zusätzl.
Holzverschalung zu schützen.
Insbesondere ist bei allen Demontage- und
Montagearbeiten dafür Sorge zu tragen, dass hier keine
Beschädigungen durch herunterfallende Teile oder
Werkstücke auftreten.
Zur Unfallverhütung sind die Einbauten entsprechend zu
sichern, abzudecken und entsprechend großflächig zu
schützen.
Erforderlich ist:
ca. 100 m² schwere Schutzfolie
ca. 150 m² Hartfaserplatte (Bereich Treppenhaus)
einschl. erforderlichem Hilfsmaterial wie Klebeband
usw.
Lieferung und Durchführung von o.g. Schutzmaßnahmen
während der gesamten Bauzeit
Menge: 1,000 psch

#### Abschnitt 01.02 Gefahrstoffsanierung

*Hinweis: Hinweis...*
Die nachfolgenden Leistungen zum Abbruch von Bauteilen
mit krebserzeugenden KMF-Dämmstoffen sind inkl.
Demontage, Abbruch, Abfallaufnahme, ggf. auf
Verpackungsgröße bringen, staubdichtes Verpacken,
Grobund Feinreinigung, Transport auf der Baustelle
(z.B. aus dem Gebäude, aus dem Sanierungsbereich, von
der Baustelle, etc.), An- und Abtransport zur/von der
Baustelle und der Kosten für Beseitigung/Verwertung
soweit in einzelnen Positionen nicht anders
beschrieben zu kalkulieren und zu bepreisen. Der dazu
erforderliche Maschinen-, Geräte- und Personaleinsatz
ist in den jeweiligen Positionen enthalten und dort
einzukalkulieren.
Als Abfallerzeuger tritt das Sanierungsunternehmen auf.
Zum Nachweis der ordnungsgemäßen Beseitigung der
Abfälle sind jederzeit auf Verlagen des AG bzw. der
Bauleitung, spätestens mit der Schlussrechnung,
behördlich bestätigte Entsorgungsnachweise und
Ausdrucke aus dem elektronischen System der
Nachweisführung vorzulegen.
Für den Abbruch von Bauteilen mit
Mineralfaserdämmstoffen gelten grundsätzlich
nachfolgende Sicherheitsmaßgaben (Grundlage: TRGS 521,
Expositionskategorie 3):
- organisatorische Schutzmaßnahmen u.a.
Aufstellen einer Gefährdungsbeurteilung gemäß §7,
Anhang III der GefStoffV
Unterweisung gemäß §14, Anhang III der GefStoffV
Die eingesetzten Arbeitnehmer müssen über
arbeitsmedizinische Vorsorgeuntersuchungen nach den
berufsgenossenschaftlichen Grundsätzen G26 und
G1.2/G1.3 verfügen.
Bereitstellen getrennter  Aufbewahrungsmöglichkeiten
für Straßen- und Schutzkleidung (Aufenthaltscontainer)
Bereitstellen von Waschmöglichkeiten auf der Baustelle
- personelle Schutzmaßnahmen
Das Sanierungspersonal trägt  Atemschutzhalbmasken mit
Partikelfilter der Kategorie P3
Tragen von Einwegschutzanzügen, partikeldicht,
CE-Kategorie 3, Typ 5/6
Tragen von Sicherheitsstiefeln Typ S3
Tragen von geeigneten, partikeldichten
Schutzhandschuhen
- technische Schutzmaßnahmen
staubdichte Abschottungen der Arbeitsbereiche mit
reißfesten Folien (Folienstärke mind. 0,4 mm)
Vorschalten einer
2-Kammer-Personaldekontaminationseinheit an den
jeweiligen Arbeitsbereich.
Für Reinigungsarbeiten sind  Industriestaubsauger der
Staubklasse H zu verwenden.
- Arbeitsablauf
Absperren und Kennzeichnen der Arbeitsbereiche.
Errichten staubdichter Abschottungen an den Zugängen
zum Sanierungs-/Schwarzbereich.
Andocken der 2-Kammer-Personaldekontaminationseinheit
an den Arbeitsbereich. Anschluss ausreichend
bemessenen Raumluftfilteranlagen (Kapazität 2.500
m³/h) zur Herstellung einer gerichteten Luftströmung
im Arbeitsbereich.
Bei Leitungen und Kanälen: Abbrechen der äußeren
Ummantelungen, Kaschierungen, Verkleidungen durch
Lösen der Verschraubungen und der Nieten.
Bei den Klimageräten: Abbrechen der äußeren
Blechverkleidungen durch Lösen der Verschraubungen und
Nieten.
jeweils frei gelegte Dämmstoffe mit Wasser
durchnässen, aufnehmen und in reißfeste,
gekennzeichnete Behältnisse staubdicht verpacken.
Die staubdicht verpackten Abfälle und die gereinigten
Materialien sind im Sanierungsbereich auf Holzpaletten
zu lagern.
Feinreinigung aller Raumoberflächen und der
abisolierten Leitungen, Kanäle und der Klimageräte
durch sorgfältiges Absaugen mittels
Industriestaubsauger der Staubklasse H
visuelle und messtechnische Abnahme durch die
Bauleitung.
Folgender Sanierungszielwert ist einzuhalten: <500
KMF/m³ Raumluft! Raumluftmessungen erfolgen durch
externen Sachverständigen im Auftrag des AG.
AVV-Nr. für Mineralfaserabfälle: 170603*.
gereinigte Metalle der Verwertung zuführen.

**01.02.0001 Stahlrohrleitungen mit krebserzeugenden KMF-Dämmstoffen**
Stahlrohrleitungen an den Klimageräten mit
krebserzeugenden KMF-Dämmstoffen unter
äußerem Blechund Alufolienmantel. Außendurchmesser der
Stahlrohrleitungen (inkl. KMF-Dämmung u.Ummantelungen) überwiegend 200 mm, untergeordnet 100 mm.
Abbrechen der Ummantelungen, der krebserzeugenden
KMF-Dämmstoffe und Reinigungsarbeiten entsprechend dem
Arbeitsplan, der im Punkt "Vorgaben für die
Gefahrstoffsanierungsarbeiten" detailliert beschrieben
ist.
Die abzubrechenden Leitungsstränge sind durch den AG
gekennzeichnet worden.
Die Enden der zu erhaltenden Rohrleitungen mit frei
liegender KMF-Dämmung sind mit geeigneten Materialien,
z.B. reißfeste Alufolie, haltbar zu verschließen.
Menge: 150,000 lfdm

**01.02.0002 Rohrleitungen bis DN 100 mit Formglas und KMF-Dämmstoffen**
Stahlrohrleitungen DN 32 bis DN 100 an dem Kälteverteiler
mit krebserzeugenden KMF-Dämmstoffen, über Formglas
bis 50 mm, unter äußerem Blech. Außendurchmesser der
Stahlrohrleitungen (inkl. KMF-Dämmung u.Ummantelungen) Verteiler 200 mm, Rohrleitungen und Amaturen bis 100 mm.
Abbrechen der Ummantelungen, der krebserzeugenden
KMF-Dämmstoffe und Reinigungsarbeiten entsprechend dem
Arbeitsplan, der im Punkt "Vorgaben für die
Gefahrstoffsanierungsarbeiten" detailliert beschrieben
Die Enden der zu erhaltenden Rohrleitungen mit frei
liegender KMF-Dämmung sind mit geeigneten Materialien,
z.B. reißfeste Alufolie, haltbar zu verschließen.
Menge: 25,000 m

**01.02.0003 Verteiler mit krebserzeugenden KMF-Dämmstoffen**
Stahlrohrverteiler bis DN 200 als Kälteverteiler
mit krebserzeugenden KMF-Dämmstoffen, über Formglas
bis 50 mm, unter äußerem Blech. Außendurchmesser der
Stahlrohrleitungen (inkl. KMF-Dämmung u.Ummantelungen) Verteiler 200 mm, Rohrleitungen und Amaturen bis 100 mm.
Abbrechen der Ummantelungen, der krebserzeugenden
KMF-Dämmstoffe und Reinigungsarbeiten entsprechend dem
Arbeitsplan, der im Punkt "Vorgaben für die
Gefahrstoffsanierungsarbeiten" detailliert beschrieben
ist.
Der Verteiler hat folgende Aufteilung:
2x Verteiler in DN 200 Länge 2,5 m
4x Anschluss DN32
2x Anschluss DN50
2x Anschluss DN62
2x Anschluss DN100
Die Enden der zu erhaltenden Rohrleitungen mit frei
liegender KMF-Dämmung sind mit geeigneten Materialien,
z.B. reißfeste Alufolie, haltbar zu verschließen.
Menge: 2,000 St

**01.02.0004 Krebserzeugende KMF-Dämmung an Klimakanälen**
Krebserzeugende KMF-Dämmstoffe an Klimakanälen unter
äußerem Blech- und Alufolienmantel. Dämmung im
Durchschnitt 150 mm stark.
Abbrechen der äußeren Verkleidungen, der
krebserzeugenden KMF-Dämmstoffe und Reinigungsarbeiten
entsprechend dem Arbeitsplan, der im Punkt "Vorgaben
für die Gefahrstoffsanierungsarbeiten" detailliert
beschrieben ist. Die abzubrechenden Kanalabschnitte
sind durch den AN zu kennzeichnen.
Die Enden der zu erhaltenden Klimakanäle mit frei
liegender KMF-Dämmung sind mit geeigneten Materialien,
z.B. reißfeste Alufolie, haltbar zu verschließen.
Menge: 30,000 m²

**01.02.0005 Krebserzeugende KFM-Dämmung Klimaanlagen**
Krebserzeugende KMF-Dämmstoffe an Klimaanlagen/
Klimageräten unter äußerem Blech- und Alufolienmantel.
KMF-Dämmung zwischen 30 und 150 mm stark.
Abbrechen der äußeren Verkleidungen, der
krebserzeugenden KMF-Dämmstoffe und Reinigungsarbeiten
entsprechend dem Arbeitsplan, der im Punkt "Vorgaben
für die Gefahrstoffsanierungsarbeiten" detailliert
beschrieben ist.
Menge: 90,000 m²

**01.02.0006 Gebühren**
alle für die Maßnahme notwendigen Gebühren, wie z.B.
Gebühren für Anzeigen bei der zuständigen
Gewerbeaufsicht, die Berufsgenossenschaft, Gebühren
für Nachweisverfahren zur Abfallbeseitigung, Kosten
für notwendige Deklarationsanalytik nach TR LAGA, EBV,
DepV und Analytik nach Anforderungen des gewählten
Entsorgers/der Beseitigungs- bzw. der
Verwertungsanlage, etc.
Menge: 1,000 psch

#### Abschnitt 01.03 Demontagearbeiten

**01.03.0001 Herrichten für die Aus- und Einbringung der RLT-Anlage**
Für die De- und Montage des Geräts ist eine
Einbringungsöffnung herzustellen. Diese soll über den
zu der Anlage gehörenden Fortluftschacht erfolgen.

Hierzu sind störende Teile, wie u.a. die
"Hoesch-Wand", Leiter und Wetterschutzgitter zu
demontieren und anschließend wieder herzurichten.

Für die Öffnung (max. 3,0 m x 4,5 m) muss eine
provisorische Tür erstellt werden, die vorrangig
Wetterschutz bieten soll und nach Abschluss der
Arbeiten fachgerecht zu entsorgen ist.

Die Schachtsohle befindet sich auf -5,85 m von
Baunull. Eine lichte Grundfläche von 3,0 m x 3,0 m
steht zur Verfügung. Zwischen Schacht und
Technikzentrale ist als Flutungsschutz eine Schwelle
vorhanden. Diese weist eine Höhe von 40 cm von OK
Schachtsohle und in der Lüftungszentrale eine Höhe von
ca. 35 cm von OKFF auf. Diese muss durch ein
Provisorium überbrückt werden.

Einlagerung "störender Teile" erfolgt beim AG unter
Abstimmung vor Ort.

inkl. Baustellensicherung der Einbringungsöffnung
(ähnl. einer Baugrube) druch Absperrung
Menge: 1,000 psch

**01.03.0002 Demontage Klimagerät L18L01 alt**
Demontage Klimagerät L18L01

Die Demontage erfolgt bis zur Schnittstelle
Segeltuchstutzen an den Zu- und Abluftkanälen. Die
Anlage in ihre Bauteile zu zerlegen. Anfallende
Flüssigkeiten (z.B. Restwasser aus Wäscher, Kühler)
sind fachgerecht abzuscheiden und gemäß gesetzlichen
Bestimmungen zu entsorgen.

Kanalteile der Fort- und Außenluft sind in Absprache
für die Einbringung der neuen Anlage auszubauen und
nach der Geräteeinbringung wiederzuverwenden. Offene
Kanalenden, die im Bestand bleiben, sind provisiorisch
bis zum Umschluss auf die neue RLT-Anlage zu
verdeckeln.

Vollklimaanlage bestehend aus
4x Schalldämpfer,
3x Filterteil,
2x Ventilator,
2x Erhitzer,
1x Kühler,
1x Wäscher als Befeuchtereinheit,
1x Rotationswärmetauscher mit Bypass und
Jalousieklappe,
Leerteilen,
2x Jalousieklappen,
4x Anschlussstutzen

Technische Angaben:
V=  18.000 m³/h
Länge=  bis 12,0m
Breite=  1,6 m - 2,3m

in einzelne Bauteile zerlegen, abtransportieren und
fachgerecht
entsorgen.

Für den Transport werden Hilfsmittel benötigt, um die
Bauteile über den Schacht in Freie zu transportieren.

Der Wartungsbalkon an der RLT-Anlage ist für die Dauer
der Arbeiten zu demontieren. Nach der Errichtung der
neuen RLT-Anlage soll er durch den AG an die Abmessungen
der neuen Anlage angepasst werden. Die Einlagerung
erfolgt beim AG unter Abstimmung vor Ort.
Menge: 1,000 psch

**01.03.0003 Stahlblechkanal KL von 700 bis 1500 mm**
Demontiert wird Kanal zwischen dem zu demontierenden
Klimagerät bis zur neuen Anbindungs-Stelle am Kanal.
Verzinktes Stahlblechkanal Kantenlänge von 700 bis
1500 mm abbauen und fachgerecht entsorgen.
Der Nachweis der Mengen erfolgt durch Aufmaß vorort.
Luftkanal nach Demontage fachgerecht verschließen.
Menge: 20,000 m²

**01.03.0004 Kanalbogen von 700 bis 1500 mm**
Demontiert werden Kanalbögen zwischen dem zu
demontierendem Klimagerät bis zur neuen
Anbindungs-Stelle am Kanal. Verzinkte Stahlblechbögen
von 700 bis 1500 mm abbauen und fachgerecht entsorgen.
Der Nachweis der Mengen erfolgt durch Aufmaß vorort.
Luftkanal nach Demontage fachgerecht verschließen.
Menge: 15,000 m²

**01.03.0005 Stahlblechkanal KL von 1000x100 mm im Studio A1**
Demontiert wird Kanal hinter der Lochblechverkleidung
als gerader Kanal bis zur neuen Anbindungs-Stelle an
den Hauptkanal. Den Kanal, besteht aus
verzinktem Stahlblechkanal Kantenlänge von
1000x100, abbauen und fachgerecht entsorgen.
Der Nachweis der Mengen erfolgt durch Aufmaß vorort.
Luftkanal nach Demontage fachgerecht verschließen.
Menge: 20,000 m²

**01.03.0006 Stahlblechkanal WFR DN 125 im Studio A1**
Demontiert wird Wickelfalsrohr im Doppelboden des
Studio A1.
Verzinktes Stahlblechrohr mit einem Durchmesser von
125 mm abbauen und fachgerecht entsorgen.
Der Nachweis der Mengen erfolgt durch Aufmaß vorort.
Anschlusskanal nach Demontage fachgerecht verschließen.
Menge: 110,000 m

**01.03.0007 Rohrleitungen aus Stahl**
Demontage Rohrleitungen DN 25 bis DN 100 aus Stahl,
zwischen Klimagerät und Heizungs-/Kälteverteiler.
Der Nachweis der Mengen erfolgt durch Aufmaß vorort.
Am Flansch ist die Leitung fachgerecht druckfest
verschließen.
Rohrleitungen inkl. KMF Dämmung abbauen und
fachgerecht entsorgen.

Die Rohrleitungsanlage soll weitestgehend
weiterverwendet werden.

Die Anschlüsse an den Erhitzern und Kühler befinden
sich an der RLT-Anlage in Zuluftrichtung auf der
rechten Seiter der Anlage. Hier ist die Demontage im
Hinblick auf die neue Anlage vorzunehmen. Abstimmung
vor Ort.

Bei allen Verteilern sind die Arbeiten so auszuführen,
dass der Wasserverlust so gering wie möglich ausfällt.

Der Austausch der Bauteile erfolgt Zug um Zug, da
weitere Anlage im Betrieb sind.

Beim Vorerhitzer sind zwischen den Verteilern VL/RL
eine Beimischleitung zu demontieren und fachgerecht,
drucksicher zu verschließen.
Menge: 70,000 m

**01.03.0008 Rohrleitungen aus Stahl DN 15 bis DN 32 im Studio 1**
Demontage Rohrleitungen DN 15 bis DN 32 aus Stahl,
zwischen Kälteverteiler im UG und Beamer im Studio.
Der Nachweis der Mengen erfolgt durch Aufmaß vorort.
Am Flansch ist die Leitung fachgerecht druckfest
verschließen.

Rohrleitungen inkl. KMF Dämmung abbauen und
fachgerecht entsorgen.

Die Anschlüsse an den Kühlern im Studio befinden
sich an den Beamern im Doppelboden.
Hier ist die Demontage im Hinblick auf die neue Anlage vorzunehmen. Abstimmung vor Ort.

Bei allen Kühlern sind die Arbeiten so auszuführen,
dass der Wasserverlust so gering wie möglich ausfällt.

demontieren und fachgerecht, drucksicher zu verschließen.
Menge: 140,000 m

**01.03.0009 Rohrleitungen aus Stahl DN 40 bis DN 65 im Studio 1**
Demontage Rohrleitungen DN 40 bis DN 65 aus Stahl,
zwischen Kälteverteiler Vorregelung und Verbrauche im UG.
Der Nachweis der Mengen erfolgt durch Aufmaß vorort.
Am Flansch ist die Leitung fachgerecht druckfest
verschließen.

Rohrleitungen inkl. KMF Dämmung abbauen und
fachgerecht entsorgen.

Die Anschlüsse an den Wärmtauschern der Vorregelung
befinden vor und hinter einem Verteileranschluss DN 65
im UG.
Hier ist die Demontage im Hinblick auf die neue Anlage vorzunehmen. Abstimmung vor Ort.

Bei allen Kühlern sind die Arbeiten so auszuführen,
dass der Wasserverlust so gering wie möglich ausfällt.

demontieren und fachgerecht, drucksicher zu verschließen.
Menge: 200,000 m

**01.03.0010 Kupferrohr**
Demontage Rohrleitungen DN 20 bis DN 40 aus Kupfer,
zwischen Klimagerät und Anlagenteil. Der Nachweis der
Mengen erfolgt durch Aufmaß vorort. Die Leitung
fachgerecht druckfest verschließen. Rohrleitungen
abbauen und fachgerecht entsorgen.
Menge: 50,000 m

**01.03.0011 Edelstahlrohr**
Demontage Rohrleitungen DN 15 bis DN 40 aus Edelstahl,
zwischen Klimagerät und Anlagenteil.
Der Nachweis der Mengen erfolgt durch Aufmaß vorort.
Die  Leitung fachgerecht druckfest verschließen.
Rohrleitungen abbauen und fachgerecht entsorgen.
Menge: 15,000 m

**01.03.0012 Kunststoffrohrleitung**
Demontage Rohrleitungen DN 40 bis DN 70 aus Kunststoff,
zwischen Klimagerät und Anlagenteil.
Der Nachweis der Mengen erfolgt durch Aufmaß vorort.
Die Leitung ist im Gebäude dauerhaft zu verschließen.
Rohrleitungen abbauen und fachgerecht entsorgen.
Menge: 10,000 m

**01.03.0013 Schalldämpfer B/H/L 1700/2700/1800**
Schalldämpfer werden erneuert (ZUL; ABL).

Bei dem Außenluftschalldämpfer ist zu beachten, dass
über den Kanal mehrere Anlagen, die ebenfalls das Gebäude
versorgen betrieben werden. Der Tausch muss Zug um Zug (Provisorium, Rückbau, Betrieb) erfolgen. Er ist
mit dem Betrieb abzustimmen und muss ggf. nachts
erfolgen. Hierzu ist im Titel Raumluftechnische
Anlagen DIN 18379 eine gesonderte Position vorgesehen.

Der Zuluftschalldämpfer befindet sich im Kanal vor dem
Steigepunkt im KG. Für den Austausch des
Schalldämpfers sind ggf. weitere Kanalabschnitte in
Abstimmung zu de- und remontieren, sowie die offenen
Kanalenden während des Tauschs zu verdeckeln.

Der Abluftschalldämpfer befindet sich im Gerät vor der
WRG.

Der Fortluftschalldämper befindet sich teilweise
außerhalb des Gebäudes im Fortluftschacht, dieser ist
mit einem Wetterschutzgitter gegen die Witterung
geschützt.

Schalldämpfer B/H/L 1700/2700/1800 demontieren

Der Nachweis der Mengen erfolgt durch Aufmaß vorort.
Im Ganzen ausbauen und fachgerecht entsorgen.
Menge: 2,000 St

**01.03.0014 AUL 62.000 m²/h Schalldämmkulissen demontieren**
Schalldämmkulissen für 62.000m³/h demontieren.
Bei dem Außenluftschalldämpfer ist zu beachten, dass
über den Kanal mehrere Anlagen, die ebenfalls das Gebäude
versorgen betrieben werden. Der Tausch muss Zug um Zug (Provisorium, Rückbau, Betrieb) erfolgen. Er ist
mit dem Betrieb abzustimmen und muss ggf. nachts
erfolgen. Hierzu ist im Titel Raumluftechnische
Anlagen DIN 18379 eine gesonderte Position vorgesehen.

Der AUL-Schalldämpfer befindet sich im Kanal vor dem
Außenluftschacht  im KG. Für den Austausch des
Schalldämpfers sind ggf. weitere Kanalabschnitte in
Abstimmung zu de- und remontieren, sowie die offenen
Kanalenden während des Tauschs zu verdeckeln.

Die Kulsissen befindet sich im  Kanal vor der Anlage
L18L03 und L18L01.

Die Kulissen befindet sich teilweise außerhalb des
Gebäudes im Aussenluftschacht, dieser ist
mit einem Wetterschutzgitter gegen die Witterung
geschützt.

Schalldämpfer B/H/L 1700/5400/1800 demontieren

Der Nachweis der Mengen erfolgt durch Aufmaß vorort.
Im Ganzen ausbauen und fachgerecht entsorgen.
Menge: 1,000 St

**01.03.0015 AUL 30.000 m²/h Schalldämmkulissen demontieren**
Schalldämmkulissen für 30.000m³/h demontieren.
Bei dem Außenluftschalldämpfer ist zu beachten, dass
über den Kanal mehrere Anlagen, die ebenfalls das Gebäude
versorgen betrieben werden. Der Tausch muss Zug um Zug (Provisorium, Rückbau, Betrieb) erfolgen. Er ist
mit dem Betrieb abzustimmen und muss ggf. nachts
erfolgen. Hierzu ist im Titel Raumluftechnische
Anlagen DIN 18379 eine gesonderte Position vorgesehen.

Der AUL-Schalldämpfer befindet sich im Kanal vor dem
Außenluftschacht  im KG. Für den Austausch des
Schalldämpfers sind ggf. weitere Kanalabschnitte in
Abstimmung zu de- und remontieren, sowie die offenen
Kanalenden während des Tauschs zu verdeckeln.

Die Kulsissen befindet sich im  Kanal vor der Anlage
L18L03 und L18L01.

Die Kulissen befindet sich teilweise außerhalb des
Gebäudes im Aussenluftschacht, dieser ist
mit einem Wetterschutzgitter gegen die Witterung
geschützt.

Schalldämpfer B/H/L 1700/2700/1800 demontieren

Der Nachweis der Mengen erfolgt durch Aufmaß vorort.
Im Ganzen ausbauen und fachgerecht entsorgen.
Menge: 1,000 St

**01.03.0016 Bauteile Wäschereinheit**
Alle technischen Bauteile des Wäschers
wie Pumpen, Ventile, Schaltkasten
Rohrstücke aus Kunststoff, Edelstall oder Kupfer
kompeltt freischaltung und vollständig abmontieren.
Anschluss an die Anlage drucksicher verschliessen
Alles fachgerecht demontieren und entsorgen.
Menge: 1,000 St

**01.03.0017 Demontage Einbauteile Verteiler - Wärme**
Demontage Einbauteile Verteiler - Wärme

2 x Absperreinrichtugen,
24 x Ventile inkl. Gegenflansche
9 x Regelventile mit Stellantriebe,
1 x Rückschlagklappe
1 x Pumpe Vorerhitzer
2 x Manometer,
2 x Thermometer
Entleerung mit Kugelhahn

am Verteiler VL/RL - Leitungen
(1x Vorerrhitzer RLT-Anlage und
7 x Zonennacherhitzer)

Beim Vorerhitzer sind die Rückschlagklappe und
Absperreinchtung zwischen den Verteilern (Beimischung)
zu demontieren und fachgerecht, drucksicher zu
verschließen.

Bei allen Verteilern sind die Arbeiten so auszuführen,
dass der Wasserverlust so gering wie möglich ausfällt.
Hierzu sind in Abstimmung mit dem Betreiber die Haupt
VL-/RL Ventile, sowie alle Absperrventile der
einzelnen Anlagen abzusperren.
Dämmung KFM.

Der Betreiber benötgit 1 Tag Vorlaufzeit.

Alles fachgerecht demontieren und entsorgen.
Menge: 1,000 psch

**01.03.0018 Demontage Einbauteile Verteiler - Kälte**
Demontage Einbauteile Verteiler - Kälte

2 x Absperreinrichtugen,
12 x Ventile inkl. Gegenflansche
1 x Stellantriebe,
1 x Manometer,
2 x Thermometer
Entleerung mit Kugelhahn

am Verteiler VL/RL - Leitungen
(1x Vorerrhitzer und 1x Kühler von
8 x RLT-Anlage und Nacherhitzer)

Bei allen Verteilern sind die Arbeiten so auszuführen,
dass der Wasserverlust so gering wie möglich ausfällt.
Hierzu sind in Abstimmung mit dem Betreiber die Haupt
VL-/RL Ventile, sowie alle Absperrventile der
einzelnen Anlagen abzusperren.
Dämmung aus Schaumglas.

Der Betreiber benötgit 1 Tag Vorlaufzeit.

Alles fachgerecht demontieren und entsorgen.
Menge: 1,000 psch

**01.03.0019 Demontage von Rohrleitung aus Stahl mit Schaumglasdämmung bis DN100**
Demontage Rohrleitungen aus Stahl mit
Schaumglasdämmung bis DN 100, zwischen Klimagerät und
Kälteverteiler inkl. Blindflansch bis Montage und
Entsorgung

Materail Kältedämmung aus Schaumglas-Elementen (z. B.
FOAMGLAS©)  inkl. aller Formteil- und
Armaturendämmungen.

Am Flansch ist die Leitung fachgerecht druckfest
verschließen.

Die Leistung beinhaltet, das Öffnen und Entfernen der
äußeren Ummantelung (z. B. Blechmantel, Alu-Grobkorn
oder Kunststofffolie) und fachgerechte Trennung der
Materialien.

An der Rohrleitungen ist Korrosionsschutz- anstrich
fachgerecht herzustellen.

inkl. fachgerechter Entsorgung

Der Nachweis der Mengen erfolgt durch Aufmaß vor Ort.
Menge: 25,000 m

**01.03.0020 Demontage Plattenwärmetauscher 50 kW Kälte Studio 1**
Demontage eines Plattenwärmetauschers zur
Vorregelung für die Beamer mit 50 kW Kälte.
Inkl. mit Amaturen folgenden Armaturen wie:
Absperreinrichtugen,
Ventile,
Stellantriebe,
Filter
Manometer,
Thermometer
Entleerung mit Kugelhahn
Pumpe
Ausdehnungsgefäß35 l, Sicherheitsventil
VL/RL - Leitungen je DN 65

Bei allen Wauschern sind die Arbeiten so auszuführen,
dass der Wasserverlust so gering wie möglich ausfällt.
Hierzu sind in Abstimmung mit dem Betreiber die Haupt
VL-/RL Ventile, sowie alle Absperrventile der
einzelnen Anlagen abzusperren, zu demontieren
und fachgerecht, drucksicher zu verschließen.

Alles fachgerecht demontieren und entsorgen.
Menge: 2,000 psch

**01.03.0021 Demontage VL/RL-Verteiler Vorregelung Kälte Studio 1**
Demontage der VL/RL-Verteiler der Vorregelung
Für die Beamer Kälte im Studio 1 für 2 x 50 kW
Jeder Verteiler hat 5 Abgänge mit Amaturen wie:
Absperreinrichtugen,
Ventile,
Stellantriebe,
Manometer,
Thermometer
Entleerung mit Kugelhahn
am Verteiler VL/RL - Leitungen (je, 2x WT,
1x Hauptleitung und 2x Resve)

Bei allen Verteilern sind die Arbeiten so auszuführen,
dass der Wasserverlust so gering wie möglich ausfällt.
Hierzu sind in Abstimmung mit dem Betreiber die Haupt
VL-/RL Ventile, sowie alle Absperrventile der
einzelnen Anlagen abzusperren, zu demontieren
und fachgerecht, drucksicher zu verschließen.

Alles fachgerecht demontieren und entsorgen.
Menge: 1,000 psch

**01.03.0022 Demontage VL/RL-Verteiler Beamer Kälte Studio 1**
Demontage der VL/RL-Verteiler der Vorregelung
Für die Beamer Kälte im Studio 1 für 50 KW
Jeder Verteiler hat 5 Abgänge mit Amaturen wie:
Absperreinrichtugen,
Ventile,
Entleerung mit Kugelhahn
am Verteiler VL/RL - Leitungen (je 1x Hauptleitung,
4x Beamer und 2x Resve)

Bei allen Verteilern sind die Arbeiten so auszuführen,
dass der Wasserverlust so gering wie möglich ausfällt.
Hierzu sind in Abstimmung mit dem Betreiber die Haupt
VL-/RL Ventile, sowie alle Absperrventile der
einzelnen Anlagen abzusperren, zu demontieren und f
achgerecht, drucksicher zu verschließen.

Alles fachgerecht demontieren und entsorgen.
Menge: 1,000 psch

**01.03.0023 Entrosten und Rostschutz Verteiler**
In Pos. 01.02.0002 beschriebener Verteiler nach
erfolgter Schadstoffsanierung wirksam entroste.
Danach soll ein geeignetes Rostschutzmittel mit
2 fachem Anstrich aufgetragen werden.
Der Verteiler hat folgende Aufteilung:
2x Verteiler in DN 200 Länge 2,5 m
4x Anschluss DN32
2x Anschluss DN50
2x Anschluss DN62
2x Anschluss DN100
Nach Abschluss der Sanierung ist die Fertigstellung
anzuzeigen und eine Abnahme durch den AG zu
erwirken oder der Erfolg ist durch Fotos zu dokumentieren.
Alles komplett durchführen.
Menge: 2,000 St

#### Abschnitt 01.04 Raumluftechnische Anlagen DIN 18379

*Hinweis: Hinweis...*
Einbringung RLT-Geräte

Für den Transport werden Hilfsmittel benötigt, um die
Bauteile über den Schacht in die Lüftungszentrale zu
transportieren. Diese sind bei der Kalkulation zu
berücksichtigen.

Die Bauteile sollen in kleineren Transporteinheiten
über den zur Anlage gehörigen Fortluftschacht in das
Kellergeschoss eingebracht werden.

Die Bauteile sind entsprechend der Anordnung in der
RLT-Anlage einzubringen. In der Technikzentrale ist
kein ausreichender Platz um diese durchzutauschen. Der
Transportweg kann vorab besichtigt werden.

Muss aufgrund seiner Größe und seines Gewichtes der
Rotationswärmetauscher zur Einbringung zerlegt werden,
muss dies vor Ort durch einen Richtmeister der
Herstellerfirma geschehen.

*Hinweis: Hinweis...*
Lüftungsgerät

*Hinweis: Allgemeine Beschreibung RLT-Gerät*
RLT-Gerät
Individuell angepasstes frei konfigurierbares doppelwandiges, formschön und glattes RLT-Gerät in Modulbauweise in liegender und stehender Ausführung. Die Gerätegrößen und -Formen müssen millimetergenau an die Kundenanforderungen angepasst werden können.
Rahmenkonstuktion:
Die selbsttragende und eigenstabile Gehäuserahmenkonstruktion ist thermisch entkoppelt und besteht aus eloxierten, seewasserbeständigen und ausgehärteten Aluminiumstrangpressprofilen (AlMgSi-Legierung) Werkstoff EN AW 6060, Wärmebehandlung T6. Stahlprofile sind nicht gleichwertig und deshalb nicht zulässig. Die Verbindung der Rahmenprofile erfolgt über Eckverbinder aus Aluminium Druckguss (AlSi 10Mg-Legierung) Werkstoff EN AB 43400 nachbehandelt mittels Trommelschleifen, Sandstrahlung und Transparentpulverbeschichtung um einen optimalen korrosionsschutz zu gewährleisten. Für kleine Gerät sind Eckverbinder aus glasfaserverstärktem Kunsstoff PA6 mit min. 50% GFK Anteil akzeptiert. Die axiale Eckverschraubung ermöglicht spaltfreie Stoßstellen und ist luft-und wasserdicht durch geeignete Kunstoff-Schutzkappen abgedeckt und garantiert eine leichte Demontage der Rahmenkonstruktion. Niet-, Schweiß- oder Klebeverbindungen sind nicht zulässig.
Rahmenstärke: 65 mm
Wandaufbau:
Doppelwandiges Sandwichpaneel thermisch entkoppelt. Außen formschön, glatt ohne Schraubverbindungen. Innenwände glatt und ohne offenliegende Adsorptionsflächen.
Wandstärke: 40 mm
Dämmmaterial:
Wärme- und Schalldämmung durch lagestabile Mineralfaserplatten. Dichte 50 kg/m³ (Optional: 150 kg/m³ vollflächig verklebt). Vom Luftstrom getrennt und flächig eingelegt. Paneel mit Mineralwolle: nicht brennbar nach DIN 4102-1, Baustoffklasse A1.
Paneele:
Die Paneele sind über eine durchgehende, endlos geschäumte, am Paneel umlaufend aufgespritzte und auf Druck belastete dauerelastische PUR Dichtung formschlüssig in die Rahmenkonstruktion eingelegt.  In Gehrung geschnittene und verschweißte Dichtungen, sowie aufgeklebte Dichtungen sind nicht gleichwertig und deshalb nicht akzeptiert. Die Befestigung der Sandwichpaneele in den Rahmenprofilen erfolgt mittels einer schrauben- und nietlosen Klemmverbindung. Die Leisten rasten als Klemmstück in die dafür vorgesehene Nut im Rahmen ein und garantieren einen gleichmäßigen umlaufenden Anpressdruck, der die am Paneel umlaufend endlos geschäumte, aufgespritzte PUR Dichtung auf die dazu passende Dichtfläche am Rahmen presst. Damit wird die höchste Dichtheitsklasse nach EN 1886 erreicht. Eine einfache, schraub- und nietfreie Demontage der Paneele für den Ein- und Ausbau notwendiger Komponenten ist ermöglicht. Die Innenwände sind vollständig glatt. Alle verwendeten Materialien sind desinfektionsmittelbeständig, abriebfest, emissions- und geruchsfrei und mikrobiell nicht verstoffwechselbar und entsprechen der VDI 6022. Die verwendeten Dichtungen sind geschlossenporig und ohne Feuchtigkeitsaufnahmepotential und bilden somit keinen Nährboden für Mikroorganismen.
Material:
1,0 mm bandverzinktes (sendzimirverzinkt nach DIN EN 10 346) Stahlblech
Trägermaterial aus Stahlblech, Substrat DX51D, mit einer definierten Dicke von 0,9 mm, versehen mit einer galvanischen Zinkschicht im Hot-Dip-Verfahren aufgetragen, Schichtdicke von Z275, ergänzt durch eine dauerelastischen, kratzfesten, langlebigen abriebfesten Beschichtung. Das Gesamtsystem zeichnet sich aus durch hervorragenden Korrosionsschutz (RC5), sowie Bestwerte bei Kratzfestigkeit (40 N) und UV-Beständigkeit (RUV 4), beständig gegen verdünnte Laugen, schwache Säuren und Salzlösungen
RC-Klasse EN 10169 RC5
Korrosivitätskategorie DIN 55634: 2018 C5
Kratzfestigkeit in Anlehnung an EN 13523-12 = 40 N
UV-Beständigkeit EN 10169 RUV 4
Klassifizierung gemäß Brandverhalten EN 13501-1 A1
Optional:
1,0 mm bandverzinktes (sendzimirverzinkt nach DIN EN 10 346) Stahlblech als Trägermetall im Verbund mit einer dauerelastischen, kratzfesten Kunststoff Beschichtung. Schichtdicke mind. 180 µm, langlebig, witterungsbeständig, UV beständig, beständig gegen verdünnte Laugen, schwache Säuren und Salzlösungen (plast.)
Aluminium:  1,0 mm
Edelstahl (Werkstoff-Nr. 1.4301):  0,8 mm
Edelstahl (Werkstoff-Nr. 1.4044):  0,8 mm
Edelstahl (Werkstoff-Nr. 1.4571):  0,8 mm
Expoxidbeschichtet
Pulverbeschichtet
Antimikrobielle Beschichtung
Benutzerdefinierte Farben erhältlich
BACSTOP antimikrobielle Bandbeschichtung von 100 µ bis 200 µ mit nachweislich wirksamen Stoffen in der Oberflächenbeschichtung mit doppelter Wirkung:
das Wachstum von Keimen wird gehemmt
bestehende Keime werden eliminiert
Nachgewiesene Wirkung von einem unabhängigen Fachinstitut laut Norm ISO 22196:2007 / JIS Z 2801:2006 / ASTM E 2180-07
Ausführung siehe Gerätebeschreibung.
Geräteboden
Eigenstabil gefertigt, ohne unzugängliche Ecken oder Erhebungen/Vertiefungen, damit optimal zum Reinigen und Warten. Der Geräteboden entspricht allen Gehäusekennwerten. Im Geräteboden integrierte Wannen und Abläufe in den Bodenplatten, die innerhalb der Grundrahmen nach außen geführt werden, sind nicht zulässig.
Türen und Bediendeckel
üren und Bedienungsdeckel entsprechen allen Gehäusekennwerten und dienen als Bedienungs- und Wartungsöffnung. Durchgehende, endlos geschäumte auf Druck belastete dauerelastische PUR Dichtung formschlüssig und bündig am Paneel umlaufend aufgespritzt. In Gehrung geschnittene und verschweißte Dichtungen, sowie aufgeklebte Dichtungen sind nicht gleichwertig und deshalb nicht akzeptiert. Die im Rahmen befestigten Scharniere sind zur Justierung des Türblattes und zur Anpassung des Anpressdrucks dreidimensional verstellbar. Die horizontale und vertikale Ausrichtung sowie der Anpressdruck kann über die Exzenterbolzen bzw. über Langlöcher am Scharnier eingestellt werden.
RAK (Revisionswand Abnehmbar Knebelverschluss)
Ausführung mit Klemmbügeln am Gehäuserahmen montiert. Die Klemmbügel werden mittels ergonomisch ausgeführter Flügelschraube zur Regulierung des Anpressdrucks an den Bedienungsdeckel gepresst und dichten diesen auf der dazu passenden Dichtfläche gemäß Dichtheitsklasse. Bedienungsdeckel sind mit stabilen Handgriffen ausgestattet.
RAV (Revisionswand Abnehmbar Verschlusssystem)
Verschluss-Scharnier zum wahlweisen Öffnen nach links oder rechts oder zur werkzeuglosen Entfernung. Ausführung mit Türverriegelung im Bedienungsdeckel. Ausführung für thermisch trennende Türen. Druckseitig mit Sicherheitsvorrichtung, die das vollständige Öffnen der Tür verhindert und die Evakuierung des Restdrucks im inneren der Gerätekammer ermöglicht. Die Öffnung erfolgt über Innensechskantschlüssel.
Technische Spezifikation: Verschluss-Scharnier:
Türöffnung bis 180°, wahlweise rechts- oder linksseitig angeschlagen. Die Tür kann werkzeuglos entfernt und wieder eingesetzt werden, ideal für Wartungsarbeiten.
Keine metallische Verbindung zwischen Innen- und Außenflächen, wodurch keine Wärmebrücken entstehen.
Die Innenflächen des Lüftungsgerätes sind damit glatt ausgeführt, um Schmutzablagerungen zu vermeiden.
Funktionalität und Justierung:
Die Anpresskraft der geschlossenen Tür ist während des Betriebs um 3 mm einstellbar.
Das System ist 3D-verstellbar (Toleranzausgleich) und gewährleistet ein optimales Schließverhalten.
Sicherheitsfunktion:
Bei Revisionswänden mit Druckbeaufschlagung wird ein zweistufiger Öffnungsvorgang eingesetzt, der eine integrierte Sicherheitsfunktion zur Druckentlastung bietet.
Verschließbar mit einem Innensechskantschlüssel.
Materialien:
Baugruppe besteht aus Hochleistungspolyamid mit Glasfaserverstärkung für hohe Stabilität.
Scharnierbock und Zunge sind aus Zinkdruckguss gefertigt, um eine hohe Festigkeit und Langlebigkeit zu gewährleisten.
Optionale Ausführungen:
Notöffnung von innen für Notfallbetätigung.
Schließzylinder mit Schlüssel zur Sicherung.
ATEX-konforme, explosionsgeschützte Ausführung auf Anfrage verfügbar.
RTV (Revisionstür Verschlusssystem)
Ausführung mit Türverriegelung auf dem Türblatt aufgesetzt. Ausführung für thermisch trennende Türen. Druckseitig mit Sicherheitsvorrichtung, die das vollständige Öffnen der Tür verhindert und die Evakuierung des Restdrucks im inneren der Gerätekammer ermöglicht. Die Öffnung erfolgt über Innensechskantschlüssel.
RTH (Revisionstür Hebelverschluss)
Ausführung mit ergonomisch ausgeführten stabilen Doppelhebelverschlüssen. Druckseitig mit automatischer Fangvorrichtung. Die Einstellung des Anpressdrucks erfolgt über die Verstellbarkeit der innenliegenden Verschlusszunge. Druckseitig mit Sicherheitsvorrichtung, die das vollständige Öffnen der Tür verhindert und die Evakuierung des Restdrucks im inneren der Gerätekammer ermöglicht.
Kondensatwanne geneigt VA nach VDI 6022
Der Geräteboden entspricht allen Gehäusekennwerten. Bei Geräten mit Kondensatanfall ist der Geräteboden zusätzlich mit einer aufgesetzten isolierten Kondensatwanne aus Edelstahl (Werkstoff Nr. 1.4301), Wandstärke 1,5mm, gas- und flüssigkeitsdicht verschweißt mit hygienisch glatter Nahtoberfläche zur vollständigen Entleerungsmöglichkeit mit allseitigem Gefälle und Ablaufstutzen - Nennweite DN25 (1" AG ) an der tiefsten Stelle, ausgerüstet. Wannenhöhe min. 70mm am tiefsten Punkt. Im Geräteboden integrierte Wannen sind nicht zulässig. Die Wandstärke des Bodenpaneels muss auch in den Bauteilen wo Kondensatwannen eingebaut werden dieselbe sein wie die Wandpaneele, Türen und Bedienungsdeckel. Zur Maximierung der nutzbaren Siphonhöhe ist der Ablaufstutzen oberhalb der Rahmenkonstruktion nach außen geführt. Die Neigungswinkel sowie die Anzahl der Ablaufstutzen sind so zu bemessen, dass bei Wannen nach Zuschüttung von 5l Wasser pro m² Wannenfläche min. 95% in 10 Minunten ablaufen gemäß DIN EN 13053, VDI 6022 und DIN 1946-4. Die Wanne ist immer, auch bei sperrenden Bauteilen (Wärmetauscher),  von beiden Seiten einsehbar und zu Reinigungs- und desinfektionszwecken vollständig und gut zugänglich.
Grundrahmen
Standardmäßig bis 7 m Gerätelänge bei max 2,4 m Gerätebreite anschlussfertig an den Einsatzort frei Bordsteinkante geliefert und müssen dort lediglich noch luft-, wasser- und energieseitig angeschlossen werden.
120mm Grundrahmen
Gerätegrundrahmen aus kaltgewalztem, verzinktem, umlaufend nach aussen offenem 4 mm starkem C-Profil H = 120 mm, B = 60mm ausgeführt.
Gehäuseanschlüsse
Die Luftanschlüsse und Luftöffnungen entsprechen allen Gehäuseleistungsdaten. Die Strömungsgeschwindigkeit in Luftöffnungen ist auf maximal 8 m/s begrenzt (ausgenommen Ventolatorausblas) gemäß DIN EN 13053. Um eine optimale An- und Abströmung zu gewährleisten wird ein Anströmwinkel von min. 25° und ein Abströmwinkel von min. 35° eingehalten gemäß DIN EN 13053. Anschlüsse an das RLT-Gerät sind mit einer Körperschallisolation und Potentialausgleich (16 mm²) ausgerüstet.
Segeltuchstutzen [STS]
Elastischer Verbindungsstutzen (freie Länge min. 100 mm)  als Kompensator für Körperschallentkoppelung und Längenausgleich. Besteht aus: Spezialgewebebelag aus luftdichtem, beidseitig beschichtetem Polyester; beidseitig mit zwei biegestabilen, kantengerundeten Profilrahmen; dauerhaft dicht schließendem Druckfromschluss; gelochten Ecken (Lochbild nach DIN 24193 R1), passend zum Anschluss an die Standard-Luftkanalprofile; korrosionsgeschütztem, verzinktem Rahmen; einer umlaufenden aufvulkanisierter Hohlprofildichtung, eingebettet in der mit dem Faltenbelag verschweißten Wulst; kunsstoffverschweißten Stoßstellen.  Der Gewebebalg ist dauerhaft flexibel, schrumpffest, luftdicht, druckfest, reiß-  und verrottungsfest. Er enspricht dem Dichtheitsgrad Klasse C nach EN 13180. Standard- Temperaturbeständigkeit  von 80°C Optional für Anwendungen bis 160°C.
Jalousieklappen außen/innen [JKL]
Bestehen aus: stabile, rechteckigen Aluminiumprofilrahmen; Bautiefe von 130 mm; Flanschbreite 30 mm; gegenläufigen, verwindungssteifen Hohlprofil-Aluminiumlamellen 110 mm; leicht wechselbarer Hohlprofildichtung; Kunststoffzahnrädern für präzise Steuerung, wartungsfrei, geschützt vor Verschmutzung und Beschädigung durch Integration im Rahmen; leicht zerlegbaren Klappenbauteilen ohne Niet- und Schweißverbindungen; silikonfreie Bauteile.  Die Lamellen sind beidseitig in schmiermittelfreien Kunsstoffbuchsen gelagert. Dichtheitsklassen 2, 3, und 4 nach EN 1751 bzw. DIN 12946. Temperaturbeständig von -30°C bis +90°C, kurzzeitig auch bis +110°C für Kanaldrücke bis max 1000 Pa. durch geringfügige Anpassungen, wie das anbringen von geschlossenporigen Dichtelementen an der Lamellenlagerung, erfüllt die Klappe die höheren Anforderungen an Hygiene nach DIN 1946. Das Lochbild ist nach DIN 24193 R1 genormt  Die Stellung der Lamellen ist von aussen durch eine Einkerbung an der Abdeckklappe der Stellachse einfach erkennbar.  Gummidichtung und Aluminium Rosette wenn der Achsenstellhebel nach aussen geführt ist. Die Klappe ist zum beidseitigen Anbau von Luftleitungsprofilen (-Kanälen) geeignet.  Klappen- Leckage sowie die Klappengehäuse- Leckage durch den TÜV Nord geprüft und zertifiziert: Klappen-Leckage bei geschlossener Jalousieklappe nach EN 1751, Klasse 2-4, abhängig von Größe und Ausführung Klappen-Gehäuseleckage nach EN 1751, Klasse A + B, abhängig von Größe und Ausführung
Entkoppelter Stutzen [EKS]
Schall- und temperaturentkoppelter Geräteanschlussrahmen. Doppelter Profilrahmen, dazwischliegender, geschlossen-poriger Moosgummi Dämmung; Profilrahmen mit 30mm Flanschbreite über 4-Loch-Verbindung. Das Lochbild ist nach DIN 24193 R1 genormt. Der entkoppelte Stutzen ist luftdicht entsprechend der DIN EN 16798-3, zueinander beweglich angeordnet und miteinander verschraubt.
Ansaug- / Ausblasöffnungen
Jedes Gerät wird so konstruiert, dass die Verteilung der Luft nach ihrem Eintritt optimiert und die bestmögliche Strömung zu den folgenden Komponenten gewährleistet wird.
Stirnwand [SW]
Sektion am Anfang einer Einheit, zur Montage von Komponenten für den Anschluss von Luftkanälen oder Klappen, Wetterschutzgittern oder Hauben. Die Stirnwand ist aufgrund der Rahmenkonstruktion immer notwendig und beschreibt den Rahmen am Lufteintritt bzw. - austritt. Die Position der Stirnwand kann nur stirnseitig sein. Sollte die Stirnwand mit einer reduzierten Öffnung beschrieben sein, ist in der Folge ein Leerteil zwingend notwendig.
Beleuchtung
LED Lampe 230V IP65
Beleuchtung ist in spritzwassergeschützter Ausführung (IP65) mit LED Leuchtmittel. Anzahl je Einheit entsprechend der Gerätegröße. Beleuchtungsstärke min. 200 lux nach DIN EN 12464-1 Schalter komplett mit Kontrollleuchte. Fixierung des Beleuchtungskörpers am Gerätegehäuse mittels Magnetfixierung.
Schauglas
Quadratisches Schauglas
Quadratisches Schauglas 236 x 236 mm doppelschalig aus UV-beständigem Polycarbonat mit geschlossenzelliger PE Dichtung  und verdeckter Schraubmontage. Einfassung frei von Wärmebrücken mit PE-Dichtung. Integrierter LED-Leuchte zur Kammerausleuchtung gemäß VDI 6022. Betrieb über einfach austauschbare Batterie ohne jeglichen Verkabelungsaufwand.
Tropfenabscheider [TA]
TA besteht aus profilierten Polypropylen Lamellen mit hohem Abscheidegrad und geringem Luftwiderstand. Die Lamellen sind von einem selbsttrangenden Gehäuse umschlossen und lassen sich zur Reinigung leicht einzeln nach oben herausziehen. Rahmen aus Aluminium (Optional: Edelstahl (Werkstoff Nr. 1.4301)) mit eingebautem ergonomischen Haltegriff für eine einfache Ausziehbarkeit. Der TA wird im Lüftungsgerät auf Schienen innerhalb der Kondensatsammelwanne eingebaut, somit ist dieser individuell ausziehbar. Das TA Paket erreicht man über ein abnehmbares Revisionspaneel, mit aussen liegenden Knebelverschlüssen, die zum individuell einstellbaren Anpressdruck dienen.
Filterwand (Filteraufnahmerahmen)
Filterwand geschraubt für Filterelemente 592 x 592 bzw. 592 x 286 mm. Filteraufnahmerahmen aus bandverzinktem (sendzimirverzinkt) Stahlblech.
Taschenfilter [TF]
Filtergruppe ISO ePM1 bis ePM10. Filtermedium aus Glasfaser, temperaturbeständig bis 80°C geprüft nach DIN EN ISO 16890 und einzeln sichtbar gekennzeichnet. Filter der Filtergruppe ISO ePM1 bis ePM10 erfüllen im elektrostatisch entladenen Zustand einen Mindestfeinstaub-Abscheidegrad der jeweiligen Feinstaubfraktion von mind. 50%. Hierdurch Sicherstellung der Filtereffizienz über die gesamte Standzeit der Filter. Filter nach DIN EN 779:2012 weisen nach kurzer Zeit deutlich schlechtere Wirkungsgrade auf und gelten als nicht gleichwertig. Filtereinsätze sind luftdicht mit Dicht-und Spannelementen nach DIN 1946 Blatt 4 ausgeführt. Filterwechsel staubluftseitig/reinluftseitig ausbaubar oder seitlich ausziehbar.
Plisseefilter [PF]
Für hohe Volumenströme und lange Standzeiten in formstabiler Kompaktausführung Filtergruppe ISO ePM1 bis ePM10 Filtermedium aus Glasfaser, temperaturbeständig bis 80°C geprüft nach DIN EN ISO 16890 und einzeln sichtbar gekennzeichnet Filter der Filtergruppe ISO ePM1 bis ePM10 erfüllen im elektrostatisch entladenen Zustand einen Mindestfeinstaub-Abscheidegrad der jeweiligen Feinstaubfraktion von mind. 50%. Hierdurch Sicherstellung der Filtereffizienz über die gesamte Standzeit der Filter. Filter nach DIN EN 779:2012 weisen nach kurzer Zeit deutlich schlechtere Wirkungsgrade auf und gelten als nicht gleichwertig. Filtereinsätze sind luftdicht mit Dicht-und Spannelementen nach DIN 1946 Blatt 4 ausgeführt. Filterwechsel staubluftseitig/reinluftseitig ausbaubar oder seitlich ausziehbar.
Reparaturschalter
Geeignet zur allpoligen, hauptstromseitigen Abschaltung des Motors unter Last.  Zusätzlich mindestens 1 potentialfreier Schließerhilfskontakt zur Zustandsmeldung an die DDC, GLT. In "Aus"-Stellung durch Sicherheitsschloss abschließbar. Am Ventilatorgehäuse außen angebaut und mit flexiblen Leitungen zum Antriebsmotor verdrahtet. Bei wetterfesten Geräten für Außenausstellung ist der Reparaturschalter innen am Gerät montiert und der Schaltknauf nach aussen geführt. Alle aussenliegenden Leitungen sinch UV-geschützt bzw. UV-beständig. Wenn das Gerät mit einem FU (Frequenzumrichter) betrieben wird ist der Reparaturschalter auf der Eingangsseite des FUs angeordnet um die elektromagetische Verträglichkeit (EMV) zu gewährleisten. (3 und 4 polig von 25-250A) (6 polig von 25-110A) (Schutzart IP 54)
Erhitzer [EH]
Rippenrohr-Lufterwärmer bestehend aus:
mechanisch aufgeweiteten, nahtlosen Kupferrohren
fest aufgepresste Hochleistungs-Lamellen aus Aluminium (Optional in Kupfer, Kupfer verzinnt, beschichtetes Aluminium mit hydrophilen oder hydrophoben Eigenschaften)
Wärmetauscherrahmen aus verzinktem Stahlblech (Optional in Edelstahl oder Aluminium)
Sammler aus Kupfer
Wasseranschluss-Stutzen aus Messing mit Zollgewinde
Entleerungs- und Entlüftungsventil
Isolierte Wanddurchführungen der Sammler und zusätzlich dauerhaft elastisch abgedichtet und mit Gummirosetten abgedeckt. Spezielle Befestigung des Tauscherpaketes im Rahmen verhindert terhmisch induzierte Spannungen zwischen Rahmen und Kupferrohren. Einsazt von Wasser und Wasser Glykol-Gemisch als Heizmedium bis 120 °C und PN 16 (Prüfdruck 30 bar).  Bei Einsatz von Kältemittel wird der Erhitzer vollständig gereinigt, getrocknet und mit Stickstoff gefüllt. Die Anschlüsse sind hermetisch abgedichtet.
Kühler [KH]
Rippenrohr-Lufterwärmer bestehend aus:
mechanisch aufgeweiteten, nahtlosen Kupferrohren (Optional Stahl, verzinktem Stahl oder Edelstahl 1.4301 in verschiedenen Wandstärken oder Kupferrohre innen glatt oder strukturiert)
fest aufgepresste Hochleistungs-Lamellen aus Aluminium mit hygienisch optimierter gerader Schnittkante zur Verringerung von Schmutzansammlungen (Optional Kupfer, Kupfer verzinnt, beschichtetes Aluminium mit hydrophilen/hydrophoben Eigenschaften)
Wärmetauscherrahmen aus Edelstahl 1.4301 inkl. Hygienerelevanter Aussparungen zur Verbesserung des Kondensat-Abflusses (Optional Aluminium)
Sammler aus Kupfer
Wasseranschluss-Stutzen aus Messing mit Zollgewinde
Entleerungs- und Entlüftungsventil
Isolierte Wanddurchführungen der Sammler und zusätzlich dauerhaft elastisch abgedichtet und mit Gummirosetten abgedeckt. Spezielle Befestigung des Tauscherpaketes im Rahmen verhindert thermisch induzierte Spannungen zwischen Rahmen und Kupferrohren. Einsazt von Wasser und Wasser Glykol-Gemisch als Kühlmedium bis PN 16 (Prüfdruck 30 bar)  Bei Einsatz von Kältemittel wird der Kühler vollständig gereinigt, getrocknet und mit Stickstoff gefüllt. Die Anschlüsse sind hermetisch abgedichtet. Der Medium-Eintritt ist mit einer Verteilerspinne und Venturi-Düsen ausgestattet.
Rotationswärmetauscher [RT]
Regenerative Wärmerückgewinnung gemäß VDI 2071. Die Speichermasse besteht aus einem wärmespeichernden Aufbau bestehend aus 70 bis 100 µm dickem seewasserbeständigem Aluminiumband das gegenläufg gefaltet als Abstandshalter aufgerollt, segmentiert und zu kreisförmigen Kontaktflächen zusammengeführt ist und eine laminare Luftströmung garantiert. Dieser Aufbau soll eine optimale Effizienz und minimalen Druckverlust garantieren. Die Speichermasse ist am justierbaren, mit dauergeschmierten Wälzlagern ausgestatteten Rotor befestigt. Die Speichermasse ist in einem stabilen Gehäuse eingebaut und kann als Kassette in das Lüftungsgerät eingeschoben werden. Ein leichter Zugang zu allen Komponenten des Rotationswärmetauschers ist jederzeit gewährleistet. Das Gehäuse ist wahlweise in verzinktem Stahl, Aluminium oder Edelstahl gefertigt. Es ist so konstruiert, dass keine unbelüfteten Zonen vorkommen. Zur Reduzierung von Leckagen ist der Rotationswärmetauscher mit einer umlaufend, verschleißarmen Schleifdichtung aus hygienisch unbedenklichen Materialien ausgestattet. "Bürsten Dichtung" sind nicht gleichwertig und deshalb nicht zulässig. Spülkammer zwischen Zuluft- und Abluftstrom um eine Vermischung der Luftströme zu reduzieren bzw. zu vermeiden. Die Speichermasse-Matrix muss entweder sensibel, mit einem Minimum an Feuchteübertragung, hygroskopisch mit hoher Feuchteübertragung oder Sorption für Entfeuchtungszweck sein. (Enthalpie - oder Sorptionsrotor) (Optional: Rotationswärmetauscher mit einer sepeziellen Epoxybeschichteten Aluminiumfolie, die höchsten Korrosionsschutz garantiert). Der hier geforderty Typ kann den nachfolgenden technischen Daten entnommen werden. Das Sytem wird durch einen eigenen Motor mit Schneckenantrieb bewegt, der die Leistung mittels eines um den Rotorumfang laufenden Riemens mit automatischer Spannungsregelung überträgt und die Speichermasse in Rotation versetzt. Der Getriebemotor ist durch eine integrierte Beschleunigungs- und Verzögerungsrampe dauerhaft geschont. Veritkaler/horizontaler Einbau. Einfache Steuerung mit benuterfreundlichem LCD-Display. Einstellung der Parameter, Abfrage der Funktionen oder Anzeige eventueller Fehlermeldungen. Fremdsignaleingänge über EIN/AUS oder variable Drehzahlregelung über 0-10 V oder 4-20 mA, sowie integrierte Rotorlaufkontrolle. Montierter Thermoschutzkontakt oder Kaltleiter.
Ventilator "Freilaufendes Rad"
Hocheffizientes Einbaumodul mit höchstem Systemwirkungsgrad, speziell entwickelt und optimiert für den Einsatz ohne Spiralgehäuse für horizontale und vertikale Luftführung. Das innovative Design der Schaufeloberflächen sorgt für diffuse Schallabstrahlung bei niedrigsten Schallpegeln. Das Laufrad besteht aus hochfestem Stahlblech, ist automatisch gefertigt, roboterverschweißt, entfettet, einsenphosphatiert und mit hochwertigem Epoxid-Polyester-Mischpulver beschichtet oder aus Polyamid. Das Laufrad ist mit einer Spannbuchse auf der Welle des Aufbaumotors befestigt, statisch und dynamisch nach DIN ISO 1940 ausgewuchtet, Gütestufe G 2.5, bezogen auf die Maximaldrehzahl. Die Systemeinströmdüse aus verzinktem Stahlblech, zur optimalen Anströmung des Laufrades, ist serienmäßig mit einer Volumenstrommessvorrichtung ausgestattet. Diese ermöglicht eine einfache Volumenstrombestimmung und Überwachung des Ventilators im eingebauten Zustand. Die Messstutzen sind in der Einströmdüse montiert. Die Laufrad-Leistungsdaten entsprechen der Genauigkeitsklasse 1 oder 2 gemäß DIN 24166. Komplettes Modul optimal justiert und auf enem gemeinsamen Grundrahmen montiert, vorbereitet zur Schwingungsentkoppelung.
Motor mit EC-Technologie
EC-Außenläufermotor mit Integrierter Elektronik, Übertemperaturschutz der Geräteelektronik durch aktives Temperaturmanagement, Breitspannungseingang 1~200-277V; 50/60 Hz bzw. 3~380-400V, 50/60 Hz, Schutzklasse IP 55 bzw IP 54, Wirkungsgradklase IE5 bzw. IE4. Santfanlauf, itegrierte Strombegrenzung, Anschluß über herausgeführten variablen Kabelanschluß (Motor BG 084) oder montagefreundlichen und robusten integrierten Klemmkasten aus Aluminium mit Federkraftklemmen (Motor BG 112, 150 und 200). Kompakt aufgebaute Elektronik mit einstellbarem PID-Regler (Motor BG 112, 150 und 200); erfüllt alle erfolderlichen EMV-Richtlinien und alle Anforderungen bezüglich Netzrückwirkungen; geräuscharme Kommutierungslokig; 100% Drehzahl steuerbar. Motoren mit Leistungen ab 750 W mit RS485/MODBUS RTU Schnittstelle (Verkabelung mit Steckverbinder). Zulässige Umgebungstemperatur -20°C bis + 40°C.
Stellmotoren
0.18.1 Stellmotor 24V
24V, 0...10V
Mechanische Eigenschaften
mit runder oder eckiger Klappenachse
modulare AUF/ZU Funktion mit Arbeitsbereich DC 2…10V
Drehwinkel 0…95° beidseitig begrenzbar durch verstellbare mechanische Anschläge
Wählbare Drehrichtung (rechts/links) Handverstellung mittels Getriebeausrastung mit Drucktaste, selbstrückstellend
Elektrische Eigenschaften:
Schutzgrad IP54 in jeder Montageposition
Nennspannung AC 24V 50/60 Hz, DC 24V
Niederdruckbefeuchter
Adiabate Zuluftbefeuchtung und Abluftkühlung
Adiabatisches modulares Niederdruckdüsensystem für einen energiesparenden und hygienischen Befeuchtungsbetrieb.
Konzipiert für maximalen Wirkungsgrad bei minimalem Wasser- und Energieverbrauch durch eine stufenlose
Präzisionsregelung ohne Nachverdunstung, die höchste Regelgenauigkeit garantiert.
Hygienisch einwandfrei, zertifiziert und erfolgreich rund um die Uhr im Dauereinsatz.
Hygiene-Sicherheit durch
• bewährtes HygroMatik Konzept zur sicheren Gewährleistung verlässlicher Hygiene
• Verwendung ausschließlich inerter Komponenten
• Verzicht auf poröse Materialien gemäß VDI 6022
• Verzicht auf Umlaufwasser gemäß VDI 6022
• konstruktive Verhinderung von stehendem Wasser gemäß VDI 6022
• Verwendung von demineralisiertem Befeuchtungswasser
• Verzicht auf chemische und biologische Zusätze
Für einen hygienisch einwandfreien Betrieb sind beim LPS keine hygieneunterstützenden Chemikalien erforderlich.

Das LPS bringt reine Feuchte in die Luft und kann sowohl in Standardanlagen als auch in Bereichen mit besonders
hohen Hygieneanforderungen befeuchten. Dies gilt insbesondere dort, wo die Beifügung von Zusätzen nicht zulässig ist.
Das LPS Hygienekonzept beinhaltet folgende Zertifizierungen
• VDI 6022, Blatt 1 (2018-01)
• VDI 3803, Blatt 1 (2010-02)
und wird seit Jahren auch in Reinräumen erfolgreich eingesetzt.

Befeuchtungssystem
Das LPS erreicht den optimalen Wirkungsgrad zusammen mit den Vortex-Verwirbelungsmodulen.
Die VortexWand aus inerten zusammensteckbaren VortexModulen, komplett mit Niederdruckschläuchen und Verteilerrohren, ist passend für jedes Kanalmaß und mit speziell entwickelten hochpräzisen Edelstahl-Zerstäuber-Düsen ausgestattet. Die Düsen sind verschleißfrei, leicht zu reinigen und dauerhaft wiederverwendbar.
Die unterschiedlichen Sprühwinkel, kombiniert mit der effizienten Luft-Wasservermischung durch die VortexModule generieren einen vollflächig befeuchteten Luftstrom ohne Kondensation an Kanalwänden
und Decke - somit garantiert das LPS eine „trockene Befeuchtung“ auf kürzester Befeuchtungsstrecke.
Hygienisch und effizient in allen Leistungsbereichen durch 3-stufige Regelung.
Gemäß VDI 6022, VDI 3803 ist nach der Befeuchtung ein zweistufiger inerter Aerosolabscheider aus
Edelstahlgestrick verbaut. Dieser ist leicht herausnehmbar, reinigbar, lebenslang wiederverwendbar und
garantiert völlige Aerosolfreiheit.

Niederdruckpumpenstation
Geräuscharme, zuverlässige Drehschieberpumpe für den industriellen Einsatz mit Frequenzumrichter,
zum Anschluss an vollentsalztes Wasser. Der Frequenzumrichter ermöglicht eine proportionale
Regelung im gesamten Befeuchtungsbereich. Einfach zu montieren mit allen handelsüblichen
Montageschienen-Systemen, herstellerspezifische Systeme werden nicht benötigt.

Höchste Sicherheit wird gewährleistet durch
• Motor-Leistungsüberwachung
• Minimaldruck- und Maximaldrucküberwachung
• bedarfsabhängige Druckerhöhung
• 10µm Wasserfilter
• Wassereingangssensor (Trockenlaufschutz)

Optional
• Kühlung Befeuchterregelung einer bauseitigen Enthalpieregelung
• Modbus RTU mit RS-485 Schnittstelle
• 2 potentialfreie Relaismeldefunktionen, drei davon frei parametrierbar

Hygienespülung nach VDI 6022 (Zwangsentleerung)
Nach Anlagenstillstand erfolgt wahlweise nach 1 – 48 Stunden ein automatischer Hygienespülzyklus aller wasserführenden
Leitungen des Befeuchtungssystems. Das Entleerungsintervall und die Spülintensität können flexibel an die betriebsspezifischen
Parameter angepasst werden.
Hygienegerechte Installation und Inbetriebnahme
Gerne unterbreiten wir Ihnen ein individuelles Angebot für Ihr Projekt. Sprechen Sie uns an.

Darauf sollten sie achten / Planungstipps:
Zur Einhaltung VDI 6022
• wasserdichtes Kanalsegment mit Servicetür
• Licht und abdeckbarem Schauglas für Kontrolle und Servicearbeiten
• fachgerecht montierte Befestigungselemente für VortexWand und Aerosolabscheider
• alle wasserberührenden Teile aus korrosionsbeständigem Material
• Wasserwanne mit syphoniertem Wasserablauf

Höchste Effizienz bei
• glatten Oberflächen innerhalb des Befeuchtungs-Kanalsegments
• einer Befeuchtungsstrecke von nur 900 mm bei einer maximalen Gesamt-Einbaulänge von 1500 mm
• einem Abstand zum Ventilator von mind. 1 m
• vollflächiger laminarer Anströmung der VortexWand

**01.04.0001 Lüftungsgerät als Vollklimagerät 12.000m³/h**
Lüftungsgerät alsVollklimagerät
Zu/ Abluftgerät 12.000 m³/hals  kombiniertes Zu-/Abluftgerät übereinander
Zuluftgerät:
Volumenstrom: 12000 m³/h
ext. Druck: 250  Pa
Luftgeschw.: 1,73 m/s
Abluftgerät
Volumenstrom: 12000 m³/h
ext. Druck: 250  Pa
Luftgeschw.: 1,73 m/s

ErP 2018 konform
RLT Energieeffizienzklasse: A+
Eurovent Energieeffizienzklasse: A+
Gehäuseausführung wie unter Position 0.1.0 beschrieben.
Paneelmaterialien Zuluftgerät: außen plast.7035, innen V2A, Boden V2A
Paneelmaterialien Abluftgerät: außen plast.7035, innen plast.7035, Boden plast.7035
Gerätekomponenten in Luftrichtung wie nachfolgend beschrieben (Zuluftgerät/Abluftgerät).
Stirnwandelement:
Paneele innen V2A, Boden V2A., mit Klappe innenliegend, Öffnung halber Gerätequerschnitt frontal oben, Abmessungen: 1525 x 680 mm.
Zubehör:
Stutzen entkoppelt wie unter Position 0.5.3 beschrieben
Stutzen pulverbeschichtet
Stellmotore außenliegend
2x Stellmotor *20 Nm, 24V, 0..10 V montiert

Leerteil:
Paneele innen V2A, Boden V2A.
Zubehör:
Wanne geneigt Edelstahl entspr. VDI 6022
Leerteil:
Paneele innen V2A, Boden V2A.
Zubehör:
Verkabelung Leuchte mit Schalter
Schauglas 236x236 mm
Wanne geneigt Edelstahl entspr. VDI 6022
Revisionstüre mit DUAL w
LED Lampe 230V IP65

Taschenfilter:
Paneele innen V2A, Boden V2A.
Filtertype: HI-FLO 600 M5
Filterklasse: ISO ePM10 60%
Filterfläche: 30 m²
Taschenlänge: 600 mm
Filteranfangsdruck: 24 Pa
Filterenddruck: 250 Pa
Filterelemente: 4 Stück 592 x 592 mm + 2 Stück 287 x 592 mm
Zubehör:
Druckmessnippel montiert
Zeigermanometer
Filterschnellspanner Edelstahl
Reservefilter
Revisionstüre mit DUAL
Rotationswärmetauscher:
Paneele innen V2A, Boden V2A. Komplett mit Sorbtionsrotor, Raddurchmesser mindestens 2000 mm. Rotorantriebsmotor 370 W / 1,9 A, stufenlos regelbar.
Technische Daten Winterbetrieb
Zuluftmenge: 12000 m³/h
Luft Eintritt: -12 °C / 85 %
Luft Austritt: 16,4 °C / 49,6 %
Druckverlust: 162 Pa
Abluftmenge: 12000 m³/h
Luft Eintritt: 22 °C / 40 %
Luft Austritt: -6,4 °C / 89,8 %
Druckverlust: 184 Pa
Leistung: 162,4 kW
Wirkungsgrad trocken/feucht: 83,6/84,7 %
Technische Daten Sommerbetrieb
Zuluftmenge: 12000 m³/h
Luft Eintritt: 32 °C / 40 %
Luft Austritt: 27 °C / 48,3 %
Druckverlust: 162 Pa
Abluftmenge: 12000 m³/h
Luft Eintritt: 26 °C / 50 %
Luft Austritt: 31 °C / 41,4 %
Druckverlust: 184 Pa
Leistung: 32,6 kW
Wirkungsgrad trocken/feucht: 83,6/82,4 %
HKlasse: H1
EN308: 83.5 %
ErP: 83.5 %
Heizen: 84,7 %
Kühlen: 82,4 %
Heizen [trocken]: 83,6 %
Kühlen [trocken]: 83,6 %
Zubehör:
Wanne geneigt Edelstahl entspr. VDI 6022
Regelgerät HQ (lose)
Messöffnung 1"
Verkabelung Leuchte mit Schalter
Schauglas 236x236 mm
Revisionswand abnehmbar (Knebel)
Montage Regelgerät
LED Lampe 230V IP65
inkl. Spülkammer
Umluftklappe LD Klasse 4 + Gitterrost
2x Stellmotor 20Nm, 24V,0...10 V

Erhitzerelement:
Paneele innen V2A, Boden V2A.
Luft ein 10°C
Luft aus 27°C
Druckverlust Luft: 43 Pa
Medium: Wasser 1989 l/
Medium ein: 60 °C
Medium aus: 30 °C
Druckverlust Medium 8,89 kPa
Leistung : 68,7 kW
Material WT: Rohre Kupfer, Lamellen Aluminium
Material Tauscherrahmen: Edelstahl
Lamellenabstand min.: 3,0 mm
Zubehör:
Einbauschienen Edelstahl

Leerteil:
Paneele innen V2A, Boden V2A.
Zubehör:
Verkabelung Leuchte mit Schalter
Schauglas 236x236 mm
Revisionstüre mit DUAL
LED Lampe 230V IP65

Kühlerelement:
 Paneele innen V2A, Boden V2A.
Luft aus: 13 °C / 99,7 %
Luft ein: 28°C /55,3%
Druckverlust Luft: 113 Pa
Medium: Wasser 14689 l/h
Medium ein: 8 °C
Medium aus: 14 °C
Druckverlust Medium 15,87 kPa
Leistung : 101,1 kW
Material WT: Rohre Kupfer, Lamellen Aluminium
Material Tauscherrahmen: Edelstahl
Lamellenabstand min.: 3,0 mm
Zubehör:
Einbauschienen Edelstahl
Wanne geneigt Edelstahl entspr. VDI 6022

Tropfenabscheider:
Paneele innen V2A, Boden V2A.
Zubehör:
Wanne geneigt Edelstahl entspr. VDI 6022
Tropfenabscheider Alu/PPT
Revisionswand abnehmbar (Knebel)

Leerteil:
Paneele innen V2A, Boden V2A.
Zubehör:
Verkabelung Leuchte mit Schalter
Schauglas 236x236 mm wie unter Position 0.8.1 beschrieben
Revisionstüre mit DUAL wie unter Position 0.2.3 beschrieben
LED Lampe 230V IP65 wie unter Position 0.7.1 beschrieben

Niederdruckbefeuchter
Paneele innen V2A, Boden V2A.
Zubehör:
Wanne geneigt Edelstahl entspr. VDI 6022 wie unter Position 0.3.1 beschrieben

Leerteil:
Paneele innen V2A, Boden V2A.
Zubehör:
Verkabelung Leuchte mit Schalter
Schauglas 236x236 mm wie unter Position 0.8.1 beschrieben
Revisionstüre mit DUAL wie unter Position 0.2.3 beschrieben
LED Lampe 230V IP65 wie unter Position 0.7.1 beschrieben

Erhitzerelement:
 Paneele innen V2A, Boden V2A.
Luft ein: 12 °C
Luft aus: 21 °C
Druckverlust Luft: 28 Pa
Medium: Wasser 1050 l/h
Medium ein: 60 °C
Medium aus: 30 °C
Druckverlust Medium 9,41 kPa
Leistung : 36,4 kW
Material Tauscherpaket: Rohre Kupfer, Lamellen Aluminium
Material Tauscherrahmen: Edelstahl
Lamellenabstand min.: 2,5 mm
Zubehör:
Einbauschienen Edelstahl

Leerteil:
Paneele innen V2A, Boden V2A.
Zubehör:
Verkabelung Leuchte mit Schalter
Schauglas 236x236 mm wie unter Position 0.8.1 beschrieben
Revisionstüre mit DUAL wie unter Position 0.2.3 beschrieben
LED Lampe 230V IP65 wie unter Position 0.7.1 beschrieben

Ventilatorteil:
Paneele innen V2A, Boden V2A.
komplett mit VM-Einheit.
Ventilator Fabrikat: EC: EBM-Papst
Ventilator Type: VBH0630CTTRS
Luftmenge: 12000 m³/h
Externe Pressung: 250 Pa
Gesamtpressung: 997 Pa
Drehzahl: 1741 1/min
Wellenleistung: 4.67 kW
Wirkungsgrad: 74.7 %
Elekt. Leistungsklasse P: 4.67 kW (P1 (P m,ref=6.5)) kW
Schall (LW): 84.8 dB(A)
Oktavband saugseitig:
63 / 125 / 250 / 500 / 1000 / 2000 / 4000 / 8000 Hz
43.4 / 62.6 / 66.2 / 71.7 / 72.6 / 72.8 / 70.3 / 62.1 dB(A)
Oktavband druckseitig:
63 / 125 / 250 / 500 / 1000 / 2000 / 4000 / 8000 Hz
47.4 / 66.3 / 67 / 77.5 / 79.1 / 77.3 / 74 / 67.1 dB(A)
Motor:
Motor Type: TTRS - 380 .. 480 V - 50/60 Hz
Nennleistung: 5.85 kW
Nenndrehzahl: 1910 1/min
Nennstrom: 9 A
SFP
SFPv-Wert: 1128
SFP-Klasse: SFP 2
Antriebsmotor: PM-Motor
Zubehör:
Verkabelung Leuchte mit Schalter
Schauglas 236x236 mm
Revisionstüre mit DUAL
Druckmesspunkte
LED Lampe 230V IP65
Berührungsschutz Gitter im Saug
Ventilator mit Sonderbeschichtungl
Reparaturschalter mit Hilfskontakt 1NO+1NC
Verkabelung Reparaturschalter
Verkabelung mit geschirmten Kabeln

Taschenfilter:
Paneele innen V2A, Boden V2A.
Filterfabrikat: Camfil
Filtertype: HI-FLO 50+ 640 F7
Filterklasse: ISO ePM1 60%
Filterfläche: 45,61 m²
Taschenlänge: 640 mm
Filteranfangsdruck: 38 Pa
Filterenddruck: 200 Pa
Filterelemente: 6 Stück 592/287 x 592 mm
Zubehör:
Druckmessnippel montiert
Zeigermanometer
Filterschnellspanner Edelstahl
Reservefilter
Revisionstüre mit DUAL

Stirnwandelement:
Paneele innen V2A, Boden V2A., mit Klappe außenliegend, Öffnung gesamter Gerätequerschnitt, Abmessungen: 1525 x 1277 mm.
Zubehör:
Stutzen entkoppelt
Vogelschutzgitter Edelstahl
Vogelschutzgitter gemäß M-LÜAR
Stutzen pulverbeschichtet
2x Stellmotor *25 Nm, 24V, 0..10 V montiert

Stirnwandelement:
Paneele innen plast.7035, Boden plast.7035., mit Klappe außenliegend, Öffnung gesamter Gerätequerschnitt, Abmessungen: 1525 x 1277 mm.
Zubehör:
Stutzen entkoppelt wie unter Position 0.5.3 beschrieben
Stutzen pulverbeschichtet
2x Stellmotor *25 Nm, 24V, 0..10 V montiert

Leerteil:
Paneele innen plast.7035, Boden plast.7035.
Zubehör:
Verkabelung Leuchte mit Schalter
Schauglas 236x236 mm wie unter Position 0.8.1 beschrieben
Revisionstüre mit DUAL wie unter Position 0.2.3 beschrieben
LED Lampe 230V IP65 wie unter Position 0.7.1 beschrieben

Taschenfilter:
Paneele innen plast.7035, Boden plast.7035.
Filtertype: HI-FLO 600 M5
Filterklasse: ISO ePM10 60%
Filterfläche: 30 m²
Taschenlänge: 600 mm
Filteranfangsdruck: 24 Pa
Filterenddruck: 72 Pa
Filterelemente: 6 Stück 592/287 x 592 mm
Zubehör:
Druckmessnippel montiert
Zeigermanometer
Filteraufnahmerahmen Edelstahl
Reservefilter
Verkabelung Leuchte mit Schalter
Revisionstüre mit DUAL
Filterwartung staubluftseitig

Rotationswärmetauscher:
Paneele innen V2A, Boden V2A.
Die technischen Daten des Rotationstauschers sind im Zuluftteil des Gerätes angegeben.

Ventilatorteil:
Paneele innen plast.7035, Boden plast.7035.
komplett mit VM-Einheit.
Ventilator Fabrikat: EC: EBM-Papst
Ventilator Type: VBH0630CTTPS
Luftmenge: 12000 m³/h
Externe Pressung: 250 Pa
Gesamtpressung: 520 Pa
Drehzahl: 1398 1/min
Wellenleistung: 2.45 kW
Wirkungsgrad: 77.6 %
Elekt. Leistungsklasse P: 2.45 kW (P1 (P m,ref=3.5)) kW
Schall (LW): 82.1 dB(A)
Oktavband saugseitig:
63 / 125 / 250 / 500 / 1000 / 2000 / 4000 / 8000 Hz
42.8 / 57 / 61.5 / 68 / 69.2 / 71.2 / 69.4 / 58.6 dB(A)
Oktavband druckseitig:
63 / 125 / 250 / 500 / 1000 / 2000 / 4000 / 8000 Hz
46.3 / 61.4 / 63.2 / 74.1 / 76.7 / 75.2 / 71.1 / 61.2 dB(A)
Motor:
Motor Type: TTPS - 380 .. 480 V - 50/60 Hz
Nennleistung: 3.72 kW
Nenndrehzahl: 1630 1/min
Nennstrom: 5.7 A
SFP
SFPv-Wert: 701
SFP-Klasse: SFP 1
Antriebsmotor: PM-Motor
Zubehör:
Verkabelung Leuchte mit Schalter
Schauglas 236x236 mm wie unter Position 0.8.1 beschrieben
Revisionstüre mit DUAL wie unter Position 0.2.3 beschrieben
LED Lampe 230V IP65 wie unter Position 0.7.1 beschrieben
Druckmesspunkte für Volumenstrom
Berührungsschutzgitter Ansaug
Ventilator mit Sonderbeschichtung
Reparaturschalter mit Hilfskontakt 1NO+1NC
Verkabelung Reparaturschalter
Verkabelung mit geschirmten Kabeln

Leerteil:
Paneele innen plast.7035, Boden plast.7035.

Stirnwandelement:
Paneele innen plast.7035, Boden plast.7035., mit Klappe innenliegend, Öffnung halber Gerätequerschnitt frontal oben, Abmessungen: 1525 x 680 mm.
Zubehör:
Stutzen entkoppelt wie unter Position 0.5.3 beschrieben
Stutzen pulverbeschichtet
Stellmotore außenliegend
2x Stellmotor *20 Nm, 24V, 0..10 V montiert
Allgem. Zubehör:
Grundrahmen 120 mm wie unter Position 0.4.1 beschrieben
Füllprofil umlaufend montiert
Potentialausgleichskabel 16 mm²
Kabeldurchführungen und Verschraubungen
Verkabelung Lampen auf gemeinsamen Schalter
Filtertypenschilder

Anlieferung RLT-Gerät in kleineren Montageeinheiten
zum Transport durch Versorgungsschacht Fortluft der
Anlage Haus 18.

Anzahl Liefereinheiten'...............................................'

Entladung Geräte auf der Baustelle
Die Gehäuseeinheiten erhalten werksseitig Kranösen für
den Kran-Transport im Baustellenbereich.
Zusätzliche Hilfsmittel für Entladen und Transport wie
am Grundrahmen angeschraubte oder eingeschobene Konsolen oder Rohre sind nicht erforderlich.

Fabrikat der Planung: WEGER

Gerätetype Zuluft: Diwer TE 1613S
Gerätetype Abluft: Diwer TE 1613S
Abmessungen (LxBxH): 9782 x 2201 x 2746 mm
Gewicht ca.: 3519 kg

gewähltes Fabrikat/Typ:

'..............................................................................'
inkl. liefern und montieren

Das gewählte Gerät ist zur Freigabe vor Bestellung
mit dem Bauherrn abzustimmen. Klimagerät kompeltt liefern und montieren.
Menge: 1,000 Stck

**01.04.0002 Ringdüseneinrichtung für jeden Ventilator:**
Ringdüseneinrichtung mit kalibrierter Volumenstrom-,
Mess- und Regeleinrichtung zur lastabhängigen
Volumensteuerung, bestehend aus:
Druckmesseinrichtung in der Einlaufdüse des
Ventilatorrades und einer statischen
Druckentnahmestelle im Ventilatorsaugraum.
Die Kennlinie der Einlaufdüse muss kalibriert sein, um
eine maximale Messunsicherheit der Volumenstrommessung
von +/- 3 % im Nennpunkt zu garantieren.
Die Druckaufnahme erfolgt über ein im Gerät
integrierten Differenzdrucktransmitter. Die Ermittlung
des Volumenstromes erfolgt über Wirkdruckmessung und
Auswertung im Controller.
Gerät komplett liefern und montieren.
Menge: 2,000 Stck

**01.04.0003 Einbau beigestellter Feldgeräte**
Der AN hat die vom Gewerk Gebäudeautomation oder
Nachrichtentechnik beigestellten Sensoren, die Kontakt
zum Luftstrom benötigen in die RLT-Geräte einzubauen
und die Anbindekabel oder Anschlussrohrleitungen nach
außen aus dem Gehäuse zu führen.
Es ist folgende Bestückung zu berücksichtigen:
Temperatur- und Feuchtesensor in der Außenluft,
Frostwächter und Temperatursensor nach der WRG
Temperatursensor nach jedem Lufterhitzer,
Temperatur- und Feuchtesensor nach jedem Luftkühler,
Temperatur- und Feuchtesensor nach jedem Befeuchter,
mit einem Abstand von min. 5 m hinter dem
Befeuchter ist ein Hygrostat erforderl.
Temperatur- und Feuchtesensor in der Gesamt-Zuluft,
Temperatur- und Feuchtesensor in der Abluft,
Temperatur- und Feuchtesensor in der Gesamt-Fortluft,
Differenzdruck-Messumformer an jedem Ventilator,
Filter und WRG-Register,
Kanalrauchmelder in Außen- bzw. Zuluft nach
Zuluftventilator und bei Umluftgeräten
zusätzlich in der Abluft nach Abluftventilator,
Befestigung der Sensoren im Luftstrom innerhalb des
Gerätes,
Befestigung der Kabel- und Messleitungen
inkl. erforderliche Leerrohre/Installationskanäle,
Durchführung und luftdichte Abdichtung der Kabel u.
Messleitungen an der Gehäusedurchführung
Menge: 1,000 psch

**01.04.0004 Richtmeister für Montageüberwachung des RLT-Gerätes**
Richtmeister für Montageüberwachung des
RLT-Gerätes, für Zerlegung und Zusammensetzung von
RLT-Geräteeinheiten vor Ort, für die Zeit des einbaus
der o.g. Anlagenteile, im besonderen des
Rotationswärmetauschers (Gehäuse und Rotor) für mind.
je einen Tag. Zuvor ist, die Lagefäche, der
Transportweg und das nögitge Hebezeug zu ermitteln.
Menge: 1,000 psch

*Hinweis: Hinweis...*
Das Fundament der Anlage muss baulich nicht angepasst
werden. Die Anlage ist so ausgelegt worden, dass die
benötigte Stellfläche mit dem bestehenden Fundament
zusammenpasst. In welchem Zustand das Fundament unter
der Bestandsanlage ist, muss im Zuge der Demontage
bewertet und ggf. ausgebessert werden. Die sichtbaren
Teile des Fundaments wurden in Rahmen der
Sichtkontrolle für ok bewertet.

**01.04.0005 Fundament und Mafund-Platte**
Mafund-Platte, zur Schallentkopplung
Isolierung gegen mechanische
Schwingungen,Erschütterungen und Körperschall bei
Maschienen, Apparaten und Bauteilen. Hohe
Beständigkeit gegen Alterung und chemische Einflüsse,
geringe bleibende Verformung über großen
Temperaturbereich (-20 øC bis +80 øC) Ausführung:
Standard Platte mit Luftkammern
Belastung, nominal  2-25 N/cm²
Belastung, maximal: 50 N/cm²
Farbe:  Schwarz
als Streifen unter die Untergestelle der Lüftunsgeräte
auf die vorh. Schallfundamente entkoppelt aufzubringen
inkl. Nachweis der Schallentkopplung über
Herstellerauslegung/Ausgleich von evtl. Unebenheiten
und Gefällen sind mitaufzuführen.
inkl. liefern und montieren

Die Planung ist vor Ausführung dem Bauherrn
vorzustellen.
Menge: 25,000 m²

*Hinweis: Hinweis...*
Befeuchter

**01.04.0006 Niederdruckdüsensystem**
Befeuchter aus inerten Komponenten, ohne poröses oderwasserspeicherndes Material gemäß VDI 6022. Die Konstruktion verhindert stehendes Wasser und kommtohne Umlaufwasser aus. Für den Einsatz mit VE Wasser, Restleitfähigkeit von 5-50 S/cm ist das System ausgelegt, der Betrieb erfolgt ohne chemische oder biologische Zusätze.

Durch unterschiedliche Sprühwinkel der
Edelstahl-Zerstäuberdüsen und eine effiziente
Luft-Wasservermischung mittels Vortex-Modulen wird ein vollflächig befeuchteter Luftstrom generiert, ohne
Kondensatbildung an Geräte- oder Kanalwandungen.
Gemäß VDI 6022, VDI 3803 ist nach der Befeuchtung ein zweistufiger inerter Aerosolabscheider aus
Edelstahlgestrick verbaut. Dieser ist leicht
herausnehmbar, reinigbar, lebenslang wiederverwendbar und garantiert völlige Aerosolfreiheit.

Die Versorgung erfolgt über eine Niederdruck-Pumpenstation mit einer geräuscharmen,
zuverlässigen Drehschieberpumpe für den industriellen
Einsatz mit Frequenzumrichter, zum Anschluss an
vollentsalztes Wasser. Der Frequenzumrichter
ermöglicht eine proportionale Regelung im gesamten
Befeuchtungsbereich. Höchste Sicherheit muss durch
Motor-Leistungsüberwachung, Minimal- und
Maximaldrucküberwachung sowie einen Trockenlaufschutz gewährleistet sein.

Die Befeuchterregelung erfolgt stetig-proportional und
verfügt über eine Eigenüberwachung. Eine
Hygienespülung gemäß VDI 6022 ist integriert. Die
Steuerung muss für die Ansteuerung einer
Enthalpieregelung geeignet sein und einen Modbus RTU mit RS-485 Schnittstelle bereitstellen.
Inkl. Fühler und Regelung für MSR

Technische Daten Niederdruckbefeuchter:
Nennleistung: 0,44 kW
Anschlussspannung: 230/1/50-60 V/Ph/Hz
Anschlussstrom: 1,8 A
Absicherung: 16 A
Regelsignal: 0-10 V

Befeuchtungsleistung: 17,1 kg/h
Wirkungsgrad: 68,4 %
max. Wasserbedarf: 28,7 l/h
eff. Wasserbedarf: 25,1 l/h
min. Wasserbedarf: 6,9 l/h
Kühlleistung: 12 kW

Lufteintritt  Luftaustritt
Temperatur:  26,0 °C  23,0 °C
relative Feuchte:  36,0 %  50,0 %
absolute Feuchte:  7,5 g/kg  8,7 g/kg
Volumenstrom:  12107 m³/h  12000 m³/h
Strömungsgeschw.: 1,9 m/s  1,9 m/s
DeltaX: 1,2 g/kg
Befeuchtungsleistung: 17,1 kg/h

Zubehör:
Wanne geneigt Edelstahl entspr. VDI 6022

Fabrikat: Hygromatik
Type: LPS45-L3

Gew. Fabrikat: .................................................
Gew. Typ: ........................................................

Komplett liefern und Montieren.
Menge: 1,000 Stck

**01.04.0007 Inbetriebnahme des Niederdrucksprühsystems**
Inbetriebnahme des Niederdrucksprühsystems
Fachmännische Inbetriebnahme durch den werkseigenen
Kundendienst des Geräteherstellers, einschl. der
Dokumentation der Inbetriebnahme.
Menge: 1,000 Stck

*Hinweis: Hinweis...*
Abwasserinstallation für Kühler, Befeucht und WRG

Die Entwässerung der einzelnen Register (Kühler,
Befeuchter und WRG) erfolgt über eine neu zuverlegende
Sammelanschlussleitung. Diese ist von der Anlagen in
die vorh. Rinne an den Bestand mit einem Gefälle von 1
cm/m anzuschließen.
Alle Kondensatabläufe der Klimaanlagen sind mit
entspr.  Geruchsverschluss neu herzustellen.

Die genaue Planung ist nach Aufmaß im Rahmen der
Montageplanung festzulegen.

**01.04.0008 PE-Rohr DN 50**
PE-Installationsrohr DN 50
in Stangen, in Längen von 2 m, als Kondensatleitung
für o.g. Register Mit körperschallentkoppelten
Rohrschellen, Gewindestangen und Dübeln.
Nach den Vorschriften des NDR.
Die Rohrführung ist mit Gefälle von 1% in Richtung der
Abflussleitung / Rinne zu verlegen. Hierbei sind die
Montagevorschriften des Herstellers der Register zu
beachten.

inkl. Klein-, Dichtungs- und Befestigungsmaterial

komplett liefern und montieren.
Menge: 30,000 m

**01.04.0009 Bogen für PE-Rohr, 45 - 90ø DN 50**
Bogen 45 - 90> DN 50,
für zuvor genanntes Rohr mit Zulassung
entsprechend den Herstellervorgaben
komplett liefern und montieren
Menge: 17,000 St

**01.04.0010 Einzelabzweig für PE Rohr DN 50/ 50 45 Grad**
Einzelabzweig DN/OD 50/ 50 45 Grad
für zuvor genanntes Rohr mit Zulassung
entsprechend den Herstellervorgaben
komplett liefern und montieren
Menge: 3,000 St

**01.04.0011 T-Stück für PE Rohr DN 50,**
T-Stück DN 50,
für zuvor genanntes Rohr mit Zulassung
entsprechend den Herstellervorgaben
komplett liefern und montieren
Menge: 3,000 St

**01.04.0012 Röhrengeruchsverschluss DN 50**
Röhrengeruchsverschluss DN 50 für Klimaanlagen mit
Kugelschwimmer
als offener Leckwassertrichter mit
Wandhalterung und waagerechtem
Abgangsbogen.
komplett liefern und montieren.
Menge: 3,000 Stck

**01.04.0013 Reinigungsöffnung für PE Rohr DN 50**
Reinigungsöffnung DN 50,
für zuvor genanntes Rohr mit Zulassung
entsprechend den Herstellervorgaben
komplett liefern und montieren
Menge: 1,000 St

**01.04.0014 Muffen und Verbinder für PE-Rohr, DN 50**
Muffen und Verbinder DN 50,
für zuvor genanntes Rohr mit
Zulassung entsprechend
den Herstellervorgaben
komplett liefern und montieren
Menge: 35,000 Stck

**01.04.0015 Anschluss an Bestand herstellen**
Anschluss an Bestand herstellen
inkl. Klein-, Dichtungs- und Befestigungsmaterial
inkl. Dichtheitsprüfung mit Wasser/Luft
Menge: 1,000 St

*Hinweis: Hinweis...*
Kanäle und Zubehör

*Hinweis: Hinweis...*
Ausführungshinweis Lüftungsleitungen
Rechteckige Lüftungsleitungen und Formteile aus
sendzimierverzinktem Feinblech, Güte DX51D+Z275MA-C
gem DIN EN 10142, Blechdicke und Druckstufe nach DIN
24190/191 in gefalzter Ausführung. Dichtheitsklasse II
nach DIN 24194 Kanäle in
Schusslängen 1000 / 1500 / 2000 mm mit
Leichtprofil-Rahmen, Ecken verkittet.
Leitblechanordnung nach DIN 18379, Entdröhnung der
Wandungen mittels Sicken. Flächenversteifung in
Abhängigkeit vom Betriebsdruck.
Die Abrechnung erfolgt nach DIN 18379.
Kleinste Abrechnungsgröße für Formteile: 1 m².

Revisions- und Reinigungsöffnungen vor und hinter
Einbauten wie:
Wärmetauschern
Schalldämpfern
Kanalfiltern
Kanalbefeuchtern
Richtungsänderung der Kanalführung
Ventilatoren
Brandschutzklappen
Meßwertgeber
Regulierungseinrichtungen.

Die Montage der Lüftungskanäle hat wie folgt zu
erfolgen:
deckenhängende Kanäle mit Halbkugel-Kompensatoren und
Gewindestange  vorsehen
mit höhenverstellbarer Aufhängung durch
Metallspritzdübel (Kunststoffdübel und Schußapparate
sind verboten).
mit Akustikisolierungen gegen Körperschall
bei Wanddurchführungen zusätzliche
Verteilungsflansche gegen Eindrücken und Durchbiegen
sowie Rosetten bzw. Manschetten aus verzinktem
Material gegen die Wand isoliert
mit ausreichenden Messöffnungen bis 35 mm
Durchmesser, einschl. luftdichten Stopfe in den
Einheitspreisen der Kanäle und Formteile, müssen
Mehrkosten für  Gitterausschnitte, Versteifungen,
Leitbleche, Bundkragenausschnitte und dergl. enthalten
sein.
Alle erforderlichen Halterungen aus Winkelstahl
30/30/4mm verz. oder aus einem entsprechendem
Profilmaterial.
Gewindestangen entspr. den Kanalabmessungen M 8 bis
M12, mit den erforderlichen zugelassenen Dübeln oder
selbstschneidenden Keilschrauben oder
Hammerkopfschrauben zur Befestigung von Halfenschienen.
Lochband bzw. Schellenband sind zur Halterung N I C H
T Z U G E L A S S E N !!!
Der Transport, die Einbringung und die Montagehöhe bis
4,5 m ist in den Einheitspreisen zu berücksichtigen.
Ebenfalls die eventuell erforderlichen Hilfs- und
Hebezeuge.
Ausführung der Kanäle / Formteile
- Dichtheitsklasse: II (nach DIN 24194)
- Druckstufe: 1/4 (+1.000Pa/-630Pa)

komplett liefern und montieren
einschließlich allem erforderlichen Zubehör wie:
Klein- und Befestigungsmaterial usw.

**01.04.0016 Blechkanal gerade nach DIN 24190**
Lüftungsleitungen in verz. Ausführung
wie vor beschrieben bis 1500 mm Kantenlänge

inkl. liefern und montieren
Menge: 50,000 m²

**01.04.0017 Blechkanal als Formteil nach DIN 24191**
Lüftungskanal Formteile in verz. Ausführung
wie vor beschrieben bis 1500 mm Kantenlänge

inkl. liefern und montieren
Menge: 60,000 m²

**01.04.0018 Kanalanschluss an Kanalführung**
Anschluss eines Lüftungskanals an eine vorhandene
Kanalführung herstellen bis 1500 mm Kantenlänge

komplett inkl. aller erforderlichen Blech- / Rahmen
und Kleinteile herstellen liefern und montieren.
Menge: 4,000 Stck

**01.04.0019 4 Luftdurchlässe in Doppelbodenplatte umlegen**
Luftdruchlässe im Doppelboden nach Verlegeplan
als ganze Platte umverlegen und Einstellen.
Ort: Regie/Nebenregie im EG
komplett inkl. aller erforderlichen Einzelmessungen
herstellen liefern und montieren.
Menge: 30,000 Stck

*Hinweis: Hinweis...*
Kulissenschalldämpfer

Absorptionsschicht aus biolöslicher Mineralwolle,
Gehäuse und Kulissenrahmen aus verzinktem Stahlblech,
Kulissen aus nichtbrennbaren Schalldämmstoffen.

Die Kulissen sind in der Ausführung als
Breitband-Kulissen mit Resonanz- und
Absorptionselementen zur optimalen Schalldämpfung
eines breiten Frequenzspektrums, insbesondere im
niedrigen und mittleren Frequenzbereich, auszuführen.

Strömungsgünstig profilierte Rahmen sorgen für geringe
Druckverluste. Das Gehäuse muss der Dichtheitsklasse C
und Druckklasse 2 entsprechen.

Das Absorptionsmaterial ist nach EN 13501,
Baustoffklasse A1 (nicht brennbar) auszuführen und
muss über eine aufkaschierte Glasseide vor Abrieb
durch strömende Luft bis max. 20 m/s geschützt sein.
Das Material ist inert gegenüber Pilz- und
Bakterienwachstum und muss die Hygieneanforderungen
nach
VDI 6022-1 und weiteren einschlägigen Normen erfüllen.

**01.04.0020 Kulissenschalldämpfer für ZUL+ABL 12.000 m³/h**
Kulissenschalldämpfer zur effektiven Minderung von
Ventilator und Strömungsgeräuschen in
raumlufttechnischen Anlagen im Zu- und Abluftkanal.
Nenngröße/Abmessung (B/H/L) in mm: 1200 x 1425 x 2250
Kulissendicke: 200 mm
Kulissenanzahl: 4 Stück
Beidseitiges Luftleitungsprofil 30 mm mit Dichtung.

Fabrikat der Planung
Hersteller/Typ: WILDEBOER, SKE-B

gewähltes Fabrikat/Typ:
'...............................................'
inkl. liefern und montieren

komplett liefern und montieren.
Menge: 2,000 Stck

**01.04.0021 Kulissen für Schalldämpfer für FOL ca. 30.000 m³/h**
Kulissen für Schalldämpfer zur effektiven Minderung
von Ventilator und Strömungsgeräuschen in raumlufttechnischen Anlagen im Fortluftkanal erneuern.
Schalldämpfer befindet sich anteilig im Freien
(Schacht).

Folgende Arbeitsschritte sind zu kalkulieren:
Bestandaufnahme vor Montageplanung
Reinigung
Aufmaß
Demontage und Entsorgung
Montage

Nenngröße/Abmessung (B/H/L) in mm:
2700 x 1700 x 1500
Kulissendicke: 200 mm
Kulissenanzahl: 10 Stück
Beidseitiges Luftleitungsprofil S40 (40 mm hoch) mit
Dichtung.

Fabrikat der Planung
Hersteller/Typ: WILDEBOER, SKE-B

gewähltes Fabrikat/Typ:
'...............................................'
inkl. liefern und montieren

komplett nach Bestandsaufnahme liefern und
montieren und Kulissen.
Menge: 1,000 Stck

**01.04.0022 Kulissen für Shalldämpfer für AUL ca. 62.500 m³/h**
Kulissen für Schalldämpfer zur effektiven Minderung
von Ventilator- und Strömungsgeräuschen im
Außenluftkanal erneuern.

Der Tausch ist im laufenden Betrieb unter Abstimmung
mit der Bauleitung durchzuführen.

Folgende Arbeitsschritte sind zu kalkulieren:
Bestandaufnahme vor Montageplanung
Reinigung
Aufmaß
Demontage und Entsorgung
Montage

Nenngröße/Abmessung (B/H/L) in mm: 5400 x 1700 x1500
Kulissendicke: 200 mm
Kulissenanzahl: 21 Stück
Beidseitiges Luftleitungsprofil 40 mm mit Dichtung.
Fabrikat der Planung
Hersteller/Typ: WILDEBOER, SKE-B

gewähltes Fabrikat/Typ:
'...............................................'
inkl. liefern und montieren

komplett nach Bestandsaufnahme liefern und
montieren.
Menge: 1,000 Stck

**01.04.0023 Revisionsdeckel RD 21**
Revision RD 21 ist ein Revisionsdeckel für eckige
Luftleitsysteme. Der Revisionsdeckel RD 21 ist aus
verzinktem Stahl gefertigt und besitzt eine Dichtung
aus Polyethylen. Die beiden Drehgriffe, welche eine
beidhändige und sichere Handhabung ermöglichen,
bestehen aus POM-C und besitzen eine maximale
Spannkraft von 1.000 bis 1.500 Nm. Die
Revisionsöffnung RD 21 ist für einen
Temperaturbereich von -70øC bis +70øC ausgelegt und
der Ausschnitt des RD 21 beträgt 200 x 100 mm, die
Einbauhöhe beträgt ca. 35 mm und der maximale Druck
des RD 21 liegt bei 2.500 Pa.
Technische Informationen:
Anwendungsbereich: Eckige Luftleitungen
Material: Stahl verzinkt
Ausschnitt: 200 x 100 mm
Temperaturbereich: -70øC bis +70øC
Max. Druck: 2.500 Pa
Material Dichtung: Polyethylen
Farbe Dichtung: weiß
Material Drehgriff: Polyoxymehtylen Copolymer
Drehgriff: M8, M10 oder M12
einschließlich Herstellen der Revisionsöffnung vor Ort.

Fabrikat:  METU
Typ:  RD
Abmessung: 200 x 100 mm

gewähltes Fabrikat/Typ:
'...............................................'
inkl. liefern und montieren

inkl. liefern und montieren
Menge: 5,000 Stck

**01.04.0024 Revisionsdeckel RD 32**
Revision RD 32 ist ein Revisionsdeckel für eckige
Luftleitsysteme. Der Revisionsdeckel RD 21 ist aus
verzinktem Stahl gefertigt und besitzt eine Dichtung
aus Polyethylen. Die beiden Drehgriffe, welche eine
beidhändige und sichere Handhabung ermöglichen,
bestehen aus POM-C und besitzen eine maximale
Spannkraft von 1.000 bis 1.500 Nm.
Die Revisionsöffnung RD 32 ist für einen
Temperaturbereich von -70øC bis +70øC ausgelegt und
der Ausschnitt des RD 32 beträgt 200 x 100 mm, die
Einbauhöhe beträgt ca. 35 mm und der maximale Druck
des RD 32 liegt bei 2.500 Pa.
Technische Informationen:
Anwendungsbereich: Eckige Luftleitungen
Material: Stahl verzinkt
Ausschnitt: 200 x 100 mm
Temperaturbereich: -70øC bis +70øC
Max. Druck: 2.500 Pa
Material Dichtung: Polyethylen
Farbe Dichtung: weiß
Material Drehgriff: Polyoxymehtylen Copolymer
Drehgriff: M8, M10 oder M12
einschließlich Herstellen der Revisionsöffnung vor Ort.

Fabrikat:  METU
Typ:  RD
Abmessung: 300 x 200 mm

gewähltes Fabrikat/Typ:
'...............................................'
inkl. liefern und montieren

inkl. liefern und montieren
Menge: 5,000 Stck

**01.04.0025 Inspektiostür eckig 300 x 300**
Inspektionstür sind aus einem galvanisierten Rahmen
mit einer zweiwandigen luftdichten Tür hergestellt.
Die Tür ist mit einer 25 mm Minralwollfüllung für eine
gute thermische Isolation hergestellt. Ein
Dichtungsring, fest an der Tür befestigt,
Schnellverschlüsse für ein schnelles Öffnen und
Schliessen.Kettenschierung an der Tür.
Luftleitungen mit Isolierungsstärken von 30 bis 50 mm

Technische Informationen:
Anwendungsbereich: Eckige Luftleitungen
Material: Stahl verzinkt
Ausschnitt: 300 x 300 mm
Temperaturbereich: -70øC bis +70øC
Max. Druck: 2.500 Pa
Material Dichtung: Polyethylen
Farbe Dichtung: schwarz
Verschluss als Vorreiber aus Stahl

einschließlich Herstellen der Revisionsöffnung vor Ort.
komplett liefern und montieren.
Menge: 5,000 Stck

**01.04.0026 Inspektiostür eckig 400 x 400**
Inspektionstür sind aus einem galvanisierten Rahmen
mit einer zweiwandigen luftdichten Tür hergestellt.
Die Tür ist mit einer 25 mm Minralwollfüllung für eine
gute thermische Isolation hergestellt.
Ein Dichtungsring, fest an der Tür befestigt,
Schnellverschlüsse für ein schnelles Öffnen und
Schliessen.Kettenschierung an der Tür.
Luftleitungen mit Isolierungsstärken von 30 bis 50 mm

Technische Informationen:
Anwendungsbereich: Eckige Luftleitungen
Material: Stahl verzinkt
Ausschnitt: 400 x 400 mm
Temperaturbereich: -70øC bis +70øC
Max. Druck: 2.500 Pa
Material Dichtung: Polyethylen
Farbe Dichtung: schwarz
Verschluss als Vorreiber aus Stahl

einschließlich Herstellen der Revisionsöffnung vor Ort.
komplett liefern und montieren.
Menge: 5,000 Stck

**01.04.0027 Profilstahlkonstruktion**
Profilstahlkonstruktion für Sonderkonstuktions für die
halterung von Luftkanälen und Kanalteilen, in Stahl St
37, fertig bearbeitet und geschweißt, Stahlteile mit
zweimaligem, farblich abgesetzten Rostschutzanstrich
oder verzinkt, nach DIN 18363, einschl.  Befestigung
mit der Baukonstruktion und allen zugehörigen
Bauarbeiten, Abrechnung des Profistahls nach den
Einheitsgewichten
der zutreffenden DIN-Normen.

Liefern und montieren auf Nachweis.
Menge: 250,000 kg

**01.04.0028 Schalldämmelement für M8 bis 10**
Schalldämmelement geeignet für Wand-, Boden- und
Deckenmontage. Variabel einsetzbar für
schallentkoppelte Befestigungen bei
Schallschutzanforderungen nach DIN 4109.

Der beiliegende Gewindestift M10 x 25 ist in das
bauseitige Innengewinde bis zum Anschlag
einzuschrauben, um das Schalldämmelement mittels
Innengewindeanker am Bauwerk zu befestigen.

Anschluss bauseitig: M10
Anschluss systemseitig: M10 / M10

Zulässige statische Belastung (Dauerlast):
Zug: 2,5 kN
Druck: 3,0 kN
Schub: 0,5 kN
Federkonstante in Abhängigkeit von der statischen
Belastung:
bei 0,12 kN 13,7 kN/cm
bei 0,40 kN 16,9 kN/cm
bei 0,80 kN 30,5 kN/cm
Einfügungsdämmung: bis zu 18,9 dB(A)
Temperaturbereich: -50›C bis +110›C

Material:
Metallteile: Stahl, galvanisch verzinkt
Dämmkörper: EPDM, Härte 45+/-5› Shore

Erzeugnis: Schalldämmelement SDE 1 -M10
inkl. liefern und montieren
Menge: 100,000 Stck

**01.04.0029 Gerüst**
Raumgerüst, für Raumhöhe über 3 m
Raumgerüst nach DIN 4420/18451 als Arbeitsgerüst für
Raumhöhe über 3 m, Nutzgewicht 200 kg/m2. Die Gerüste
werden nach den Vorschriften der LBO, der
Gerüstbauordnung, UVV der Berufsgenossenschaft und den
Herstellerrichtlinien auf- und abgebaut.
Ausführungsart:  Tragsystem Stahlrohrgerüst.
Grundeinsatzzeit:  10 - 15 Wochen.
Gerüsthöhe:  3 m
Aufstellsituation:
Das Gerüst wird in wechselnden Positionen zur
Installation von Klimakanälen benötigt.
Die Gerüsthöhe wird mit Fortschreiten der Arbeiten
reduziert.

oder gleichwertige Lösung
liefern und aufstellen
Menge: 1,000 Stck

*Hinweis: Hinweis...*
Dämmung und Zubehör

*Hinweis: Hinweis...*
Kanaldämmung KMF 40 mm
Wärmedämmung auf der Aussenfläche eckiger Kanäle, mit
Mineralfaser-Lamellenmatten, nicht brennbar nach DIN
4102, aussen mit Aluminiumfolie kaschiert, Befestigung
mit auf den Blechkanal aufgebrachten Haltern,
Längsnähte und Stösse mit Alufolie dauerhaft
diffusionsdicht verklebt, Dämmung der Kanäle einzeln,
in Gebäuden und Schächten. In den Bereichen der
Revisionsdeckel ist die Dämmung einzufassen und so
herzustellen, dass ein öffnen und schließen der
Revisionsdeckel jederzeit möglich ist.
Höhe über Fußboden:  bis 4,5 m
Wärmeleitkoeffizienz:  bei 50øC, 0,04 W/mK
Medium:  für Zuluft / Abluft
Kanalwerkstoff:  verzinktes Stahlblech
Gesamtdicke der Dämmung:  40 mm
Mineralwolle Kategorie Kl 40, ohne krebserregendes
Potenzial gem. AGS.

komplett liefern, montieren und ggf. Anschluss an
vorhandene Dämmung herstellen.

**01.04.0030 Äußerer Blechverkleidung**
Äußerer Blechverkleidung
aus Alu - Blech nach DIN 18421/2.4./3.3.2, Tabelle 3
u. 7, einschl. Zuschlag für alle Formstücke usw. Zum
Schutz der Dampfsperre ist ein mind. 20 mm dicker
Schutzfilz zwischen Alufolie und Blechmantel
einzulegen Anmerkung:
Der Blechmantel ist nur im Bereich < 2,5 m über FFB in
Zentrale herzustellen. Am Ende
des Blechmantel ist grundsätzlich ein Abschlussrahmen
vorzusehen.

inkl. liefern und montieren
Menge: 30,000 m²

**01.04.0031 Kanaldämmung Weichschaum 19 mm**
Kanaldämmung Weichschaum 19 mm
Kanal-Wärmedämmung aussen,diffusionsdicht, für den
Ansaugkanal.

Medium:  ZUL / ABL
Gesamtdicke der Dämmung:  19 mm

Wärmedämmung auf der Aussenfläche eckiger Kanäle mit
Weichschaum-Platten, schwerentflammbar nach DIN
4102,vollflächig auf
Belchkanal verklebt (NICHT SELBSTKLEBEND), Längsnähte
und Stöße dauerhaft diffusionsdicht verklebt und
zusätzlich mit Dämmstreifen 50x3 mm überkleben.
Dämmung der Kanäle einzeln.
In den Bereichen der Revisionsdeckel ist die Dämmung
einzufassen und so herzustellen,
dass ein öffnen und schließen der Revisionsdeckel
jederzeit möglich ist.

komplett liefern, montieren und eventuell Anschluss an
vorhandene Dämmung herstellen.
Menge: 20,000 m²

**01.04.0032 Kanaldämmung Mineralfaser 50 mm**
Kanaldämmung Mineralfaser 50 mm
bestehend aus Mineralfasermatten mit
alu-kaschierter Oberfläche, mit Alu-Streifen
diffusionsdicht verklebt, 4-seitig auf dem Kanal
befestigen und für bauseitige Einhausung mir
Gipskarton vorbereiten.

Wärmedämmung von rechteckigen Lüftungskanälen zur
Vermeidung von Wärmeverlusten Ausführung Dämmarbeiten
nach DIN 4140 Fabrikat:

Baustoffklasse : A1 nach DIN 13501-1
Schmelzpunkt : > 1000 øC nach DIN 4102-17
Wärmeleitfähigkeit: ??10 0,036 W/(mK) nach DIN EN ISO
8497

Diffusionsäquivalente Luftschichtdicke Sd > 200 m nach
DIN EN 12086 Oberfläche: gitternetzverstärkte
Aluminiumfolie Einbau: Dämmmatten auf den vorhandenen
Leitungsumfang zuschneiden und gemäß DIN 4140 mit 6
Schweiß-/Klebestiften je m² (bzw. mit 10 Stiften je m²
an der Kanalunterseite) sowie Sicherungsscheiben
befestigt. Alle Dämmstofffugen mit 100 mm breitem,
selbstklebendem Klebeband dicht verkleben.

gew. Fabrikat: ROCKWOOL
Produkt: Rockwool Klimarock

gewähltes Fabrikat/Typ:
'...............................................'
inkl. liefern und montieren

komplett liefern und montieren.
Menge: 62,000 m²

#### Abschnitt 01.05 Heizungs- und Kälteanlagen

*Hinweis: Hinweis...*
Maßnahmenbeschreibung Heizung/Kälte

Für die Versorgung des Lüftungsgerätes werden die
vorh. Verteiler weiterhin genutzt. Es ist davon
auszugehen, dass die Rohrleitungsanlage weitestgehend
weiterverwendet wird. Die Anschlüsse an den Erhitzern
und dem Kühler befinden sich in Zuluftrichtung auf der
rechten Seiter der RLT-Anlage. Die Leitungsführung ist
entsprechend den neuen Anschlüssen anzupassen.
Die Pumpe auf dem Verteiler wird bei Bedarf
ausgetauscht.
Die Ventile und Stellantriebe im Bestand werden am
Verteiler inkl. der Absperrarmatur der VL/RL -
Leitungen ersetzt. Die Dimensionen der Einbauteile
werden an die Durchflussmenge entsprechend angepasst.
Die Regelventile werden durch das Gewerk selbst
ausgelegt, geliefert und eingebaut. Das Gewerk
MSR-Technik wird die Ventile anschließen und die
Einregulierung der MSR-Anlage zusammen mit den
HKL-Gewerken durchführen.

Heiz- und Kaltwasser-Leitungen werden entsprechend
gedämmt.

Die Anschlüsse des Vorerhitzers werden neu aufgebaut.
Die Pumpe und ein Dreiwegeventil wird direkt an dem
Vorerhitzer verortet, um eine kurze Regelstrecke und
eine geringe Totzeit zu erhalten.

**01.05.0001 Teilweise Entleerung der Verteiler**
Für die durchzuführenden Arbeiten an den Verteiler
(Wärme/Kälte) ist für die Bauzeit die Hauptleitung und
alle Verteilerstränge abzuregulieren.
Nur der betroffenden Stränge sind zu entleeren. Das
Wasser ist komplett sicher über eine beigestellte
Schlauchleitung abzuführen.

Über die Verteiler werden andere Anlagen betrieben.
Die durchzuführenden Arbeiten sind in Abstimmung mit
der Baulleitung und dem Gebäudemanagement
durchzuführen.
Menge: 6,000 St

**01.05.0002 Rohrleitungen sichern**
Rohrleitungen und Trennstellen sichern und für die
Bauzeitverschließen
Vor- und Nacherhitzer, Kälteregister und Befeuchter
sowie an den Verteilern

jeweils  VL/RL bis DN 100
und Versorgungsleitung VE- Wasser

komplett liefern und montieren
Menge: 6,000 St

*Hinweis: Hinweis...*
Armaturen und Zubehör

**01.05.0003 Weichdichtendes Flanschen-Absperrventil DN 25**
weichdichtendes Flanschen-Absperrventil,
einteiliges Gehäuse aus EN-GJL-250, Baulänge EN
558/14, Durchgangsventil mit Schrägsitzhydraulik, mit
Handrad, Drosselkegel, Stellungsanzeige,
Feststellvorrichtung, geschützter innenliegender
Hubbegrenzung und Isolierkappe mit Taupunktsperre,
Kompakt-Drosselkegel voll EPDM-ummantelt als
weichdichtende Durchgangs- und Rückdichtung,
Spindelabdichtung mit EPDM-Profilring, wartungsfrei,
-10 bis 120øC, voll isolierbar nach HeizAnlV,
nichtdrehende Spindel aus 1.4021 mit geschütztem,
außenliegendem Gewinde, nichtsteigendes Handrad, mit
Außenanstrich blau (ähnlich RAL 5002), konstruiert,
gefertigt, geprüft und gekennzeichnet nach
Europäischer Druckgeräterichtlinie.

Hersteller/Typ: KSB/BOA-Compact
Druckstufe: ÿPN 16
Nennweite: ÿDN 25

gewähltes Fabrikat/Typ:
'...............................................'
inkl. liefern und montieren

Kompett liefern und montieren.
Menge: 3,000 Stck

**01.05.0004 Weichdichtendes Flanschen-Absperrventil DN 32**
weichdichtendes Flanschen-Absperrventil,
wie vor, jedoch

Hersteller/Typ: KSB/BOA-Compact
Druckstufe: PN 16
Nennweite: DN 32

gewähltes Fabrikat/Typ:
'...............................................'
inkl. liefern und montieren

Kompett liefern und montieren.
Menge: 3,000 Stck

**01.05.0005 Weichdichtendes Flanschen-Absperrventil DN 80**
weichdichtendes Flanschen-Absperrventil,
wie vor, jedoch für Kälte 6/12øC

Hersteller/Typ: KSB/BOA-Compact
Druckstufe: PN 16
Nennweite: DN 80

gewähltes Fabrikat/Typ:
'...............................................'
inkl. liefern und montieren

Kompett liefern und montieren.
Menge: 3,000 Stck

**01.05.0006 Weichdichtendes Flanschen-Reguliereventil DN 25**
Weichdichtendes Flanschen-Strangregulier- und
Absperrventil mit Ultraschallsensorik, zur Messung von
Durchflussmenge und Temperatur ohne Mediumsberührung,
in Verbindung mit BOATRONIC MS oder BOATRONIC MS-420
gleichbleibende Messgenauigkeit unabhängig von
Mindestdifferenzdrücken, Feststellvorrichtung,
Hubbegrenzung, skalierte Stellungsanzeige oberhalb des
Handrades, Isolierkappe mit Taupunktsperre, Baulänge
EN 558/1, bis DN 200 einteiliges Gehäuse aus
EN-GJL-250 (5.1301), zum Einsatz in Heizungsanlagen
Durchgangsventil mit Schrägsitzhydraulik, voll
isolierbar nach aktueller EnEV, -10 bis 120øC,
nichtdrehende Spindel aus 1.4021 mit geschütztem,
außenliegendem Gewinde, nichtsteigendes Handrad,
Kompakt-Drosselkegel voll EPDM-ummantelt als
weichdichtende Durchgangs- und Rückdichtung,
Spindelabdichtung mit EPDM-Profilring, wartungsfrei,
mit Außenanstrich blau (ähnlich RAL 5002),
konstruiert, gefertigt, geprüft und gekennzeichnet
nach Europäischer Druckgeräterichtlinie

Hersteller/Typ: KSB/BOA-Control IMS
Druckstufe: PN 16
Nennweite: DN 25

gewähltes Fabrikat/Typ:
'...............................................'
inkl. liefern und montieren

komplett liefern und montieren.
Menge: 1,000 Stck

**01.05.0007 Weichdichtendes Flanschen-Reguliereventil DN 32**
Weichdichtendes Flanschen-Strangregulier- und
Absperrventil, wie vor jedoch,

Hersteller/Typ: KSB/BOA-Control IMS
Druckstufe: PN 16
Nennweite: DN 32

gewähltes Fabrikat/Typ:
'...............................................'
inkl. liefern und montieren

komplett liefern und montieren.
Menge: 1,000 Stck

**01.05.0008 Weichdichtendes Flanschen-Reguliereventil DN 80**
Weichdichtendes Flanschen-Strangregulier- und
Absperrventil, wie vor jedoch, für Kälte 6/12øC

Hersteller/Typ: KSB/BOA-Control IMS
Druckstufe: PN 16
Nennweite: DN 80

gewähltes Fabrikat/Typ:
'...............................................'
inkl. liefern und montieren

komplett liefern und montieren.
Menge: 1,000 Stck

**01.05.0009 Umwälz-Kreiselpumpe stufenlos regelbar Heizwasser 2,1 m³/h**
Kreiselpumpe als Umwälzpumpe, als Nassläufer,
stufenlos regelbar, differenzdruckgeregelt,
Volumenstrom Pumpe  2,1 m3/h
Förderhöhe  10 m
Fördermedium Heizwasser VDI 2035 Blatt 1 und VDI 2035
Blatt 2, Betriebstemperatur max. 100 øC, Betriebsdruck
PN 16 als Inline-Pumpe, mit Motor,
Bemessungsbetriebsspannung 230 V AC, Schutzart IP 44
DIN EN 60529 (VDE 0470-1), mit Motorschutz, EEI
kleiner gleich 0,23, als Hocheffizienzpumpe, mit
Wärmedämmschalen gemäß Energie-Einsparverordnung
(EnEV).
einschl. potentialfreie Sammelstör- und
Betriebsmedlung Unterbeschreibung ausgestattet mit:
- Regelungsart p-v variabel
- automatischer Absenkbetrieb
- blockierstromfester EC - Motor
- integrierter Differenzdruckgeber und
digitalem PI-Regler sowie
potentialfreie Sammelstör- und Betriebsmeldung
Einbauort:
Inlinepumpe, Naßläufer, hocheffizient
Einbauort: Verteiler
Hocheffiziente Naßläuferpumpe für Rohreinbau mit FU
Spannung: 230 V
Strom: 1,37 A
Schutzart: IP 44
Rohranschluss: DN40

Komplett liefern, montieren und in Betrieb nehmen.
Menge: 1,000 Stck

**01.05.0010 Passstück für Wärmemengen-Zähler**
Passstück für Wärmemengen-Zähler, mit Flansch inkl.
Absperrventil vor und hinter Zähler Baulänge 260 mm in
vorhandene Leitung einbauen.

inkl. liefern und montieren
Menge: 3,000 Stk

*Hinweis: Hinweis...*
Ausführungsbeschreibung der nachfolgenden Positionen
Flanschen-Schmutzfänger asbestfrei, umweltfreundlich,
in Schrägsitzform, aus EN-GLJ-250, EN-JL1040, bis 300
øC, Sieb und Stützkorb aus Edelstahl 1.4301, Sieb ab
DN 50 mit Verstärkung, ab DN 150 mit Stützkorb, Exakt
Siebführung im Deckel und Gehäuse, einschl.
beidseitigen Gegenflanschen und Reduzierungen,
Schrauben und Dichtungen.

Nenndruck : PN 6, Feinsieb 0,25 mm
Fabrikat : ARI
Typ : Schmutzfänger
Figur : 10.050

**01.05.0011 Durchgangsventil, Flansch, PN16, DN15**
Regelventils PN 16 DN 25 in Rohrleitung DN 40 einschl.
der erforderlichen Nebenarbeiten, Halterungs- und
Dichtungsmaterialien, Form- und Verbindungsstücke
einbauen.

Stellantrieb wird vom Gewerk MSR bereitgestellt.

Flanschanschluss nach ISO 7005
Hersteller/Typ: Siemens / VVF42
Druckstufe: ÿPN 16
Nennweite: ÿDN 15

gewähltes Fabrikat/Typ:
'...............................................'
inkl. liefern und montieren

liefern und montieren.
Menge: 1,000 Stck

**01.05.0012 Durchgangsventil, Flansch, PN16, DN50 (Kälte)**
wie vor, jedoch

Hersteller/Typ: Siemens / VVF42
Druckstufe: ÿPN 16
Nennweite: ÿDN 50

gewähltes Fabrikat/Typ:
'...............................................'
inkl. liefern und montieren

liefern und montieren.
Menge: 1,000 Stck

**01.05.0013 Dreiwegventil, Flansch, PN16, DN25**
Regelventils PN 16 DN 25 in Rohrleitung DN 40 einschl.
der erforderlichen Nebenarbeiten, Halterungs- und
Dichtungsmaterialien, Form- und Verbindungsstücke
einbauen.

Stellantrieb wird vom Gewerk MSR bereitgestellt.

Flanschanschluss nach ISO 7005
Hersteller/Typ: Siemens / VXF42
Druckstufe: ÿPN 16
Nennweite: ÿDN 25
gewähltes Fabrikat/Typ:
'...............................................'
inkl. liefern und montieren

liefern und montieren.
Menge: 1,000 Stck

**01.05.0014 Maschinenthermometer Winkel 90° 0-120°C**
Maschinenthermometer, in winkliger Ausführung (90°)
komplett mit Tauchrohr mind. 63 mm lang und
Einschweißformstücke, abgestimmt auf Rohrleitungen,
Meßpunkt in Rohrachse, einschl. der Dämmung
Gehäusehöhe : 150 mm
Anzeigebereich : 0 - 120°C

Fabrikat  : SIKA
Typ  : 292 B

gewähltes Fabrikat/Typ:
'...............................................'
inkl. liefern und montieren

inkl. liefern und montieren
Menge: 1,000 Stck

**01.05.0015 Fühlertaschen für Fühler**
Fühlertaschen für die Aufnahme von Fühlern Länge nach
Vorgabe MSR bzw. beigestellten Fühlern

liefern und montieren.
Menge: 15,000 Stck

**01.05.0016 Einbau von beigestellten Fühlern**
Einbau von bauseits gestellten Fühlern, bestehend aus
einschweißen einer Schweißmuffe, DN 15 bzw. DN 20 und
eindichten beigestellter Tauchhülse. Die Länge der
Scheißmuffe ist so zu bemessen, daß der Fühlerkopf
außerhalb der Rohrleitungsdämmung angebracht werden
kann. Vor dem Einbau sind die Tauchhülsen auf die
erforderliche Baulänge zu überprüfen und komplett
einbauen.
Menge: 15,000 Stck

**01.05.0017 Fließrichtungsanzeige**
Medienfliessrichtungsanzeige als selbstklebende
farbige Folie, umlaufend auf dem PVC, oder
Blech-Hartmantel der Rohrleitungsdämmung aufgebracht,
Teillängen auf den Aussen- durchmesser der gedämmten
Rohrleitung abgestimmt, Farbe und Medienkennzeichnung
nach DIN liefern und montieren.
Menge: 15,000 Stck

*Hinweis: Hinweis...*
Rohrleitungen und Zubehör

*Hinweis: Hinweis...*
Versorgung Vor- und Nacherhitzer Lüftung

*Hinweis: Hinweis...*
Stahlrohrleitungen als Heizwasserleitungen inkl. aller
Form- und Verbindungsstücke sowie inkl. Befestigungen
mit Dämmeinlage

**01.05.0018 Rohr Stahlgewinderohr mittelschwer DN 15**
Rohrleitung aus mittelschwerem Stahlgewinderohr DIN EN
10255, geschweißt, schwarz, für Heizungswasser,
Außendurchmesser 21,3 mm, Verbindung durch Schweißen,
einschl. Schweiß bzw. Löt- und Dichtungsmittel, sowie
Herstellen der Verbindungen, Form- und
Verbindungsstücke werden gesondert vergütet,
Rohrbefestigungen und Schutzanstrich inkl., Verlegung
in Gebäuden, Arbeitshöhe bis 4 m.

Komplett inklusive Rohrhalter liefern und montieren.
Menge: 5,000 m

**01.05.0019 Gewinderohr mittelschwer DN 20**
Rohrleitung aus mittelschwerem Stahlgewinderohr wie
vor für Heizungswasser, Außendurchmesser 26,9mm,

komplett inklusive liefern und montieren
Menge: 6,000 m

**01.05.0020 Gewinderohr mittelschwer DN 25**
Rohrleitung aus mittelschwerem Stahlgewinderohr
wie vor für Heizungswasser, Außendurchmesser 33,7 mm,

komplett inklusive liefern und montieren
Menge: 5,000 m

**01.05.0021 Gewinderohr mittelschwer DN 32**
Rohrleitung aus mittelschwerem Stahlgewinderohr
wie vor für Heizungswasser, Außendurchmesser 42,4 mm,
komplett inklusive liefern und montieren
Menge: 5,000 m

**01.05.0022 Rohr Stahlrohr nahtlos schwarz Heizungswasser DN 40**
Rohrleitung aus Stahlrohr DIN EN 10216-1,
nahtlos, schwarz, für Heizungswasser,
Außendurchmesser ....... mm, Verbindung durch
Schweißen, einschl. Schweiß- bzw. Löt- und
Dichtungsmittel, sowie Herstellen der Verbindungen,
Form- und Verbindungsstücke werden gesondert vergütet,
Rohrbefestigungen und Schutzanschrich inkl., Verlegung
in Gebäuden, Montagehöhe über Gelände/Fußboden bis

4,0 m
DN 40

komplett liefern und montieren.
Menge: 50,000 m

**01.05.0023 Stahlrohr nahtlos schwarz Heizungswasser DN 50**
Rohrleitung aus mittelschwerem Stahlgewinderohr
wie vor für Heizungswasser, Außendurchmesser .......mm,
komplett inklusive liefern und montieren
Menge: 10,000 m

**01.05.0024 Stahlrohr nahtlos schwarz Heizungswasser DN 65**
Rohrleitung aus mittelschwerem Stahlgewinderohr
wie vor für Heizungswasser, Außendurchmesser .......mm,
komplett inklusive liefern und montieren
Menge: 10,000 m

**01.05.0025 Bogen Kohlenstoffstahl DN 40**
Bogen, aus Kohlenstoffstahl, Verbindung durch
Schweißen, für Rohrleitung aus mittelschwerem
Stahlrohr DIN EN 10255,
alle Winkelgrade DN 40

Komplett liefern und montieren
Menge: 20,000 Stck

**01.05.0026 Bogen DN 50**
Bogen wie vor aus Stahl,
alle Winkelgrade (45ø, 90ø),
in DN 50

inkl. liefern und montieren.
Menge: 5,000 Stck

**01.05.0027 Bogen DN 65**
Bogen wie vor aus Stahl,
alle Winkelgrade (45ø, 90ø)
in DN 65

inkl. liefern und montieren.
Menge: 5,000 Stck

**01.05.0028 T-Stück Kohlenstoffstahl DN 15**
T-Stück DN15, aus Kohlenstoffstahl, für Rohrleitung
aus Stahlrohr DIN EN 10216-1, nahtlos,
Außendurchmesser ......mm.

Komplett liefern und montieren.
Menge: 6,000 Stck

**01.05.0029 T-Stück aus Stahl DN 20**
T-Stück aus Stahl DN 20
sonst wie  vor komplett

inkl. liefern und montieren
Menge: 4,000 Stck

**01.05.0030 T-Stück aus Stahl DN 32**
T-Stück aus Stahl DN 32
sonst wie  vor komplett

inkl. liefern und montieren
Menge: 4,000 Stck

**01.05.0031 T-Stück Kohlenstoffstahl DN 40**
T-Stück, aus Kohlenstoffstahl, für Rohrleitung aus
Stahlrohr DIN EN 10216-1, nahtlos, Außendurchmesser
......mm.

Komplett liefern und montieren.
Menge: 10,000 Stck

**01.05.0032 T-Stück aus Stahl DN 50**
T-Stück aus Stahl DN 50
sonst wie  vor komplett

inkl. liefern und montieren
Menge: 5,000 Stck

**01.05.0033 T-Stück aus Stahl DN 65**
T-Stück aus Stahl DN 20
sonst wie  vor komplett

inkl. liefern und montieren
Menge: 5,000 Stck

**01.05.0034 Anschluss an Rohrleitung Stahl schwarz DN 15-25**
Anschluss an vorhandene Rohrleitung schwarz in DN 15
bis 25 herstellen, für Heizungswasser,
Außendurchmesser  mm, Verbindung durch Schweißen,
einschl. Schweiß- bzw. Löt- und Dichtungsmittel
inkl.aller erforderlichen Kleinteile
und Haltekonstuktionen sind zu liefern.
Menge: 6,000 Stck

**01.05.0035 Anschluss an Rohrleitung Stahl schwarz DN 32-50**
Anschluss an vorhandene Rohrleitung schwarz in DN 32
bis 50 herstellen, für Heizungswasser,
Außendurchmesser  mm, Verbindung durch Schweißen,
einschl. Schweiß- bzw. Löt- und Dichtungsmittel
inkl.aller erforderlichen Kleinteile und
Haltekonstuktionen sind zu liefern.
Menge: 6,000 Stck

**01.05.0036 Anschluss an Rohrleitung Stahl schwarz DN65-100**
Anschluss an vorhandene Rohrleitung schwarz in DN 65
bis 100 herstellen, für Heizungswasser,
Außendurchmesser  mm, Verbindung durch Schweißen,
einschl. Schweiß- bzw. Löt- und Dichtungsmittel
inkl.aller erforderlichen Kleinteile und
Haltekonstuktionen sind zu liefern.
Menge: 4,000 Stck

*Hinweis: Hinweis...*
Versorgung Kühler Lüftung

*Hinweis: Hinweis...*
Stahlrohrleitungen als Kaltwasserleitungen
Stahlrohrohrleitungen wie vor beschrieben, jedoch mit
2 fachem Korrosionsanstrich und Befestigungen mit
Kälteschellen.

**01.05.0037 Rohr Stahlgewinderohr mittelschwer DN 15**
Rohrleitung aus mittelschwerem Stahlgewinderohr DIN EN
10255, geschweißt, schwarz, für Heizungswasser,
Außendurchmesser 21,3 mm, Verbindung durch Schweißen,
einschl. Schweiß bzw. Löt- und Dichtungsmittel, sowie
Herstellen der Verbindungen, Form- und
Verbindungsstücke werden gesondert vergütet,
Rohrbefestigungen und Schutzanstrich inkl., Verlegung
in Gebäuden, Arbeitshöhe bis 4 m. Komplett inklusive
Rohrhalter liefern und montieren.
Menge: 5,000 m

**01.05.0038 Gewinderohr mittelschwer DN 20**
Rohrleitung aus mittelschwerem Stahlgewinderohr
wie vor für Heizungswasser, Außendurchmesser .......mm,
komplett inklusive liefern und montieren
Menge: 8,000 m

**01.05.0039 Gewinderohr mittelschwer DN 25**
Rohrleitung aus mittelschwerem Stahlgewinderohr
wie vor für Heizungswasser, Außendurchmesser .......mm,
komplett inklusive liefern und montieren
Menge: 5,000 m

**01.05.0040 Gewinderohr mittelschwer DN 32**
Rohrleitung aus mittelschwerem Stahlgewinderohr
wie vor für Heizungswasser, Außendurchmesser .......mm,
komplett inklusive liefern und montieren
Menge: 5,000 m

**01.05.0041 Rohr Stahlrohr nahtlos schwarz Kaltwasser DN 50**
Rohrleitung aus Stahlrohr DIN EN 10216-1,
nahtlos, schwarz, für Kaltwasser,
Außendurchmesser ..... mm, Verbindung durch Schweißen,
einschl. Schweiß- bzw. Löt- und Dichtungsmittel, sowie
Herstellen der Verbindungen, Form- und
Verbindungsstücke werden gesondert vergütet,
Rohrbefestigungen und 2 fachem Schutzanstrich inkl. ,
Verlegung in Gebäuden, Montagehöhe über
Gelände/Fußboden bis 4,0 m komplett liefern und
montieren.
Menge: 5,000 m

**01.05.0042 Stahlrohr nahtlos schwarz Kaltwasser DN 80**
Rohrleitung aus mittelschwerem Stahlgewinderohr
wie vor für Kaltwasser, Außendurchmesser .......mm,
komplett inklusive liefern und montieren
Menge: 5,000 m

**01.05.0043 Stahlrohr nahtlos schwarz Kaltwasser DN100**
Rohrleitung aus mittelschwerem Stahlgewinderohr
wie vor für Kaltwasser, Außendurchmesser .......mm,
komplett inklusive liefern und montieren
Menge: 15,000 m

**01.05.0044 Bogen Kohlenstoffstahl DN 50**
Bogen, aus Kohlenstoffstahl, Verbindung durch
Schweißen, für Rohrleitung aus mittelschwerem
Stahlrohr DIN EN 10255, Außendurchmesser .......mm.
Komplett liefern und montieren
Menge: 6,000 Stck

**01.05.0045 Bogen DN 65**
Bogen wie vor aus Stahl,
alle Winkelgrade (45ø, 90ø),
in DN 80

inkl. liefern und montieren.
Menge: 2,000 Stck

**01.05.0046 Bogen DN 80**
Bogen wie vor aus Stahl,
alle Winkelgrade (45ø, 90ø),
in DN 80

inkl. liefern und montieren.
Menge: 2,000 Stck

**01.05.0047 Bogen DN 100**
Bogen wie vor aus Stahl,
alle Winkelgrade (45ø, 90ø),
in DN 80

inkl. liefern und montieren.
Menge: 8,000 Stck

**01.05.0048 T-Stück Kohlenstoffstahl DN 50**
T-Stück, aus Kohlenstoffstahl, für Rohrleitung aus
Stahlrohr DIN EN 10216-1, nahtlos, Außendurchmesser
......mm.

Komplett liefern und montieren.
Menge: 5,000 Stck

**01.05.0049 T-Stück aus Stahl DN 65**
T-Stück aus Stahl DN 65
sonst wie  vor komplett

inkl. liefern und montieren
Menge: 2,000 Stck

**01.05.0050 T-Stück aus Stahl DN 80**
T-Stück aus Stahl DN 65
sonst wie  vor komplett

inkl. liefern und montieren
Menge: 2,000 Stck

**01.05.0051 T-Stück aus Stahl DN 100**
T-Stück aus Stahl DN 65
sonst wie  vor komplett

inkl. liefern und montieren
Menge: 10,000 Stck

**01.05.0052 Gegenflansch mit Rohrleitung Stahl Anschluss am Verteiler DN 15**
Gegenflansch mit Rohrleitung aus Stahl herstellen und
an vorhandene Rohrleitung am Verteiler anschließen für
Heizungswasser.

Verbindung durch Schweißen, einschl. Schweiß- bzw.
Löt- und Dichtungsmittel inkl.aller erforderlichen
Kleinteile und Haltekonstuktionen sind zu liefern.

DN  15
PN  6
Menge: 25,000 St

**01.05.0053 Gegenflansch mit Rohrleitung Stahl Anschluss am Verteiler DN 20**
wie vor, jedoch

Nennweite: ÿDN 20

liefern und montieren
Menge: 2,000 St

**01.05.0054 Gegenflansch mit Rohrleitung Stahl Anschluss am Verteiler DN 32**
wie vor, jedoch

Nennweite: ÿDN 25

liefern und montieren
Menge: 2,000 St

**01.05.0055 Gegenflansch mit Rohrleitung Stahl Anschluss am Verteiler DN 40**
wie vor, jedoch

Nennweite: ÿDN 32

liefern und montieren
Menge: 8,000 St

**01.05.0056 Gegenflansch mit Rohrleitung Stahl Anschluss am Verteiler DN 50**
wie vor, jedoch

Nennweite: ÿDN 40

liefern und montieren
Menge: 2,000 St

**01.05.0057 Anschluss an Rohrleitung Stahl schwarz DN 15-25**
Anschluss an vorhandene Rohrleitung schwarz in DN 15
bis 25 herstellen, für Heizungswasser,
Außendurchmesser  mm,

Verbindung durch Schweißen, einschl. Schweiß- bzw.
Löt- und Dichtungsmittel inkl.aller erforderlichen
Kleinteile
und Haltekonstuktionen sind zu liefern.
Menge: 6,000 Stck

**01.05.0058 Gegenflansch mit Rohrleitung Stahl Anschluss am Verteiler DN 15**
Gegenflansch mit Rohrleitung aus Stahl herstellen und
an vorhandene Rohrleitung am Verteiler anschließen für
Heizungswasser.

Verbindung durch Schweißen, einschl. Schweiß- bzw.
Löt- und Dichtungsmittel inkl.aller erforderlichen
Kleinteile und Haltekonstuktionen sind zu liefern.

DN  15
PN  6
Menge: 25,000 St

**01.05.0059 Gegenflansch mit Rohrleitung Stahl Anschluss am Verteiler DN 20**
wie vor, jedoch

Nennweite: ÿDN 20

liefern und montieren
Menge: 2,000 St

**01.05.0060 Gegenflansch mit Rohrleitung Stahl Anschluss am Verteiler DN 32**
wie vor, jedoch

Nennweite: ÿDN 25

liefern und montieren
Menge: 2,000 St

**01.05.0061 Gegenflansch mit Rohrleitung Stahl Anschluss am Verteiler DN 40**
wie vor, jedoch

Nennweite: ÿDN 32

liefern und montieren
Menge: 8,000 St

**01.05.0062 Gegenflansch mit Rohrleitung Stahl Anschluss am Verteiler DN 50**
wie vor, jedoch

Nennweite: ÿDN 40

liefern und montieren
Menge: 2,000 St

**01.05.0063 Anschluss an Rohrleitung Stahl schwarz DN 15-25**
Anschluss an vorhandene Rohrleitung schwarz in DN 15
bis 25 herstellen, für Heizungswasser,
Außendurchmesser  mm,

Verbindung durch Schweißen, einschl. Schweiß- bzw.
Löt- und Dichtungsmittel inkl.aller erforderlichen
Kleinteile
und Haltekonstuktionen sind zu liefern.
Menge: 6,000 Stck

**01.05.0064 Anschluss an Rohrleitung Stahl schwarz DN 32-50**
Anschluss an vorhandene Rohrleitung schwarz in DN 32
bis 50 herstellen, für Heizungswasser,
Außendurchmesser  mm, Verbindung durch Schweißen,
einschl. Schweiß- bzw. Löt- und Dichtungsmittel
inkl.aller erforderlichen Kleinteile und
Haltekonstuktionen sind zu liefern.
Menge: 6,000 Stck

**01.05.0065 Anschluss an Rohrleitung Stahl schwarz DN 50-65**
Anschluss an vorhandene Rohrleitung
in DN 15 herstellen,
Außendurchmesser ......mm,
mit Stahlrohr, schwarz, DN 15
mit Schutzanstrich  sowie aller erforderlichen
Kleinteile und Haltekonstuktionen liefern und
montieren.
Menge: 2,000 Stck

**01.05.0066 Anschluss an Lüftungsanlage, VE, DN 25**
Anschluss an Lüftungsanlage, VE, DN 25
Anschluß von Rohrleitungen (Vor- und Rücklauf) an
wärmetechnische Geräte (z.B.Lufterhitzer, Speicher,
Wärmetauscher). Abstimmung und Aufgabe der techn.
Anschlußbedingungen an den Gerätelieferer
(Betriebsdaten, max. Temperaturen
und Drücke).
Vor- und rücklaufseitiger Anschluß mit jeweils einem
Zusatz-Flanschenpaar für eine Demontierbarkeit von
Rohrleitungsabschnitten bei Geräteaustausch oder
Reparatur.
Zulieferung der erforderlichen Anschlußformstücke,
Gegenflansche, Schrauben und Dichtungen.
Menge: 1,000 St

**01.05.0067 Anschluss an Rohrleitung Stahl schwarz DN 32-50**
Anschluss an vorhandene Rohrleitung schwarz in DN 32
bis 50 herstellen, für Heizungswasser,
Außendurchmesser  mm, Verbindung durch Schweißen,
einschl. Schweiß- bzw. Löt- und Dichtungsmittel
inkl.aller erforderlichen Kleinteile und
Haltekonstuktionen sind zu liefern.
Menge: 6,000 Stck

**01.05.0068 Anschluss an Lüftungsanlage, VE, DN 25**
Anschluss an Lüftungsanlage, VE, DN 25
Anschluß von Rohrleitungen (Vor- und Rücklauf) an
wärmetechnische Geräte (z.B.Lufterhitzer, Speicher,
Wärmetauscher). Abstimmung und Aufgabe der techn.
Anschlußbedingungen an den Gerätelieferer
(Betriebsdaten, max. Temperaturen
und Drücke).
Vor- und rücklaufseitiger Anschluß mit jeweils einem
Zusatz-Flanschenpaar für eine Demontierbarkeit von
Rohrleitungsabschnitten bei Geräteaustausch oder
Reparatur.
Zulieferung der erforderlichen Anschlußformstücke,
Gegenflansche, Schrauben und Dichtungen.
Menge: 1,000 St

**01.05.0069 Anschluss an Rohrleitung DN 80-100**
Anschluss (Vorlauf und Rücklauf) an Bestand
Kaltwassernetz in DN 20, als Stahlrohr, unter
Hinzulieferung aller notwendigen Übergänge, Schweiß-
und Kleinmaterial herstellen.

Komplett mit Schutzanstrich liefern und montieren.
Menge: 2,000 Stck

**01.05.0070 Anschluss an Lüftungsanlage, Kühler, DN 50**
Anschluss an Lüftungsanlage, Kühler, DN 50
Anschluß von Rohrleitungen (Vor- und Rücklauf) an
wärmetechnische Geräte (z.B.Lufterhitzer, Speicher,
Wärmetauscher). Abstimmung und Aufgabe der techn.
Anschlußbedingungen an den Gerätelieferer
(Betriebsdaten, max. Temperaturen
und Drücke).
Vor- und rücklaufseitiger Anschluß mit jeweils einem
Zusatz-Flanschenpaar für eine Demontierbarkeit von
Rohrleitungsabschnitten bei Geräteaustausch oder
Reparatur.
Zulieferung der erforderlichen Anschlußformstücke,
Gegenflansche, Schrauben und Dichtungen.
Menge: 2,000 Stck

**01.05.0071 Haltekonstruktion Profileisen**
Haltekonstruktion Profileisen
Halte- und Unterkonstruktion aus Profileisen
(Alternativ Feuerverzinkt), einschl. 2-fachem
Korrosionsschutzanstrich liefern und gem. Erfordernis
einbauen. Als Besondere Konstruktionen. Insbesondere
Halterungen sind in den Rohr- bzw. Kanalpositionen zu
kalkulieren.

inkl. liefern und montieren
Menge: 50,000 kg

*Hinweis: Hinweis...*
Dämmung und Zubehör

*Hinweis: Hinweis...*
Versorgung Erhitzer Lüftung

*Hinweis: Hinweis...*
Ausführungsbeschreibung der nachfolgenden Positionen
Wärmedämmung von Heizungs- und
Warmwasser-Rohrleitungen gemäß aktueller EnEV Dämmung
von Heizungs- und Warmwasserrohrleitungen mit
nichtbrennbaren aluminiumkaschierten Steinwolle
Rohrschalen gemäß der EnEV. Ausführung:
Dämmschale fugendicht auf die Rohrleitung aufbringen.
Schutzstreifen der selbstklebenden Längsüberlappung
entfernen und damit den Längsschlitz dicht verkleben.
Rundstöße mit selbstklebendem Alu Klebeband verkleben.
Dämmschale mit verzinktem Bindedraht, 6 Windungen pro
lfd. Meter, auf der Rohrleitung befestigen. Für Bögen
und Abzweige sind ausschließlich vorgefertigte
Formteile zu verwenden.
Technische Daten:
Baustoffklasse: A2L-s1, d0 nichtbrennbar nach DIN
13501-1
Schmelzpunkt: > 1000 øC nach DIN 4102-17
Wärmeleitfähigkeit: 0,035 W/(mK) nach EnEV
Dämmstärke (100% nach EnEV)
Fabrikat: ROCKWOOL
Produkt: Rockwool 800

gewähltes Fabrikat/Typ:
'...............................................'
inkl. liefern und montieren

**01.05.0072 Wärmedämmung DN 15, 30 mm**
Wärmedämmung von Rohrleitungen in der Lüftungszentrale
an der Decke oder an Verteilern und an Lüftungsgeräten
Dimension DN 15 da=21,3 mm
Dämmstärke d=30 mm
inkl. liefern und montieren
Menge: 5,000 m

**01.05.0073 Wärmedämmung DN 20, 30 mm**
Wärmedämmung von Rohrleitungen in der Lüftungszentrale
an der Decke oder an Verteilern und an Lüftungsgeräten
Dimension DN 20 da=26,9 mm, d=30

inkl. liefern und montieren
Menge: 6,000 m

**01.05.0074 Wärmedämmung DN 32, 40 mm**
Wärmedämmung von Rohrleitungen in der Lüftungszentrale
an der Decke oder an Verteilern und an Lüftungsgeräten
Dimension DN 32 da=42,4 mm, d=40

inkl. liefern und montieren
Menge: 5,000 m

**01.05.0075 Wärmedämmung DN 40, 60 mm**
Wärmedämmung von Rohrleitungen in der Lüftungszentrale
an der Decke oder an Verteilern und an Lüftungsgeräten
Dimension DN 40 da=48,3 mm d=60 mm

inkl. liefern und montieren
Menge: 50,000 m

**01.05.0076 Wärmedämmung DN 50, 70 mm**
Wärmedämmung von Rohrleitungen in der Lüftungszentrale
an der Decke oder an Verteilern und an Lüftungsgeräten
Dimension DN 50 da=60,3 mm, d=70

inkl. liefern und montieren
Menge: 10,000 m

**01.05.0077 Wärmedämmung DN 65, 90 mm**
Wärmedämmung von Rohrleitungen in der Lüftungszentrale
an der Decke oder an Verteilern und an Lüftungsgeräten
Dimension DN 65 da=76,1 mm, d=90

inkl. liefern und montieren
Menge: 10,000 m

*Hinweis: Hinweis...*
Ausführungsbeschreibung der nachfolgenden Positionen
Dämmung von Armaturen in Zentralen, Gängen und
Schächten wie Ventile, Schieber, Schmutzfänger,
Rückschlagklappen, Flanschverbindungen, Regelventile,
Luftgefäßen usw. Dämmung der Armaturen mit
Mineralfaser- bzw. Glaswollmatten auf verzinktem
Drahtgeflecht befestigt. Als äusserer Abschluss eine
zweiteilige Klappe aus Aluminium-Blech s=0,8 mm. Die
Kappen sind so zu arbeiten, dass sie die Flansche
überdecken (einschl. Flanschdämmung) und leicht
abgenommen werden können. Die Dämmkappen sind mit
Kniehebelverschlüssen zu halten. Wärmeleitfähigkeit
der Dämmung und Dämmdicke wie in den
Rohrdämmungspositionen beschrieben.
Durchflussmedium : Heizwasser bis 90øC

**01.05.0078 WD Absperrventil DN 20**
Wärmedämmung Absperrventil
Dimension DN 20

inkl. liefern und montieren
Menge: 4,000 Stck

**01.05.0079 WD Absperrventil DN 25**
Wärmedämmung Absperrventil
Dimension DN 20

inkl. liefern und montieren
Menge: 6,000 Stck

**01.05.0080 WD Absperrventil DN 32**
Wärmedämmung Absperrventil
Dimension DN 40

inkl. liefern und montieren
Menge: 2,000 Stck

**01.05.0081 WD Schmutzfänger DN 40**
Wärmedämmung Schmutzfänger
Dimmension DN 40

inkl. liefern und montieren
Menge: 2,000 Stck

**01.05.0082 WD 2 Wege-Regelventil DN 15**
Wärmedämmung 2-Wege Regelventil
Dimmension DN 15

inkl. liefern und montieren
Menge: 1,000 Stck

**01.05.0083 WD 3 Wege-Regelventil DN 25**
Wärmedämmung 2-Wege Regelventil
Dimmension DN 25

inkl. liefern und montieren
Menge: 1,000 Stck

*Hinweis: Hinweis...*
Versorgung Kühler Lüftung

*Hinweis: Hinweis...*
Ausführungsbeschreibung der nachfolgenden Positionen
Dämmstoff als geschlossenzelliger Kunststoff in
Schlauch- oder Plattenform mit hohem
Dampfdiffusionswiderstand, alterungs- und fäulnisfest,
beständig gegen übliche Baustoffe Temperaturbereich:
-40..+105øC
Wärmeleitfähigkeit: 0,039 W/mK
Baustoffklasse: B1 nach DIN 4102
Wasserdampfdiff.widerstand größer/gleich 2.500
Dämmstärke NK mind. 13 mm
Dämmstärke TK mind. 25 mm

Fabrikat der Planung: Armstrong
Produkt der Planung: Armaflex / AF

oder gleichwertig
gewähltes Fabrikat/Typ:  '.........'

inkl. liefern und montieren

**01.05.0084 Wärmedämmung DN 15,13 mm**
Wärmedämmung von Rohrleitungen in der Lüftungszentrale
an der Decke oder an Verteilern und an Lüftungsgeräten

Wärmedämmung DN 15, 13 mm
Dimension DN 15, da=18 mm
Dämmstärke d=21,5 mm

inkl. liefern und montieren
Menge: 5,000 m

**01.05.0085 Wärmedämmung DN 20,13 mm**
Wärmedämmung von Rohrleitungen in der Lüftungszentrale
an der Decke oder an Verteilern und an Lüftungsgeräten

Wärmedämmung DN 20, 13 mm
Dimension DN 20, da=23 mm
Dämmstärke d=21,5 mm

inkl. liefern und montieren
Menge: 8,000 m

**01.05.0086 Wärmedämmung DN 25,13 mm**
Wärmedämmung von Rohrleitungen in der Lüftungszentrale
an der Decke oder an Verteilern und an Lüftungsgeräten

Wärmedämmung DN 25, 13 mm
Dimension DN 25, da=28 mm
Dämmstärke d=21,5 mm

inkl. liefern und montieren
Menge: 5,000 m

**01.05.0087 Wärmedämmung DN 32,13 mm**
Wärmedämmung von Rohrleitungen in der Lüftungszentrale
an der Decke oder an Verteilern und an Lüftungsgeräten

Wärmedämmung DN 32, 13 mm
Dimension DN 32, da=35 mm
Dämmstärke d=21,5 mm

inkl. liefern und montieren
Menge: 5,000 m

**01.05.0088 Wärmedämmung DN 50,13 mm**
Wärmedämmung von Rohrleitungen in der Lüftungszentrale
an der Decke oder an Verteilern und an Lüftungsgeräten

Wärmedämmung DN 50, 13 mm
Dimension DN 50, da=54 mm
Dämmstärke d=21,5 mm

inkl. liefern und montieren
Menge: 5,000 m

**01.05.0089 Wärmedämmung DN 80,13 mm**
Wärmedämmung von Rohrleitungen in der Lüftungszentrale
an der Decke oder an Verteilern und an Lüftungsgeräten

Wärmedämmung DN 80, 13 mm
Dimension DN 80, da=54 mm
Dämmstärke d=21,5 mm

inkl. liefern und montieren
Menge: 5,000 m

**01.05.0090 Wärmedämmung DN 100,13 mm**
Wärmedämmung von Rohrleitungen in der Lüftungszentrale
an der Decke oder an Verteilern und an Lüftungsgeräten

Wärmedämmung DN 100, 13 mm
Dimension DN 100, da=54 mm
Dämmstärke d=21,5 mm

inkl. liefern und montieren
Menge: 15,000 m

**01.05.0091 WD Absperrventil DN 50**
Wärmedämmung Absperrventil
Dimension DN 50

inkl. liefern und montieren
Menge: 2,000 Stck

**01.05.0092 WD Absperrventil DN 80**
Wärmedämmung Absperrventil
Dimension DN 80

inkl. liefern und montieren
Menge: 4,000 Stck

**01.05.0093 WD 2 Wege-Regelventil DN 50**
Wärmedämmung 2-Wege Regelventil
Dimmension DN 50

inkl. liefern und montieren
Menge: 1,000 Stck

**01.05.0094 Kappen für Thermometer/Mannometer**
Blechmantel für Klältedämmung, Rohrleitung  DN50

inkl. liefern und montieren
Menge: 2,000 Stck

*Hinweis: Hinweis...*
Blechmentel für Heizungs- und Kältedämmung
Als äusserer Abschluß und zum Schutz der
Leitungsdämmung bis zu einer Höhe von 2,5m ist eine
Ummantelung aus verzinktem Blech zu versehen. Dabei
Rundstöße mindestens 50 mm überlappen lassen oder
durch Sicke und Gegensicke verbinden. Überlappungen
der Längsstöße mindestens nach Tabelle Nr. 13 der DIN
4140 ausführen und mit 6 Schrauben pro lfd. M.
verbinden. Für Bögen und Abzweige vorgefertigte
Formteile verwenden. Die Installationsabschlüsse
erhalten Blech Manschetten gleicher Güte.

**01.05.0095 Blechmantel für Wärme- und Klältedämmung, Rohrleitung DN20**
Blechmantel für Dämmung, Rohrleitung  DN20

inkl. liefern und montieren
Menge: 14,000 m

**01.05.0096 Blechmantel für Wärme- und Klältedämmung, Rohrleitung DN40**
Blechmantel für Dämmung, Rohrleitung  DN40

inkl. liefern und montieren
Menge: 50,000 m

**01.05.0097 Blechmantel für Wärme- und Klältedämmung, Rohrleitung DN50**
Blechmantel für Dämmung, Rohrleitung  DN50

inkl. liefern und montieren
Menge: 15,000 m

**01.05.0098 Blechmantel für Wärme- und Klältedämmung, Rohrleitung DN65**
Blechmantel für Dämmung, Rohrleitung  DN65

inkl. liefern und montieren
Menge: 10,000 m

**01.05.0099 Blechmantel für Wärme- und Klältedämmung, Rohrleitung DN 80**
Blechmantel für Dämmung, Rohrleitung
DN 80

inkl. liefern und montieren
Menge: 5,000 m

**01.05.0100 Blechmantel für Wärme- und Klältedämmung, Rohrleitung DN100**
Blechmantel für Dämmung, Rohrleitung  DN100

inkl. liefern und montieren
Menge: 15,000 m

**01.05.0101 Blechmantel für Wärme- und Kältedämmung, Formstücke DN15 - 32**
Blechmantel für Dämmung, Formstücke
von  DN15 bis DN 32

inkl. liefern und montieren
Menge: 15,000 Stck

**01.05.0102 Blechmantel für Wärme- und Kältedämmung, Formstücke DN40 - 65**
Blechmantel für Dämmung, Formstücke
von  DN15 bis DN 32

inkl. liefern und montieren
Menge: 15,000 Stck

**01.05.0103 Blechmantel für Wärme- und Kältedämmung, Formstücke DN80 - 100**
Blechmantel für Dämmung, Formstücke
von  DN15 bis DN 32

inkl. liefern und montieren
Menge: 10,000 Stck

**01.05.0104 Blechmantel für Wärme- und Kältedämmung, Armatur DN15 bis 32**
Blechmantel für Dämmung, Absperr- und Regulierventiel
mit einem Anschlußdurchmesser von  DN15 bis 32

inkl. liefern und montieren
Menge: 10,000 Stck

**01.05.0105 Blechmantel für Wärme- und Kältedämmung, Armatur DN40 bis 65**
Blechmantel für Dämmung, Absperr- und Regulierventiel
mit einem Anschlußdurchmesser von  DN40 bis 65

inkl. liefern und montieren
Menge: 3,000 Stck

**01.05.0106 Blechmantel für Wärme- und Kältedämmung, Armatur DN80 bis 100**
Blechmantel für Dämmung, Absperr- und Regulierventiel
mit einem Anschlußdurchmesser von DN 80 bis DN100

inkl. liefern und montieren
Menge: 4,000 Stck

*Hinweis: Hinweis...*
Wasserinstallation für Befeuchter

Eine Wasserleitung wird zu dem ND-Sprühbefeuchter
verlegt und installiert sind. Diese Anlage ist
entsprechend mit VE-Wasser zu versorgt. Die Anschlüsse
sind mit V2A-Verrohrung neu herzustellen. Die alte
Versorgungsleitung ist so zu demontieren, dass die für
den Befeuchter notwendige HydroMatic installiert
werden kann.
Die Leitung wird gedämmt. Über einen Abfluss wird
überschüssiges Wasser von der Anlage abgeführt.

Die genaue Planung ist nach Aufmaß im Rahmen der
Montageplanung festzulegen.

*Hinweis: Hinweis...*
Ausführungsbeschreibung der nachfolgenden Positionen
Einzelanschlussleitung VE-Wasser an Befeuchter
Rohrleitungen für Kalt- und Warmwasser in
Trinkwasserinstallationen nach DIN 1988 / EN 806, aus
nichtrostenden Cr-Mo-Ti Stahl, mit handelsüblichen
Biegegeräten bis 28 mm biegbar, Werkstoff-Nr. 1.4521,
nach DIN EN 10088, PRE-Wert: 24,1 Pressverbindung  aus
Edelstahl (Molybdängehalt min. 2,2%), mit SC-Contur
und DVGW zertifizierter Prüfsicherheit bei
unverpresstem Verbinder über den gesamten Prüfbereich
von 22 hPa (22 mbar) bis 0,3 MPa (3 bar) trocken, 0,1
MPa (1 bar) bis 0,65 MPa (6,5 bar) nass,
Pressverbindung bis DN 50 mit doppelter Presskontur
(vor und hinter dem Dichtelement), EPDM-Dichtelement,
unlösbar, Rohr und Verbinder im Systemverbund
inklusive Systemzulassung, mit
DVGW-Baumusterprüfzertifikat
Bis einschließlich DN 40 sind die Formstücke mit
einzukalkulieren. Ab DN 50 sind die Formstücke
gesondert ausgeschrieben. Formstückanteil

Fabrikat der Planung:
Fabrikat: Viega
Typ: Sanpress Inox

oder gleichwertig
gewähltes Fabrikat/Typ:  '.........'

inkl. Klein-, Dichtungs- und Befestigungsmaterial
liefern und montieren

*Hinweis: Hinweis...*
Wasserinstallation für Befeuchter

Eine Wasserleitung wird zu dem ND-Sprühbefeuchter
verlegt und installiert sind. Diese Anlage ist
entsprechend mit VE-Wasser zu versorgt. Die Anschlüsse
sind mit V2A-Verrohrung neu herzustellen. Die alte
Versorgungsleitung ist so zu demontieren, dass die für
den Befeuchter notwendige HydroMatic installiert
werden kann.
Die Leitung wird gedämmt. Über einen Abfluss wird
überschüssiges Wasser von der Anlage abgeführt.

Die genaue Planung ist nach Aufmaß im Rahmen der
Montageplanung festzulegen.

*Hinweis: Hinweis...*
Ausführungsbeschreibung der nachfolgenden Positionen
Einzelanschlussleitung VE-Wasser an Befeuchter
Rohrleitungen für Kalt- und Warmwasser in
Trinkwasserinstallationen nach DIN 1988 / EN 806, aus
nichtrostenden Cr-Mo-Ti Stahl, mit handelsüblichen
Biegegeräten bis 28 mm biegbar, Werkstoff-Nr. 1.4521,
nach DIN EN 10088, PRE-Wert: 24,1 Pressverbindung  aus
Edelstahl (Molybdängehalt min. 2,2%), mit SC-Contur
und DVGW zertifizierter Prüfsicherheit bei
unverpresstem Verbinder über den gesamten Prüfbereich
von 22 hPa (22 mbar) bis 0,3 MPa (3 bar) trocken, 0,1
MPa (1 bar) bis 0,65 MPa (6,5 bar) nass,
Pressverbindung bis DN 50 mit doppelter Presskontur
(vor und hinter dem Dichtelement), EPDM-Dichtelement,
unlösbar, Rohr und Verbinder im Systemverbund
inklusive Systemzulassung, mit
DVGW-Baumusterprüfzertifikat
Bis einschließlich DN 40 sind die Formstücke mit
einzukalkulieren. Ab DN 50 sind die Formstücke
gesondert ausgeschrieben. Formstückanteil

Fabrikat der Planung:
Fabrikat: Viega
Typ: Sanpress Inox

oder gleichwertig
gewähltes Fabrikat/Typ:  '.........'

inkl. Klein-, Dichtungs- und Befestigungsmaterial
liefern und montieren

**01.05.0107 Edelstahlrohr DN 15 (V2A )**
Anschlssleitung VE-Wasser
DN 15 (V2A) als Einzelanschluss für VE-Wasser an
Befeuchter Anschluss an Bestand

Montagehöhe bis 4,0 m
DN 15 (V2A)
inkl. liefern und installieren

inkl. Klein-, Dichtungs- und Befestigungsmaterial
liefern und montieren
Menge: 30,000 m

**01.05.0108 Bogen, DN 15 (V2A )**
Bogen, aus Edelstahlrohr, DN15
Bogen 45 - 90ø, als Pressfitting für zuvor genanntes
Rohr mit Zulassung entsprechend den Herstellervorgaben.

komplett liefern und montieren
Menge: 15,000 St

**01.05.0109 Universal-Pressanschluss DN 15 (V2A)**
Universal-Pressanschluss und Innengewinde, aus
Cr-Ni-Mo Stahl, mit werkseitig eingelegtem Dichtring
(EPDM-schwarz), Verbindung geprüft nach DVGW W
534,Abmessung: DN15

komplett liefern und mit Bestand verbinden
Menge: 1,000 St

**01.05.0110 Kugelhahn, 3-teilig DN15, Edelstahl**
Kugelhahn, 3-teilig DN15 (15), Edelstahl

Für Pressanschlüsse 3-teilig mit SC-Contur Stahl
nichtrostend Pressanschlüsse abschließbar Ausstattung
Ventilgehäuse Stahl nichtrostend, Schaltwelle,
Stopfbuchse und Kugel Edelstahl, Dichtelemente
(Pressanschlüsse) EPDM, Betätigungshebel L-Form
Technische Daten
Betriebsdruck max. 1,6 MPa (PN 16)
Betriebstemperatur max. 110 øC
DN: 15

Fabrikat der Planung:
Fabrikat: Viega
Typ: Easytop-Kugelhahn

oder gleichwertig
gewähltes Fabrikat/Typ:  '.........'

inkl. Klein-, Dichtungs- und Befestigungsmaterial
liefern und montieren
Menge: 1,000 St

**01.05.0111 Schrägsitzventil DN15, Edelstahl**
Schrägsitzventil (Freistromventil)
mit SC-Contur Stahl nichtrostend Pressanschlüsse
Ausstattung Spindelübersetzung, Oberteil und
Ventiltellereinheit Edelstahl, Stellungsanzeige
offen/geschlossen, Handrad ergonomisch und geschlossen
mit Medienkennzeichnung grün/rot auswechselbar,
Entleerungsstopfen G1/4, Dichtelemente EPDM
Technische Daten
Betriebsdruck max. 1,6 MPa (PN 16)
Betriebstemperatur max. 90 øC
mit DVGW-Prüfzeichen
DN: 15

Fabrikat der Planung:
Fabrikat: Viega
Typ: Easytop-Schrägsitzventil

oder gleichwertig
gewähltes Fabrikat/Typ:  '.........'

inkl. Klein-, Dichtungs- und Befestigungsmaterial
liefern und montieren
Menge: 1,000 St

**01.05.0112 KRV-Schrägsitzventil DN15 (15), Edelstahl**
KRV-Schrägsitzventil
(Kombiniertes Freistromventil mit
Rückflussverhinderer) mit SC-Contur Stahl nichtrostend
Pressanschlüsse Ausstattung Spindelübersetzung,
Oberteil und Ventiltellereinheit Edelstahl,
Stellungsanzeige offen/geschlossen, Handrad
ergonomisch und geschlossen mit Medienkennzeichnung
grün/rot auswechselbar, Prüfanschluss,
Entleerungsstopfen G1/4, Dichtelemente EPDM
Technische Daten
Betriebsdruck max. 1,6 MPa (PN 16)
Betriebstemperatur max. 90 øC
mit DVGW-Prüfzeichen
DN: 15
d: 15

Fabrikat der Planung:
Fabrikat: Viega
Typ: Easytop-Schrägsitzventil

oder gleichwertig
gewähltes Fabrikat/Typ:  '.........'

inkl. Klein-, Dichtungs- und Befestigungsmaterial
liefern und montieren
Menge: 1,000 St

**01.05.0113 Wasserfilter zu Befeuchtereinheit**
Wasserfilter zu Befeuchtereinheit

Wasserfilter für den Einsatz in der
VE-Wasserleitung bei HygroMatik

inkl. Klein-, Dichtungs- und Befestigungsmaterial
liefern und montieren
Menge: 1,000 St

**01.05.0114 Anschluss ND-Sprühbefeuchterr**
Anschluss ND-Sprühbefeuchter
Anschluss zwischen ND-Sprühbefeuchter und Bestand

inkl. Klein-, Dichtungs- und Befestigungsmaterial
inkl. liefern und herstellen
Menge: 1,000 St

**01.05.0115 Strangregulier- und Absperrventil Flanschanschluss DN15**
Strangregulier- und Absperrventil mit
Flanschanschluss, aus Grauguss, Kunststoff
beschichtet.
Strangabsperrung/-regulierung durch Hubbegrenzung mit
digitaler Einstellanzeige. Keine Veränderung der
Voreinstellung durch Betätigung des Handrades,
Regulierschraube durch Schutzkappe geschützt.
Nichtsteigende Spindel, doppelt gedichtet durch
EDD-Dichtung mit nachgeschaltetem EPDM-O-Ring.
Sitzabdichtung PTFE. Ventilkegel und Spindel aus
rostfreiem Stahl. Oberteil mit Isolierkappe geschützt.
Vereinfachte Messung mit SafeConTM - Druckmessstutzen
(im Lieferumfang enthalten, außer DN15 und DN20) zur
Differenzdruckmessung und Volumenstrommessung.
Flanschen gebohrt DIN EN 1092-2.

Medium: Wasser oder Wasser-Glykolgemisch nach VDI 2035

Nenndruck: PN 16
Ausführung: Flansch
Nennweite: DN 15

Produkt
Hinweis: Baugleich mit ehem. Honeywell Artikel
Fabrikat: Resideo
Typ: Braukmann
Menge: 1,000 psch

**01.05.0116 Hygiene- und Qualitätsprüfung VE-Wasseranschlussleitung**
Wasserprobenahme: Entnahme von Wasserproben vor
Baubeginn und nach Fertigstellung der
VE-Wasseranschlussleitung gemäß den geltenden
Hygienevorschriften (VDI 6022, VDI 6023).

Laboranalyse: Prüfung der entnommenen Proben durch ein
akkreditiertes Labor auf Einhaltung der
Hygieneanforderungen.

Dokumentation: Vorlage eines Prüfberichts des Labors
als Nachweis der Wasserqualität.

Hygieneanforderungen: Verwendung von
trinkwasserzugelassenen Materialien und fachgerechte,
hygienische Installation. Koordination der Probenahme
mit dem Labor und der Bauleitung.
Menge: 1,000 psch

#### Abschnitt 01.06 Nebenkosten, Sonstiges

**01.06.0001 Planungsleistung RLT Anlage vor Montagebeginn**
Planungsleistung  RLT Anlage vor Montagebeginn
Ausführungs-, Werks- und Montageplanung liefer, auf
grundlage der NDR-Planung fortführen und zur Freigabe
vorlegen.
Folgendes ist erforderlich:
Überprüfung der Gerätedaten
Gerätekarte zur Freigabe vorlegen
Überprüfung Größe/Anordnung der Einbauteile
Geplante Sanierungsschritte abstimmen
Prüfung und darstellung der Kanalanschlüsse
Überprüfung des Zustandes der AUL-Ansaugung
Überprüfung auf Einhaltung der Planung
Einmessen auf der Baustelle
Prüfung Halter und Traversen
Planungsunterlagen
Erstellen von Zeichnungen und Schemata
Die Pläne sind DIN-A4 gefaltet in 2-facher
Ausfertigung, sowie in PDF und DWG - Format zu liefern.
Menge: 1,000 psch

**01.06.0002 Planungsleistung Heizungs- und Kälteanlagen vor Montagebeginn**
Planungsleistung vor Montagebeginn
Ausführungs-, Werks- und Montageplanung liefer, auf
grundlage der NDR-Planung fortführen und zur Freigabe
vorlegen.
Folgendes ist erforderlich:
Überprüfung der Gerätedaten
Ventilauslegung durchführen
Ventildaten der Regelventil MSR abstimmen
Überprüfung Größe/Anordnung der Einbauteile
Geplante Sanierungsschritte abstimmen
Prüfung und darstellung der Verteiler
Einmessen auf der Baustelle
Prüfung Halter und Traversen
Planungsunterlagen
Erstellen von Zeichnungen und Schemata
Überprüfung Pumpen
Die Pläne sind DIN-A4 gefaltet in 2-facher
Ausfertigung, sowie in PDF und DWG - Format zu liefern.
Menge: 1,000 psch

**01.06.0003 Schnittstellen zur Gebäudeautomation im Kanalnetz**
Einbau beigestellter Sensoren für ein RLT-Gerät Der AN
hat die vom Gewerk Gebäudeautomation oder MSR-Technik
beigestellten Sensoren, die Kontakt zum Luftstrom
benötigen in den Luftkanlälen einzubauen. Es ist
folgende Bestückung zu berücksichtigen:
Temperatur- und Feuchtesensor in der Außenluft,
Temperatursensor nach jedem Lufterhitzer,
Temperatur- und Feuchtesensor Zuluft,
Temperatur- und Feuchtesensor Abluft,
Temperatur- und Feuchtesensor Fortluft,
Kanalrauchmelder in Außen- bzw. Zuluft
Befestigung der Sensoren im Luftstrom
Befestigung der Kabel- und Messleitungen
Durchführung und luftdichte Abdichtung
Kompeltt durchführen und dokumentieren.
Menge: 1,000 psch

*Hinweis: Hinweis...*
Druckprobe und Dichtheitsprüfung

**01.06.0004 Dichtheitsprüfung von Luftleitungen**
Dichtheitsprobung

Nachweis des Leckluftstromes unter Bezug auf VOB C/
DIN 18379 Punkt 3.5 bezieht auf das RLT-Gerät bis zu
den Jalousieklappen.

Für vorstehend beschriebene Luftleitungssysteme ist im
eingebauten Zustand die Einhaltung der
ausgeschriebenen Dichtheitsklasse nach DIN EN 13779
nachzuweisen.
Die Messung an weit verzweigten Luftleitungssystemen
hat an Teilstrecken nach DIN EN 12599 vor Abnahme zu
erfolgen.

Vorzugsweise sind Messgeräte einzusetzen, welche
Temperatur- und Luftdruckabweichungen automatisch
berücksichtigen (Massenstrommessung). Das Prüfergebnis
ist mittels eines Messgeräteausdruckes, mit Datum und
Unterschrift des Prüfers versehen zu belegen und kann
späteren Inspektionen zugrunde gelegt werden.

Die Messungen haben nach den Kriterien für eckige
Luftleitungen gemäß DIN EN 1507 bzw. runden
Luftleitungen nach DIN EN 12237 zu erfolgen.
Die zugrunde gelegte Luftleitungsoberfläche ist nach
DIN EN14239 zu ermitteln.
Menge: 1,000 St

**01.06.0005 Dichtigkeitsprüfung von Wasserleitungen (Befeuchter)**
Dichtigkeitsprüfung Wasserleitungen
Dichtigkeitsprüfung aller Wasserleitungen entspr. DIN
1988, Teil 2, mit dem 1,5-fachen zulässigen
Betriebsdruck unter Einhaltung des vorgeschriebenen
Temperaturausgleichs, Prüfzeit 10 Minuten.
Dichtigkeitsprüfung abschnittsweise entsprechend
technischer Erfordernisse und Baufortschritt.
Menge: 1,000 psch

**01.06.0006 Druckprobe Heizwasser (Vor- und Nacherhitzer)**
Druckprobe Bereich Erhitzer Lüftung
Die neu verlegten Leitungen sind auf Dichtigkeit
mittels einer Druckprobe zu überprüfen.
Trockene Dichtheits- und Belastungsprüfung bestehend
aus:
- Dichtheitsprüfung mit inerten Gasen (ölfreier
Druckluft)
- Prüfdruck 0,5 bar, Prüfzeit 10 min
Anzeigegenauigkeit des Manometers mind. 0,1 bar
- Belastungsprüfung mit filtriertes, sauberes
Wassergem. ÖNORMH 5195
- Prüfdruck mit mind.1,3-facher Systembetriebsdruck
gem.ÖNORMEN14336 Prüfdauer 10 min Anzeigegenauigkeit
des Manometer mind. 0,2 bar
Nach Abschluss der Druckprobe ist vom verantwortlichen
Fachmann ein Druckprobenprotokoll zu erstellen, in dem
eine Bewertung entsprechend dem verwendeten Werkstoff
und dem zulässigen Druckabfall enthalten ist.
Die Dichtheit der Anlage muss gegeben sein und ist zu
bestätigen. Vorlage gemäß ZVSHK Merkblatt.
Abschnittsweise Druckproben, Abschnittslänge gem.
Rohrleitungslängen sinnvoll gewählt
Menge: 1,000 psch

**01.06.0007 Druckprobe Kaltwasser (Kühler)**
Druckprobe Bereich Kühler Lüftung
Die neu verlegten Leitungen sind auf Dichtigkeit
mittels einer Druckprobe zu überprüfen.
Trockene Dichtheits- und Belastungsprüfung
bestehend aus:
Dichtheitsprüfung mit inerten Gasen (ölfreier
Druckluft)
Prüfdruck 0,5 bar, Prüfzeit 10 min Anzeigegenauigkeit
des Manometers mind. 0,1 bar
Belastungsprüfung mit filtriertes, sauberes Wassergem.
ÖNORMH 5195
Prüfdruck mit mind.1,3-facher Systembetriebsdruck
gem.ÖNORMEN14336 Prüfdauer 10 min Anzeigegenauigkeit
des Manometer mind. 0,2 bar
Nach Abschluss der Druckprobe ist vom verantwortlichen
Fachmann ein Druckprobenprotokoll zu erstellen, in dem
eine Bewertung entsprechend dem verwendeten Werkstoff
und dem zulässigen Druckabfall enthalten ist.
Die Dichtheit der Anlage muss gegeben sein und ist zu
bestätigen. Vorlage gemäß ZVSHK Merkblatt.
Abschnittsweise Druckproben, Abschnittslänge gem.
Rohrleitungslängen sinnvoll gewählt
Menge: 1,000 psch

*Hinweis: Hinweis...*
Spülen der Neu-Installationen

**01.06.0008 Spülen der Neu-Installation, Heizwasser**
Spülen der Neu-Installation, Bereich Erhitzer Lüftung
Vor Inbetriebnahme sind alle Rohrleitungen und
Anlagenteile zu reinigen bzw. gründlich zu spülen,
eingebaute Schmutzfänger sind zu reinigen.
Für die Reinigung ist seitens des Auftragnehmers ein
Protokoll zu erstellen, welches der Bauleitung
unaufgefordert vorzulegen ist. Druckprobe und
Kontrolle von Leckagen des Rohrnetzes auch in
Teilbereichen.
Menge: 2,000 Stck

**01.06.0009 Spülen der Neu-Installation, Kaltwasser**
Spülen der Neu-Installation, Bereich Kühler Lüftung
Vor Inbetriebnahme sind alle Rohrleitungen und
Anlagenteile zu reinigen bzw. gründlich zu spülen,
eingebaute Schmutzfänger sind zu reinigen.
Für die Reinigung ist seitens des Auftragnehmers ein
Protokoll zu erstellen, welches der Bauleitung
unaufgefordert vorzulegen ist. Druckprobe und
Kontrolle von Leckagen des Rohrnetzes auch in
Teilbereichen.
Menge: 1,000 Stck

**01.06.0010 Spülen des Neu-Installation, VE-Wasser**
Spülen der Neu-Installation, Bereich Befeuchter Lüftung
Spülen des neu errichteten Anlagenteils

Vor Inbetriebnahme sind alle Rohrleitungen und
Anlagenteile zu reinigen bzw. gründlich zu spülen,
entspr. DIN 1988, Teil 2, Abs. 11, Ausgabe 1988, nach
erfolgter Druckprobe mit einem Luft-Wassergemisch
intermittierend in Abschnitten nicht größer als 40 m.
Abschnitte gemäß Dichtheitsprüfungen

Für die Reinigung ist seitens des Auftragnehmers ein
Protokoll zu erstellen, welches der Bauleitung
unaufgefordert vorzulegen ist. Druckprobe und
Kontrolle von Leckagen des Rohrnetzes auch in
Teilbereichen.
Menge: 1,000 psch

**01.06.0011 Befüllen Verteiler (Heizung + Kälte)**
Verteiler (Heizung + Kälte), nach Anforderungen des
NDR an die Wasserqualität, befüllen
Menge: 1,000 Psch

*Hinweis: Hinweis...*
Dokumentation und Nachweise

**01.06.0012 Revisionsunterlagen HKLS-Technik**
Revisionsunterlagen für die Gewerke Heizungs-Kälte-,
Lüftungs- und Sanitärtechnik.
Revisionsunterlagen gemäß NDR Vorbemerkungen
anfertigen.
Die Lieferung der Revisionszeichnungen auf
Datenträgern in DGN- und PDF-Format, erstellt in
Microstation Version V8i + Aufsatz Tricad-MS.
Für die Gewerke sind die entsprechenden Aufsätze zu
verwenden.
Die Unterlagen in Papierform sind dem NDR bereits
mindestens 2 Wochen vor der förmlichen Abnahme zur
Prüfung vorzulegen.
Jedes Gewerk ist separat in festen Ordnern (Fabrikat
Leitz o. gwl.) zu übergeben und erhalten folgende
Inhaltsstruktur:
Titelblatt, mit Angaben über Bauvorhaben, Gewerk,
Bauherr usw.
Inhaltsverzeichnis, mit Inhaltsstruktur und
Nummerierung
Anlagenbeschreibung
Funktionsschema
Wartungs- und Bedienungsanleitung der Anlage
Hinweise für Störungen und Ersatzteillisten
Firmennachweise und Komponentenprospekte
Technische Daten, Nachweise
Beschreibung der Regelanlage und Einstellwerte
Regelungsunterlagen, Regelschema und Datenpunktliste
Schaltpläne, Schaltschrankdokumentation
Bestandszeichnungen
Prüfzeugnisse, Messprotokolle
In den Unterlagen sind die jeweils verwendeten Typen
und Größen der Bauteile eindeutig zu kennzeichnen.
In den Revisionszeichnungen sind auch vorhandene sowie
die im Rahmen des Auftrages neu zu erstellenden
Anlagen oder Anlagenteile darzustellen.
Hierzu sind vorhandene Anlagenteile aufzumessen. Alle
für den Anlagenbetrieb erforderlichen Messpunkte,
Revisionsöffnungen und Reguliereinrichtungen sind in
den Zeichnungen zu kennzeichnen.
Erstellung aller Unterlagen in 2-facher Ausführung +
digital
Hinweis:
Die detaillierte Richtlinie des NDR ist spätestens bei
Beginn der Erstellung der Revisionspläne durch den
Bieter selbständig beim AG abzurufen!
Menge: 1,000 psch

**01.06.0013 Anlagenschemen RLT-Anlage**
Anlagenschemen, je 1-fach eingefärbt
Anlagenschemen, je 1-fach
Schaltschema, je 1-fach, farbig auf lichbeständiger
Folie mit 6 mm dicker Glasabdeckung und Alu-Rahmen
anfertigen mind, A0, in der Zentrale aufhängen,
Wandbefestigung einschl. Befestigungsmaterial.
Lage /Verortung mit der Bauleitung abstimmen.
Komplett liefern und montieren.
Menge: 1,000 Stck

**01.06.0014 Anlagenschemen Heizung- Kälte**
Anlagenschemen, je 1-fach eingefärbt
Anlagenschemen und Verteiler Heizung- Kälte, je 1-fach
Schaltschema, farbig auf lichbeständiger Folie mit 6
mm dicker Glasabdeckung und Alu-Rahmen anfertigen
mind, A0, in der Zentrale aufhängen, Wandbefestigung
einschl. Befestigungsmaterial.
Lage /Verortung mit der Bauleitung abstimmen
Komplett liefern und montieren.
Menge: 2,000 Stck

*Hinweis: Hinweis...*
Bezeichnungsschilder

**01.06.0015 Bezeichnungsschilder Universal**
Bezeichnungsschilder aus Resopal 105 x 52 mm mit
schwarzer Schrift auf weißem Grund, für Feldgeräte und
sonstige Informationen, Beschriftung 1- bis 3-zeilig,
mit 2 Bohrungen, und Abstandshaltern zur Befestigung
an der Kanalführung bzw. an Lüftungsgeräten usw.

inkl. liefern und montieren
Menge: 30,000 Stck

**01.06.0016 Bezeichnungsschilder 60 x 100**
Bezeichnungsschilder aus Kunststoff, mit schwarzer
Schrift auf weissem Grund, geschraubt oder geklebt als
Hinweisschilder für Absperrungen in
Verteilungsleitungen und in der Heizungszentrale,
Differenzdruckregelung der Stränge od. ähnlich
Schildgrösse : 60 x 100 mm

liefern und in Absprache mit der Bauleitung montieren.
Menge: 10,000 Stck

**01.06.0017 Resopal-Schilder**
Resopal-Bezeichnungsschilder für dauerhafte
Befestigung, Text nach Angaben Schild weiß, Schrift
schwarz.

Liefern und montieren.
Menge: 25,000 St

**01.06.0018 Richtungspfeile für Kennzeichnung**
Richtungspfeile für Kennzeichnung der Rohrleitungen
und Lüftungskanäle in Fließrichtung zeigend, aus
aufklebbarer Folie,
Länge 100 mm
Breite 20 mm
farbige Beschriftung,

Primär-Kühlw.-VL  - hellblau
Primär-Kühlw.-RL  - hellblau
Sekundär-Kühlw.-VL - dunkelblau
Sekundär-Kühlw.-RL - dunkelblau

dyn. Heizung VL - rot
dyn. Heizung RL - dunkelblau
Zuluft - lila
Abluft - gelb

Befestigung auf der Dämmschale
Menge: 40,000 St

*Hinweis: Hinweis...*
Inbetriebnahme

**01.06.0019 Abstimmung und Inbetriebnahme MSR**
Abstimmung sämtlicher für die MSR-Technik inkl.
Gebäudeleittechnik erforderlicher Maßnahmen mit dem
NDR-Gewerk MSR/GLT.
Der Einbau von Feldgeräten an Kanalteilen und
gelieferten Geräten ist abzustimmen und zu
unterstützen.
Überprüfung der vorh. Anlagenschaltbilder und
Funktionsdiagramme, gemeinsame Festlegung der Mess-
und Regelpunkte in Zeichnung und vor Ort, Übernahme
der MSR/GLT Anlagenkomponenten mit Bezeichnung in die
Revisionszeichnungen, die gemeinsame Inbetriebnahme
und Übergabe mit Einweisung.
Menge: 1,000 psch

**01.06.0020 Koordination, Inbetriebnahme u. Gesamtfunktion mit Gewerk Gebäudeautom**
Koordinierung der in diesem Leistungsverzeichnis
enthaltenen Anlagentechnik mit dem Gewerk
Gebäudeautomation GA (MSR-Technik/ GLT), mit
detaillierter funktionaler Abstimmung zur
Gewährleistung der erforderlichen Gesamtfunktion. Zur
Sicherstellung des erforderlichen Zusammenwirkens der
Anlagentechnik mit den Einrichtungen des Gewerks
Gebäudeautomation sind diese Aufgaben rechtzeitig und
verantwortlich durch den Auftragnehmer Anlagentechnik
zu erbringen. Dies sind insbesondere folgende
Leistungen:
Detaillierte Abstimmung der Anschlussbedingungen
Anlagentechnik/MSR-Technik mit Vorlage der
entsprechenden verbindlichen Klemmenpläne,
insbesondere auch für die zu überwachenden
Anlagenteile mit integrierter MSR-Technik.
Detaillierte Abstimmung der Bezeichnungssystematik mit
dem Gewerk Gebäudeautomation (MSR/GLT) und den
Bauleitungen, mit Übernahme der festgelegten
Bezeichnungen in die Ausführungsunterlagen, örtliche
Beschilderung sowie Dokumentation.
Darstellung der Abläufe für die Inbetriebnahme der
Anlagen mit den einzelnen Arbeitsschritten sowie
Überprüfung der Anlagenfunktionen auf Einhaltung der
Auslegungs- und Gewährleistungsbedingungen gemeinsam
mit dem AN MSR
Gemeinsame Inbetriebnahme mit MSR-Technik unter
Beistellung von Fachpersonal für die Gesamtanlagen
bzw. auch von Anlagenteilen nach terminlicher
Abstimmung mit den Bauleitungen.
Mitwirken bei Funktions- und Abnahmeprüfungen von
MSR-Leistungen nach terminlicher Abstimmung mit der
Bauleitung.
Mitwirken bei den 1:1 Datenpunktprüfungen des Gewerks
Gebäudeautomation (MSR und GLT-Anbindung) mit
Beistellung von Fachpersonal zur Auslösung von
Stör-und Betriebszuständen.
Inbetriebnahme mit Funktionstest und Einregulierung
und Probebetrieb müssen gemeinsam zwischen dem AN des
haustechnischen Gewerkes und dem Auftragnehmer der
Gebäudeautomation erfolgen.
Inbetriebnahme und Probebetrieb ist zusätzlich zur
Leistung gem. VOB, Teil C folgende Leistung anzubieten:
Einregulieren und Einstellen aller Anlagen für den
Gesamtauftrag auf die erforderlichen Betriebswerte
Zusammenarbeit mit den Gewerken Elektro, Heizung
Sanitär und MSR.
Dieses hat solange zu erfolgen, bis die erforderlichen
Betriebswerte aller Gewerke erreicht sind. Die
Arbeiten erfolgen für die RLT-Geräte zeitlich
voneinander getrennt. Über diese Einregulierungen sind
dem AG Abschlußprotokolle zu übergeben, in denen die
eingestellten und erreichten Betriebswerte aufgeführt
sind und von allen an der Einregulierung
Beteiligtenbestätigt sind.
Menge: 1,000 psch

**01.06.0021 Inbetriebnahme und Probebetrieb**
Inbetriebnahme und Probebetrieb ist zusätzlich zur
Leistung gem. VOB, Teil C folgende Leistung anzubieten:
Einregulieren und Einstellen aller Anlagen für den
Gesamtauftrag auf die erforderlichen Betriebswerte
Zusammenarbeit mit den Gewerken Elektro, Heizung
Sanitär und MSR. Dieses hat solange zu erfolgen, bis
die erforderlichen Betriebswerte aller Gewerke
erreicht sind. Die Arbeiten erfolgen für die einzelnen
zu versorgenden Bereiche zeitlich voneinander getrennt.
Über diese Einregulierungen sind dem AG
Abschlußprotokolle übergeben, in denen die
eingestellten und erreichten Betriebswerte aufgeführt
sind und von allen an der Einregulierung Beteiligten
bestätigt sind.
Komplett durchführen und dokumentieren.
Menge: 1,000 psch

**01.06.0022 Inbetriebnahme Heizungs- und Kälteanlage**
Inbetriebnahme der Heizungs- und Kälteanlage mit
Einstellung Nachweis der Wassermengen, Voreinstellung
der Thermonstatventile. Prüfung der Befüllung und
Entleerung des Systems. Nachweis und Abstimmung der
Inbetriebnahme mit der MSR-Technik.

Kompett durchführen und dokumentieren.
Menge: 1,000 Psch

*Hinweis: Hinweis...*
RLT-Anlage

**01.06.0023 Inbetriebnahme und Probebetrieb**
Inbetriebnahme und Probebetrieb ist zusätzlich zur
Leistung gem. VOB, Teil C folgende Leistung anzubieten:
Einregulieren und Einstellen aller Anlagen für den
Gesamtauftrag auf die erforderlichen Betriebswerte
Zusammenarbeit mit den Gewerken Elektro, RLT, Sanitär
und MSR. Dieses hat solange zu erfolgen, bis die
erforderlichen Betriebswerte aller Gewerke erreicht
sind. Die Arbeiten erfolgen für die einzelnen zu
versorgenden Bereiche zeitlich voneinander getrennt.
Über diese Einregulierungen sind dem AG
Abschlußprotokolle übergeben, in denen die
eingestellten und erreichten Betriebswerte aufgeführt
sind und von allen an der Einregulierung Beteiligten
bestätigt sind.
Komplett durchführen und dokumentieren
Menge: 1,000 psch

**01.06.0024 Lufttechnische 1. Einregulierung Klimaanlage Studio**
Lufttechnische Einregulierung, Nachweis der
Volumenströme für eine vorübergehende Inbetriebnahme
des Fernsehstudios und der Umbaubereiche
einschließlich:
- Dokumentation der Geräuschdaten
- Dokumentation der Volumenströme
Bei der VOB-Abnahme sind die Messungen nachzuweisen.
Komplett durchführen und dokumentieren
Menge: 1,000 psch

**01.06.0025 Lufttechnische 1. Einregulierung Klimaanlage Regie**
Lufttechnische Einregulierung, Nachweis der
Volumenströme für eine vorübergehende Inbetriebnahme
der Regie und der benachbarten Umbaubereiche
einschließlich:
- Dokumentation der Einzelvolumenströme in 3 Räumen
- Dokumentation der Hauptluftmenge am RLT-Gerät
- Dokumentation der Geräuschdaten in 3 Räumen
- Dokumentation der Volumenströme AUL/FOL
Bei der VOB-Abnahme sind die Messungen nachzuweisen.
Komplett durchführen und dokumentieren.
Menge: 1,000 psch

**01.06.0026 Lufttechnische 2. Einregulierung Klimaanlage Studio**
Lufttechnische Einregulierung, Nachweis der
Volumenströme an mindesten 16 Messpunkten einer
Vollklimaanlage mit einer Luftleistung von
ca. 6.000 m³/h in Verteilung (Versorgungsschacht)
und ca. 12.000 m³/h in den Hauptkanälen

- Dokumentation der Drehzahländerung
- Dokumentation der Geräuschdaten
- Dokumentation in der Ventilatorkennlinie
- Dokumentation der Volumenströme

Bei der VOB-Abnahme sind die Messungen nachzuweisen.
Komplett durchführen und dokumentieren
Menge: 1,000 psch

**01.06.0027 Lufttechnische Einregulierung, erste Inbetriebnahme**
Lufttechnische Einregulierung des RLT-Gerätes, nach
Einbau des Gerätes.
Im Nachgang wird das Studio testweise durch den Nutzer
betrieben, um die Einstellung der Anlage zu testen.

Nachweis der Volumenströme an mindesten 3 Messpunkten
je Anlagenbereich, für die definierten Betriebsstufen
der lufttechnischen Anlage und für eine vorübergehende
Inbetriebnahme des 1. Gerätes einschließl.:
Aufnahme der Zu- und Abluftströme für Stufen 1 - 3
Kanaldruck
Dokumentation der Drehzahländerung
Dokumentation in der Ventilatorkennlinie
Dokumentation der Volumenströme

Die Messungen sind nach DIN 12599 durchzuführen und zu
dokumentieren und ei der VOB-Abnahme  nachzuweisen.
Komplett durchführen und dokumentieren
Menge: 1,000 psch

**01.06.0028 Lufttechnische Einregulierung zur Abnahme Studio**
Feinjustierung der Anlage nach ca. 7 Wochen Testzeit
durch den Nutzer.

Lufttechnische Einregulierung des RLT-Gerätes,
Nachweis der Volumenströme an mindesten 3 Messpunkten
je Anlagenbereich, für die definierten Betriebsstufen
der lufttechnischen Anlage und für eine
Inbetriebnahme zur Abnahme einschließlich:
Aufnahme der Zu- und Abluftströme für Stufen 1 - 3
Kanaldruck
Dokumentation der Drehzahländerung
Dokumentation der Geräuschdaten im Raum
Dokumentation in der Ventilatorkennlinie
Dokumentation der Volumenströme
Behaglichkeitsmessung auf der Spielfläche

Die Messungen sind nach DIN 12599 durchzuführen und zu
dokumentieren und ei der VOB-Abnahme  nachzuweisen.
Menge: 1,000 psch

**01.06.0029 Lufttechnische Einregulierung zur Abnahme Regie**
Feinjustierung der Anlage nach ca. 7 Wochen Testzeit
durch den Nutzer.

Lufttechnische Einregulierung des RLT-Gerätes,
Nachweis der Volumenströme an mindesten 3 Messpunkten
je Anlagenbereich, für die definierten Betriebsstufen
der lufttechnischen Anlage und für eine
Inbetriebnahme zur Abnahme einschließlich:
Aufnahme der Zu- und Abluftströme für Stufen 1 - 3
Kanaldruck
Dokumentation der Drehzahländerung
Dokumentation der Geräuschdaten im Raum
Dokumentation in der Ventilatorkennlinie
Dokumentation der Volumenströme
Behaglichkeitsmessung in der Regie

Die Messungen sind nach DIN 12599 durchzuführen und zu
dokumentieren und ei der VOB-Abnahme  nachzuweisen.
Menge: 1,000 psch

**01.06.0030 Sachverständigenabnahme von L18L01**
Abnahme auf Einhaltung der VDI 6022
durch einen unabhängigen, vereidigten und
zertifizierten Sachverständigen.
Die Leistung besteht aus:
Prüfung vor Ort
Anfertigung eines Protokolls
Übewachung der Mängelbearbeitung
Dokumentation des gesamten Vorgangs
Bestätigung des fehlerfreien Einbaus

o.g. Leistung komplett ausführen und den
Revisionsunterlagen beifügen.
Menge: 1,000 Stck

*Hinweis: Hinweis...*
Bei Ausfall einer Studioklimaanlage wird das funktionsfähige Studio doppeltgenutzt oder das Studio A3 wird für als Ausweichstudio . Bei einem längeren Ausfall einer RLT-Anlage soll die Geräteredundanz ausgenutzt werden. Durch die bestehende Redundanz mit der RLT-Anlage Studio A1 oder A2 kann die verbleibende funktionstüchtige Anlage manuell auf das andere Studio umgeschaltet oder auch beide Studios mit der halben Luftmenge je 6000 m³/h versorgen.

**01.06.0031 Lufttechnische Einregulierung Havarieschaltung Studio A1 und A2**
Feinjustierung der Anlagen A1 und A2 nach Testzeit
durch den Nutzer.

Lufttechnische Einregulierung der RLT-Geräte,
Nachweis der Volumenströme 2 x 6000 m³/h
an mindesten 2x3 Messpunkten
je Anlagenbereich, für die definierten Betriebsstufen
der lufttechnischen Anlage und für eine
Inbetriebnahme zur Abnahme einschließlich:
Aufnahme der Zu- und Abluftströme für Stufen 1 - 3
Kanaldruck
Dokumentation der Drehzahländerung
Dokumentation der Geräuschdaten im Raum
Dokumentation in der Ventilatorkennlinie
Dokumentation der Volumenströme
Behaglichkeitsmessung auf der Spielfläche

Die Messungen sind nach DIN 12599 durchzuführen und zu
dokumentieren und ei der VOB-Abnahme  nachzuweisen.
Menge: 1,000 psch

#### Abschnitt 01.07 Insgemeinkosten / Stundenlohnkosten

*Hinweis: Hinweis...*
Stundenlohnarbeiten

Stundenlohnarbeiten für Rückbau bzw. Umbau vorh.
Anlagenteile für nicht vorhersehbare Leistungen und um die Anlagenbetrieb wärend der Baumaßnahme aufrecht zu halten.
Die Arbeiten dürfen nur mit Genehmigung der Bauleitung
durchgeführt werden.

Stundenlohnarbeiten sind nur auf Anordnung der
Bauleitung auszuführen. Stundenlohnarbeiten, die nicht
von der Bauleitung des Auftraggebersangeordnet wurden,
werden nicht anerkannt. In die Verrechnungssätze sind
alle lohngebundenen Kosten, Zuschläge, Auslösung, die
Beaufsichtigung und die Kosten für das Werkzeug
einschl.Hilfsstoffe einzurechnen.

Die Verrechnungssätze sind unter Beachtung der
preisrechtlichen Vorschriften zu ermitteln und sollen
enthalten:
- Zuschläge für Lohn- und Gehaltskosten
- Lohn- und Gehaltsnebenkosten,
- Auslösungen, Wegegelder, Fahrtentschädigungen, jedoch
- keine Zuschläge für Nacht-, Sonn- und
Feiertagsarbeiten

Abgerechnet werden nur die an der Baustelle
tatsächlich geleisteten Arbeitsstunden, also keine An-
und Abfahrzeiten und keine Fahrzeugpauschalen.

Nicht angeordnete Stundenlohnarbeiten werden
grundsätzlich nicht vergütet.
Die Stundenlohnnachweise sind innerhalb von 3 Tagen
von der Bauleitung durch Unterschrift anerkennen zu
lassen. Unterschriftbefugt ist nur die Bauleitung oder
durch sie berechtigte Personen.
Nicht durch Unterschrift anerkannte Stundenlohnzettel
werden nicht vergütet!

Für zusätzliche Stemm- und Abbruch-/ Abrissarbeiten
werden grundsätzlich nur Helferstunden anerkannt.

**01.07.0001 Stunde Obermonteur**
Stunde Obermonteur
Obermonteur wie zuvor beschrieben
Menge: 50,000 h

**01.07.0002 Stunde Monteur**
Stunde Monteur
Monteur wie zuvor beschrieben
Menge: 50,000 h

**01.07.0003 Stunde Helfer**
Stunde Helfer
Helfer wie zuvor beschrieben
Menge: 50,000 h

**01.07.0004 Zuschläge für Nacht- und Samstagsarbeit**
Zuschläge für Nacht- und Samstagsarbeit. Der Zuschlag
wird nur vergütet, wenn die Stunden von der Bauleitung
angeordnet waren und die tatsächliche Arbeitszeit
festgehalten wurde.

Die Position beinhaltet Nachtzuschläge für den
Austausch des Außenluftschalldämpfers. Da die
Lüftungsanlage im laufenden Betrieb ist und andere
Anlagen über denselben Kanal versorgt werden, muss der
Tausch außerhalb der regulären Betriebszeiten, d.h.
nachts, stattfinden.

Die Berechnung des Nachtzuschlags erfolgt auf Basis
der voraussichtlichen Arbeitsstunden für den Tausch.
In die Kalkulation fließen alle anfallenden Kosten wie
Lohn-, Material- und Gerätezuschläge ein, die durch
die Arbeit außerhalb der regulären Arbeitszeit (gemäß
VOB/C) entstehen.

Der Auftragnehmer hat den Tausch des Schalldämpfers
mit dem Auftraggeber und dem Anlagenbetreiber
abzustimmen. Die Ausführung erfolgt ausschließlich
nach vorheriger schriftlicher Freigabe. Die
Arbeitssicherheit und die Einhaltung aller relevanten
Vorschriften sind auch während der Nachtarbeit zu
gewährleisten.
Menge: 30,000 h

**01.07.0005 Stunde Monteur**
Stunde Monteur
Monteur wie zuvor beschrieben
Menge: 30,000 h

**01.07.0006 Stunde Helfer**
Stunde Helfer
Helfer wie zuvor beschrieben
Menge: 30,000 h

#### Abschnitt 01.08 Provisorium für Interimsbetrieb

*Hinweis: Hinweis...*
Provisorium für Interimsbetrieb

In der Regie im EG befinden sich zwei fensterlose
Räume. Ein Interimsbetrieb über Anlage L15L30 ist
durch ein Provisorium sicher zu stellen.

Insgesamt werden 1.500 m³/h für die Versorgung der
beiden Räume benötigt.

**01.08.0001 Planungsleistung Provisorium vor Montagebeginn**
Planungsleistung Provisorium vor Montagebeginn
Werks- und Montageplanung erstellen, auf Grundlage der
NDR-Planung fortführen und zur Freigabe vorlegen.

Folgendes ist erforderlich:
Überprüfung der Gerätedaten
Überprüfung Größe/Anordnung der Einbauteile
Prüfung und Darstellung der Kanalanschlüsse
Überprüfung auf Einhaltung der Planung
Einmessen auf der Baustelle
Prüfung Halter und Traversen
Planungsunterlagen
Erstellen von Zeichnungen
Die Pläne in PDF zu liefern.
Menge: 1,000 psch

**01.08.0002 Kanlaverbindungen herstellen**
Kanalverbindung Analge L15L30
Zu- und Abluft gem. Planung herstellen inkl.
Koordination mit fremdgewerken und den Betreibern
bestehend aus:

2 x luftdichte Drosselklappe DN355
  z.B. Lindab DTMU
2 x Volumenstromregler für 1.500 m³/h
  z.B. Trox RN/400/D2 Handeinstellung

luftdichtschließende Jalousieklappen Zuluft (BxH):
1 x 300x180, z.B. Trox JZ-LL
  Luftmenge 500m³/h

1 x 450x180, z.B. Trox JZ-LL
  Luftmenge 1.000m³/h

10 m Wickelfalzrohr DN 355
5 St Rohrformteile

15 m² Stahlblechkanal KL 100 bis 600 mm
15 m² Kanalbogen KL 100 bis 600 mm

inkl. Funktionstest und Messprotokoll
Menge: 1,000 psch

**01.08.0003 Anschlüsse an Bestandskanal herstellen**
Anschlüsse an Bestandskanal herstellen

Bestandskanal mit Akustikisolierung, vorbereiten für
den Einbau.
Die Öffnung ist großzügig mit Aluklebeband von innen
nach außen abzukleben, um ein Ausfransen bzw.
Austreten der Dämmung zu verhindern

Bleche und Dämmung fachgerecht entsorgen

3 x rund DN 355
2 x eckig KL 100-200 x KL 300-500 mm
Menge: 1,000 psch

**01.08.0004 Remontage Provisorium und Rückbau Kanalanschlüsse**
Remontage Provisoriums und Rückbau Kanalanschlüsse

Nach Inbetriebnahme der sanierten Anlage L15L29 ist
das errichtete Provisorium vollständig zu remontieren.

Die hergestellten Anschlüsse an den Bestandskanälen
sind fachgerecht wieder herzustellen.

inkl. Entsorgung nach Absprache mit dem
Gebäudemanagement NDR
Menge: 1,000 psch

**01.08.0005 Lufttechnische Einregulierung des Provisoriums**
Lufttechnische Einregulierung, Nachweis der
Volumenströme für eine vorübergehende Inbetriebnahme
des Fernsehstudios und der Umbaubereiche
einschließlich:
- Dokumentation der Geräuschdaten
- Dokumentation der Volumenströme
Vor der Inbetiebnahme sind die Messungen nachzuweisen.
Komplett durchführen und dokumentieren
Menge: 1,000 psch
